# Sporthalle Niels-Stensen-Schule Schwerin
Angebotsaufforderung (GAEB DA XML 3.2, DA83)
Projekt: 043
Währung: EUR
Erstellt mit: GXML Toolbox V3.3 R20210630, ORCA AVA 24.1.3 - Professional Edition 24.01.03, 15.10.2026

## A - Allgemeine Vorbemerkungen AV
AV - ALLGEMEINE VORBEMERKUNG

AV.01 Allgemein
Die folgenden Allgemeinen Vorbemerkungen (AV) zum Vertrag ergänzen die Besonderen Vertragsbedingungen (BVB) Formblatt 214 des Auftraggebers sowie die Allgemeinen Technischen Vertragsbedingungen für Bauleistungen gem. VOB/C für die in dieser Vergabeeinheit zutreffenden Leistungen.
Die etwaige Unwirksamkeit eines Teils dieser Vertragsbedingungen berührt die Wirksamkeit der anderen Vertragsbedingen nicht.

AV.01.01 Technische Vorschriften
Grundlage für die Lieferung und Ausführung der Arbeiten sowie die Güte der zu verwendenden Baustoffe sind die VOB/B und C einschließlich der darin benannten und anderen einschlägigen DIN-Vorschriften in der jeweils neuesten Fassung, die allgemein anerkannten Regeln der Technik sowie die Verarbeitungsvorschriften der Liefer- und Herstellerwerke.

Ergänzend zur VOB gelten die nachstehenden Ausführungen als vereinbart. Anforderungen an Brand-, Schall-, Wärme- und Feuchteschutz sind unbedingt entsprechend der gültigen Richtlinien und Verordnungen einzuhalten.

Die einschlägigen Unfallverhütungsvorschriften und die Vorschriften der Berufsgenossenschaften sind zu beachten und einzuhalten.
Auf die VHB-Vorgaben gem. Formblatt 248 zur Verwendung von Holzprodukten wird verwiesen.

AV.02 Verzeichnis der verwendeten Abkürzungen

AG - Auftraggeber
AK - Außenkante
AN - Auftragnehmer
As - Absturz sichernd
BE - Baustelleneinrichtung
BÜ - Bauüberwachung
BÜ HLS - Bauüberwachung HLS
BÜ ELT - Bauüberwachung ELT, Blitzschutz
B/b- Breite
Bft. - Betonfertigteil
D/d - Dicke / Stärke
DaDe - Dachdecke
E - Ebene
FFB - Fertigfußboden
EFH - Erdgeschoss-Fußbodenhöhe
ELT- Elektrotechnik
ESG - Einscheiben-Sicherheitsglas
FT - Fertigteil
GK - Gipskarton
H/h - Höhe
HLS - Heizungs-, Lüftungs-, Sanitärtechnik
HK - Hinterkante
i.L. - im Lichten
IK - Innenkante
LB - Leistungsbeschreibung
LM - Leichtmetall
LP - Lageplan
LPH - Leistungsphase
LV - Leistungsverzeichnis
NA - Notausgang
OBÜ - Objektbauüberwachung
OK - Oberkante
OKG - Oberkante Gelände
Pos. - Position
P/R - Pfosten-/ Riegel
RA - Rauchableitung
RD - Rohdecke
RFB - Rohfußboden
sep. - separat
St/Stk. - Stück
Stb. - Stahlbeton
Stb.Ft. - Stahlbetonfertigteil
TGA - Technische Gebäudeausrüstung
TSG - Teilvorgespanntes Glas
T/t - Tiefe
UK - Unterkante / Unterkonstruktion
VE - Vergabeeinheit
VK - Vorderkante
VSG - Verbund-Sicherheitsglas
WD - Wärmedämmung
WMP - Werkstatt- und Montageplanung

Sollten Unklarheiten bzgl. der verwendeten Abkürzungen bestehen, sind diese durch Rücksprache zu beseitigen.

AV.03 Ausführungsunterlagen und Dokumentenaustausch
Der AN erhält alle für die Ausführung relevanten Unterlagen, auch Ausführungspläne, ausschließlich in digitaler Form im pdf-Format und auf elektronischem Weg.
In begründeten Ausnahmenfällen kann der AN vektorisierte Plandaten erhalten.

Im Rahmen der Angebotserstellung besteht kein Anspruch auf vektorisierte Plandaten.

Der Dokumentenaustausch ist in der Bauanlaufbesprechung mit dem AG und der OBÜ abzustimmen.

AV.04 Projektleitung AN
Unmittelbar nach Auftragserteilung hat der AN dem AG eine verantwortliche, weisungsbefugte und deutschsprachige Kontaktperson, die während der gesamten Auftragszeit den AN in Person vertritt, sowie die Stellvertretung, mitzuteilen.
Über einen geplanten Personalwechsel ist der AG sofort zu unterrichten.

AV.05 Information- und Unterlagensaustausch
Für den Zeitraum der Beauftragung bis mind. Freimeldung der Mängel der VOB-Abnahme ist vom AN ein projektbezogenes Mail-Konto einzurichten, das an jedem Arbeitstag personeneunabhängig aktiv betreut wird, damit abwesenheits- und krankheitbedingte Unterbrechungen in der Kommunikation vermieden werden.

AV.06 Technische Bearbeitung

AV.06.01 Grundlagen
Grundlage des Angebots und der Ausführung sind neben dem Leistungsverzeichnis die dem LV als Anlage beigefügten Ausführungspläne des Architekten und der Fachplaner sowie die Gutachten.

Das Leistungsverzeichnis und die Ausführungsunterlagen des AG erläutern das geforderte Konstruktionsprinzip ohne Anspruch auf Vollständigkeit.
Die technischen Forderungen der ZTV und die Ausführungs- und der Positionsbeschreibung und die in der Ausführungsplanung vorgegebene Gestaltung sind jedoch verbindlich.

Die im Leistungsverzeichnis und den Ausführungsplänen angegebenen Maße sind theoretische Planmaße und in der Regel auf Bauteilachsen bezogen. Die zulässigen Toleranzen angrenzender bauseitiger Bauteile gem. DIN 18202 sind in den Konstruktionen durch den AN konstruktiv und kalkulatorisch zu berücksichtigen.

AV.06.02 Werkstatt- und Montageplanung
Zu den Leistungen des Auftragnehmers gehören die Erstellung aller für die Durchführung der ausgeschriebenen Arbeiten erforderlichen Werkstatt- und Montagepläne auf Grundlage der Ausführungsplanung des Architekten bzw. der Fachplaner.

Einzelheiten zum Inhalt, Ablauf und Freigabe der Projektierung  sind den spezifischen ZTV zu entnehmen.

AV.06.03 Bemusterungen und Proben
Unter Beachtung einer dem AG zukommenden ausreichenden Entscheidungsfrist hat der AN unaufgefordert und rechtzeitig vor Bestellung, Fertigung oder Ausführung zur Auswahl stehende Mustermaterialien, Musterstücke und Musterausführungen der Bauüberwachung zur Freigabe durch den AG vorzulegen.

Einzelheiten zu den Bemusterungen sind den spezifischen ZTV, den Vortexten oder den Positionsbeschrieben zu entnehmen.

AV.06.04 Fachtechnische Nachweise und Typenprüfung
Im Rahmen der Dokumentation der Leistungn sind fachtechnisch Nachweise zu erbringen und die entsprechende Bauausführung dem AG zu bestätigen.

Diese Nachweis sind von nachweisberechtigten Personen, durch entsprechende Prüfzeugnisse und anerkannte Nachweisdokumente oder durch Sachverständige zu bescheinigen.

AV.06.04.1 Wärmeschutz
Bei vorliegendem Gebäude wurde der Nachweis des Jahres-Primärenergiebedarfs und des spezifischen Transmissionswärmeverlustes nach Nachweis nach GEG - Nichtwohngebäude vom 18.09.2024 geführt.
Durch die geplante Ausführung werden die Anforderungen der GEG 2020 - Novelle 2024 eingehalten.

In diesem Zusammenhang ist vom AN zu allen Baustoffen und Bauteilen die Einhaltung der bauphysikalischen Anforderungen nachzuweisen.

AV.06.04.2 Schallschutz / Schallschutznachweise
Anforderungen und Nachweise nach DIN 4109 sind einzuhalten. geforderte Ausführung nachzuweisen.

AV.06.04.3 Brandschutz
Das der Ausschreibung beigefügte Brandschutzgutachten beinhaltet alle wesentlichen Maßnahmen mit dem Schutzziel der Personensicherheit und der Bauwerkserhaltung.
Die Auflagen und Angaben des Brandschutzkonzepts und die Anforderungen der Baugenehmigung sind in der Werkstatt- und Montageplanung zu berücksichtigen und einzuarbeiten.

AV.06.04.4 Nachweisführung und Prüfzeugnisse
Alle zu den oben genannten Anforderungen nachzuweisende Prüfzeugnisse sind so rechtzeitig vor Fertigungsbeginn bzw. vor Einbau der entsprechenden Bauteile und -elemente unaufgefordert vorzulegen, dass keine Verzögerung im Bauablauf entsteht.

Im Rahmen der Zulassungen, Nachweisführungen oder sonstigen für die Abnahme der Leistungen erforderlichen Besprechungen mit Behörden, Ämtern, Versorgungsunternehmen u. ä. hat der AN selbstverantwortlich zu führen und den AG protokollarisch über die Vorgänge und Ergebnisse zu informieren.

AV.07. Arbeitsvorbereitung

AV.07.01 Baufristenplan
Der Auftragnehmer hat einen Baufristenplan als Balkenplan über seine vertraglichen Leistungen zu erstellen, anhand dessen die Einhaltung der Vertragsfristen nachgewiesen und überwacht werden kann. Die Vertragsfristen ergeben sich aus den Besonderen Vertragsbedingungen (BVB).
Die Festlegungen des Auftraggebers, z.B. zur baufachlichen oder terminlichen Koordinierung mit den übrigen Leistungsbereichen, sind zu berücksichtigen. Bei Änderungen der Vertragsfristen oder bei erheblichen Abweichungen von sonstigen Festlegungen ist der Plan durch den Auftragnehmer unverzüglich zu überarbeiten. Der Plan ist vom Auftraggeber 12 Werktage nach Auftragserteilung, bei Überarbeitungen unverzüglich jeweils in 1 Fertigung in Papier und im pdf-Format zu übergeben.

AV.07.02. Prüfung der baulichen Voraussetzungen
Sofort nach Auftragserteilung hat der Auftragnehmer unaufgefordert durch Besichtigung der Baustelle und durch Einholen von Informationen bei der OBÜ anhand der zur Verfügung gestellten Unterlagen alle für seine Ausführungen wichtigen baulichen Belange und Maße zu überprüfen und die für Bestellungen und Fertigungen zugrunde zu legenden Maße, Dimensionen und Mengen festzustellen.
Den Montageablauf gefährdente Sachverhalte sind der OBÜ unverzüglich mitzuteilen und an der Lösung der Beseitigung konstruktiv mitzuwirken.

AV.07.03. Schnittstellen zu bauseitigen Leistungen
Bei der Kalkulation ist davon auszugehen, dass während des allgemeinen Baubetriebs zu arbeiten ist. Der AN hat an der Baustelle seine Ausführung technisch und terminlich eigenverantwortlich mit den übrig am Bau beteiligten Firmen abzustimmen. Für eventuell auftretende Wartezeiten werden keine separaten Vergütungen gewährt. Unterbrechungen innerhalb der Ausführungsfrist sind mit den angebotenen Einheitspreisen abgegolten.

AV.08 Baustelle

AV.08.01 Baustellenbesprechungen
Der interne Projektleiter des Auftragnehmers oder ein autorisierter Vertreter hat während der Ausführungsdauer, spätestens ab der ersten Aufforderung durch die Bauüberwachung, an der regelmäßig stattfindenden Baustellenbesprechungen teilzunehmen.
Die Besprechungen finden jeweils wöchentlich im Besprechungscontainer der OBÜ auf der Baustelle statt.

AV.08.02 Baustelleneinrichtung (BE)
Die Baustelleneinrichtungen des AN sind mit der Objektbauüberwachung abzustimmen.
Die für die Baustelleneinrichtung zur Verfügung stehenden Flächen sind dem Lageplan Baugrundstück zu entnehmen.

Lager- und Containeraufstellflächen sind innerhalb der bauseitigen Baustelleneinrichtung in begrenzten Maß vorhanden, siehe Lageplan Baugrundstück. Art und Umfang der Inanspruchnahme sind mit der OBÜ rechtzeitig  vor Montagebeginn abzustimmen.

AV.08.03 Nutzungseinschränkungen Baugrundstück
Das Abstellen von Privatfahrzeugen, die Übernachtungen auf der Baustelle, das Einrichten von Lagerräumen im Gebäude sind untersagt.

AV.08.04 Durchführung und Ablauf
Alle Baustelleneinrichtungsmaßnahmen sind mit der OBÜ rechtzeitig vorab abzustimmen und dürfen erst nach Freigabe ausgeführt werden.

Die für die Durchführung der Leistungen des AN VE 070 Dachabdichtungsarbeiten erforderlichen Baustelleneinrichtungen sind in die Einheitspreise einzurechnen und werden nicht gesondert vergütet.

AV.08.05 Vermessung
Die vermessungstechnische Absteckung der Gebäudeflächen und Hauptachsen sowie je Geschossebene einer Höhenmarkierung erfolgen bauseits durch einen vom AG beauftragten Vermessungsingenieur.

AV.08.06 Versorgung und Ausstattung
Die allgemeine Baustelleneinrichtung erfolgt über eine eigenständige VE und wird durch den AG während der Ausführungszeit gestellt und unterhalten:

Bauseitige Infrastrukturen:
- Besprechungscontainer
- Sanitärcontainer
- Baustellenaushang
- Bauschild
- Verkehrssicherung/ Verkehrsführung
- Baumschutz nach DIN 18920
- Bauwasseranschluss (1 Zapfstelle)
- Baustromanschluss (1 Hauptverteiler, 2
Unterverteiler)
- Baubeleuchtung als Grundbeleuchtung
- Winterbauheizung

Die Kosten für Energie und Wasser trägt der AG.

Die Anschlussstellen befinden sich in der Eisenbahn-/ Ecke Brunnenstraße.
Die Leitungsführung zwischen Entnahme- und Verbrauchsstelle ist Sache des AN und durch ihn mit der Bauüberwachung abzustimmen.

Telekommunikation und Internetanbindungen sind vom AN eigenverantwortlich und zu seinen Lasten zu beantragen und bis zur Abnahme betriebsbereit zu halten.

Bauseitige Sicherungsmaßnahmen:
Als Baustellenabsicherung wird vom AG bauseits ein stabiler, lückenloser Stabgitterzaun mit verschließbarem Doppeltor (an der Brunnenstraße) sowie zwei Baustege jeweils an den Gebäudezugängen gestellt.
Absperrungen, Schutzgeländer, sofern nicht im Leistungsteil beschrieben, und Baugrundbeleuchtung werden für die gesamte Bauzeit vom AG bzw. bauseits vorgehalten und an den Baufortschritt der Baustelle angepasst.

Baustellenzufahrt:
Die Baustellenzufahrt erfolgt an der Süd-/West-Ecke des Grundstücks von der Brunnenstraße aus über eine bestehende Gehwegüberfahrt.

AV.08.07 Arbeitsbühnen und Gerüste
Für die außenseitige Zugänglichkeit der Fassadenflächen und als Absturzsicherung der Dachflächen stehen bauseits Fassadengerüste der Breitenklasse SW09 und der Lastklasse 3 zur Verfügung.
Ablasten von Material auf den Gerüstlagen ist nicht vorgesehen.

Grundsätzlich sind bei der Nutzung der Gerüste die Vorschriften der Berufsgenossenschaften zu berücksichtigen.

AV.08.08 Hebewerkzeuge
Es sind alle zur Durchführung der Leistung erforderlichen Hebewerkzeuge, auch Transportaufzüge, stationäre oder mobile Krananlagen, selbst zu stellen und werden nicht separat vergütet.
Seitens des Bauhauptgewerks VE 043 (Erdbau, Gründung) ist eine Aufstellung einer stationären Krananlage nicht vorgesehen. Ggf. wird durch den AN VE 130 Holzbau ein stationärer Kran innerhalb des Gebäudes gestellt, welcher terminlich auf die Leistungen des AN Holzbau abgestimmt und gegen Ende der Ausführung der Tragkonstruktion wieder abgebaut wird.

Die Stellung eines stationären Krans außerhalb des Gebäudes ist nicht zulässig.

AV.08.09 Weisungsbefugnis
Die örtliche Bauüberwachung nimmt in Vertretung des AG auf dem Baugrundstück gegenüber jeglichem AN das Hausrecht war, d.h., dass der AN und seine Mitarbeiter den Weisungen der örtlichen Bauüberwachung ausnahmslos Folge zu leisten haben.

Jede Änderung des Leistungssolls bzw. Änderungsaufträge ergehen ausschließlich schriftlich oder zeichnerisch vom AG an den AN.

AV.08.10 Baustellenordnung und -sicherheit
Durch den AG ist ein Sicherheits- und Gesundheitskoordinator für die Baumaßnahme beauftragt.

Den Hinweisen des SiGeKo ist Folge zu leisten. Die vom SiGeKo erstellte Baustellenordnung ist zu beachten.

Der AN hat unmittelbar nach Beauftragung einen für die Einhaltung der Verordnung und Baustellensicherheit im Allgemeinen verantwortlichen Sicherheitsbeauftragten zu benennen, der während der Ausführungszeit des AN ständig auf der Baustelle tätig ist und dem SiGeKo und der OBÜ als Ansprechpartner zur Verfügung steht.
Ein Wechsel ist der Objektüberwachung schriftlich mitzuteilen.

Alle am Bau tätigen Fachbauleiter, Poliere und Vorarbeiter haben die OBÜ unverzüglich zu unterrichten, wenn:
- ein Unternehmer im Hinblick auf die auf ihn übertragene Verkehrssicherungspflicht nicht genügend sachkundig oder zuverlässig erscheint,
- zuverlässige oder organisatorisch lückenhafte Abstimmungen zwischen den auf der Baustelle tätigen Unternehmen bezüglich deren Verkehrssicherungspflichten untereinander erkennbar ist,
- wenn besondere Gefahrenquellen ohne Sicherungen bzw. Regelungen bestehen,
- durch gewissenhafte Beobachtung Gefahrenquellen erkannt werden können und diese nicht sofort abgestellt werden,

Vor Betriebspausen, Arbeitsruhen o.ä. auf der Baustelle ist eine für die Zeit der Arbeitsunterbrechung oder -stilllegung ausreichende Bausicherheit zu schaffen.

Der AN hat für Ordnung auf seiner Arbeitsstelle und die Sicherheit seiner Beschäftigten zu gewährleisten. Unternehmer, deren Leistungen auf der Baustelle zeitlich und örtlich zusammentreffen, habe sich gemäß §6 der Unfallverhütungsvorschrift "Grundsätze der Prävention DGUV Vorschrift 1" mit den anderen abzustimmen, um eine gegenseitige Gefährdung und nach den Bestimmungen der betreffenden Landesbauordnung auch die Gefährdung Dritter zu vermeiden.

Die vom AN und seinen NU genutzten Baustellenflächen, Zufahrtsstraßen und Arbeitsbereichen im Gebäude sind ständig sauber zu halten. Alle Leistungen des AN herrührenden Schutt-, Abfall- und Verpackungsmaterialien sind kurzfristig abzufahren.

Sofern vom AN Verschmutzungen auf öffentlichen Verkehrsflächen oder den angrenzenden Flächen zu vertreten sind, sind diese unverzüglich zu beseitigen.

Kommt der AN einer mündlichen oder schriftlichen Aufforderung der zuständigen Bauüberwachung zur Beseitigung der durch ihn verursachten Verschmutzungen innerhalb von zwei Tagen nicht nach, so kann die Bauüberwachung die Baureinigung durch Dritte veranlassen. Eine besondere Nachfristsetzung ist nicht erforderlich. Die entstehenden Kosten gehen zu Lasten des AN. Entsteht hinsichtlich der Kostenverursachung und Kostenübernahme bei mehreren Verursachern keine Einigung erfolgt eine Verteilung der Kosten entsprechend der Höhe der Auftragssummen.

Aus Gründen des Brandschutzes besteht auf der Baustelle striktes Rauchverbot.

AV.08.11 Inanspruchnahme öffentlicher Verkehrsflächen
Die an die Baustelleneinrichtung angrenzenden öffentlichen Verkehrsflächen sind ständig für den öffentlichen Nahverkehr, den Fahr- sowie den Fußgänger- und Fahrradverkehr freizuhalten.
Für nicht zu vermeidende temporäre Behinderungen oder Teilsperrungen sind bei den zuständigen Behörden eigenverantwortlich und rechtzeitig die erforderlichen Genehmigungen einzuholen. Die Kosten trägt der AN.

AV.08.12 Boden- und Gewässerschutz
Auf dem Baugrundstück dürfen wassergefährdende Stoffe nur in einer Auffangwanne gelagert werden. Baustoffe, Bauabfälle und Betriebsstoffe sind so zu lagern, dass Stoffeinträge bzw. Vermischungen mit Bodenmaterial auszuschließen sind.

AV.08.13 Müll- und Schutt-Behandlung und -Entsorgung
Der AN hat für die fachgerechte Entsorgung aller durch ihn erzeugten Abfälle, auch Hausmüll, selbst zu sorgen. Dies ist in die Einheitspreise einzukalkulieren.

Alle aus den Leistungen des AN herrührenden Schutt-, Abfall-, Materialreste jeder Art und Verpackungsmaterialien sind kurzfristig abzufahren.

AV.08.14 Vermeidung, Verwertung und Beseitigung von Bau- und Abbruchabfällen sowie Baustellenabfällen
siehe Ergänzung Besondere Vertragsbedingungen Formblatt VHB 241 Abfall.

AV.09 Abnahme / Dokumentation
Die förmliche Abnahme erfolgt unter Mitwirkung der Objektbauüberwachung.

Wird auf Grundlage §1 Abs. 3 VOB/B die Abnahme verweigert, hat der AN dem AG und der OBÜ die aufgrund nochmaliger Abnahmen entstehenden Kosten zu tragen.

Spätestens 12 Werktage vor der förmlichen Abnahme gem. VOB/B ist dem AG entsprechend Positionsbeschriebe eine Objektdokumentation 1-fach in Papier und digital im pdf-Format 1-fach auf Datenträger zu übergeben.

## B - ZTV - Gegenstand der Leistungsbeschreibung
B.01 Gegenstand der Leistungsbeschreibung
Die Leistung umfasst die Ausführung von Abdichtungsarbeiten der Bodenplatte, Dachabdichtungs-/ Dämmarbeiten ungenutzer Flachdächer als Warmdächer z.T. Gründachaufbau mit extensiver Begrünung, Dacheinbauten, Klempnerarbeiten, Sicherungssystemen
für das Projekt Neubau 2-fach-Sporthalle Niels-Stensen-Schule in Schwerin.

B.01.01 Abdichtungsarbeiten DIN 18336 - StB-Bodenplatte
Die Leistung umfasst die Herstellung:
- einer oberseitigen bituminösen Abdichtung der Bodenplatten in Teilflächen einschließlich Anarbeitung an bauseitigs verlegte Bitumenabdichtung der VE 043.

B.01.02 Abdichtungsarbeiten DIN 18336 - Flachdächer
Aufgabe der Leistung ist unter Berücksichtigung der Anforderungen an die Luftdichtheit und den Wärmeschutz gem. Gebäudeenergiegesetz GEG 2020 - Novelle 2024 und DIN V 18599 der komplette Dachaufbau als harte Bedachung gem. DIN 4102-4 oberhalb
- der bauseitigen Trapezblechtragkonstruktion der Sporthalle als Warmdachkonstruktion mit PUR-Dämmung und EPDM-Dachabdichtung ohne Auflast,
- der Tragkonstruktionen der Brettstapelholz-Decke Sozialtrakt über Ebene 1 als Retentionsdach mit EPS-Dämmung und 2-lagiger bituminöser Abdichtung und Gründachaufbau mit Extensivbegrünung,
- der Brettstapelholz-Decken Technikzentrale über Ebene 2 als Warmdachkonstruktion mit EPS-Dämmung und 2-lagiger bituminöser Abdichtung ohne Auflast.

B.01.03 Dachöffnungen
Die Leistung umfasst die Lieferung und Montage:
- von Dunkelklappen auf dem Hallendach zur Lüftung und Rauchableitung einschl. Einzelketten-Antrieb 220V;

B.01.04 Einbauteile
Die Leistung umfasst die Lieferung und Montage:
- von Einbauteilen wie z.B. Dacheinläufe (Haupt- und Notentwässerung) für Freispiegelentwässerung, Rohr- bzw. Dachdurchführungen sowie  Montage bauseits gestellter Einbauteile in verschiedenen Nennweiten;

B.01.05 Blecharbeiten DIN 18336 + DIN 18339
Die Leistung umfasst die Herstellung und Montage:
- von Verwahrungen für Attikaabdeckungen aus oberflächenbeschichteten Aluminium-Kantblechen einschließlich Unterkonstruktionen;

B.01.06 Sicherungssystem
Die Leistung umfasst die Lieferung und Montage
- von überfahrbaren Seilsystemen als ständig nutzbare Flachdachabsturzsicherung zur Befestigung der persönlichen Schutzausrüstung gegen Absturz als Anschlageinrichtung im Rückhalte- bzw. Auffangsystem mit beweglichen Anschlagpunkten in Ausstattungsklasse B, für das Hallendach, das Flachdach Sozialtrakt und das Flachdach über dem Technikaum
sowie die Lieferung
- von persönlichen Schutzausrüstungen gegen Absturz, einschl. Einweisung der Nutzer;
- einer Steighilfe mit Sicherung an der Attikakonstruktion.

B.01.07 Projektierung und Dokumentation
Die Leistung umfasst das Erstellen von Verlege- und Belegplänen für
- Grund- und Gefälledämmung,
- Überfahrbares Seil-Sicherungssystem,
sowie
- Anschlussplan für den Antrieb der Dunkelklappen;

B.01.08 Baustelleneinrichtung
Die Leistung umfasst:
- das Einrichten, Vorhalten, Betreiben bis Fertigstellung der Leistungen des AN (VE 070) sowie den rückstandslosen Rückbau aller für die Durchführung der eigenen Leistung des AN erforderlichen Maßnahmen, Hilfsmittel, Geräte, Hebezeuge und Serviceeinrichtungen auf der Baustelle und ist in die Einheitspreise einzukalkulieren.

ZUR INFORMATION

B.02 Einrichtung der Baustelle - Allgemein

B.02.1 Allgemeine Baustelleneinrichtung - bauseits
Die allgemeine Baustelleneinrichtung (nachfolgend VE 041 BE Allgemein) umfasst alle für den allgemeinen Betrieb der Baustelle zum o.g. Projekt erforderlichen Maßnahmen, Einrichtungen, Vorkehrungen, Gerätschaften usw., gem. DIN 18299 Allgemeine Regelungen für Bauarbeiten, und erfolgt durch eine eigenständige Vergabeeinheit VE 041 und wird vom AG gestellt.

Die unter Pkt. B.01.08 beschriebene Einrichtung der Baustelle der VE 070 bezieht sich ausschließlich auf die eigenen Leistungen des AN VE 070 und ist mit der Bauüberwachung auf Grundlage des BE-Plans der VE 041 BE Allgemein abzustimmen und darf erst mit Vorliegen des vom AG schriftlich bestätigten BE-Plans des AN begonnen werden.

Alle i. Z. mit der BE und zur Auführung der Leistung des AN genutzten Flächen sind sorgsam zu behandeln und ggf. in geeigneter Weise zu schützen. Dies gilt insbesondere für diejenigen Flächen, die nicht dem Eigentum des Bauherrn zuzurechnen sind (Nachbar und Stadt SN).

B.02.2 Schnittstellen zu bauseitigen Leistungen
siehe auch A- Allgemeine Vertragsbedingungen Pkt. AV.07.03

Während der Ausführung des AN am Bau beteiligte Firmen sind insbesondere:
- VE 041 Baustelleneinrichtung, allgemein
- VE 043 Gründung und Erdbau
- VE 046 Kanalbau, Technische Anlagen in AA
- VE 130 Holzbau
- VE 060 Gerüstarbeiten
- VE 080 P/R-Fassade + P/R-Oberlicht + Fensterbauarbeiten
- VE 085 Glaspaneele
Gewerke des Technischen Ausbaus: insbesondere
- VE 410 Sanitär,
- VE 430 Lüftung,
- VE 440 Elektro, und Blitzschutz;

B.02.3 Sicherungsmaßnahmen
- Fassadengerüste LK3 SW09 inkl.Ausbildung der obersten Gerüstlage als Fanglage entlang aller Außenwände, Zugang über jeweils einen Gerüstreppenturm mit Übertrittpodest (Südfassade Halle + Nordfassade Sozialtrakt), Aufgang Technikraumdach über Fassadengerüst mit Übertrittpodest bauseits (VE 060).

- Sicherung während der Ausführung der Trapezblecharbeiten Sporthallendach und parallel zur Verlegung der Dampfsperre als Behelfsabdichtung über Personenfangnetz DIN EN 1263-1 System S bauseits (VE 130);
- PSAgA zur Durchführung der eigenen Leistungen (VE 070 )ist durch den AN zu stellen.

## C - Zusätzliche Technische Vertragsbedingungen - ZTV
ZTV - C - ZUSÄTZLICHE TECHNISCHE VERTRAGSBEDINGUNGEN ALLGEMEIN

ZTV.C.01 Grundlage Ausführung Dachabdichtungsarbeiten
Aufgabe der Leistung ist unter Berücksichtigung der Anforderungen an die Luftdichtheit und den Wärmeschutz gem.Nachweis nach GEG - Nichtwohngebäude vom 18.09.2024 der komplette Dachaufbau oberhalb der Tragkonstruktion
- der Trapezblechkonstruktion über Ebene 0 der Sporthalle,
- der Brettstapelholz-Konstruktion über Ebene 2 des Technikraums,
- der Brettstapelholz-Konstruktion über Ebene 1 des Sozialtrakts, als Warmdachkonstruktion mit Dämmung der Baustoffklasse E nach DIN 13501-1 bzw. B1 nach DIN 4102-1.

ZTV.C.02 Technische Vorschriften
Siehe auch AV.01.01 Technische Vorschriften

Dem Angebot und dem später auszuführenden Auftrag
sind die VOB Teil C in der zum Zeitpunkt des Vertragsabschlusses gültigen Fassung sowie alle nicht aufgeführten Normen, Richtlinien, Erlasse und Merkblätter in der zur Erstellung des Angebots gültigen Fassung zu Grunde zu legen, die zur fachgerechten und ordnungsgemäßen Ausführung der in der Leistungsbeschreibung enthaltenen Leistungen zu beachten und anzuwenden sind.

Übereinstimmungszeichen-Verordnung (ÜZVO) Ü-Zeichen:
Alle zur Anwendung kommenden Bauprodukte müssen nach der zum Zeitpunkt der Ausführung gültigen Bauregelliste geregelt und mit dem Ü-Zeichen ausgezeichnet sein. Diese Angaben sind vom Bieter unaufgefordert vorzulegen.
Die Liste der Technischen Baubestimmungen bzw. die darin enthaltenen Richtlinien sind zu beachten.

Hinsichtlich der Anforderung für die Verwendung von Bauprodukten wird auf die Einhaltung der Anforderungen gem. Landesbauordnung Mecklenburg-Vorpommern (LBauO M-V) aktuellste Ausgabe Abschnitt 3 "Bauprodukte" hingewiesen.

Der Auftragnehmer hat die Leistungen nach den anerkannten Regeln der Technik, unter Berücksichtigung der betreffenden Normen, Richtlinien, Vorschriften und Auflagen von Behörden und Gutachtern auszuführen.

Für sämtliche Abdichtungsarbeiten sind die Vorschriften der ZVDH zu beachten.

ZTV.C.03 Bauteile
Werkstoffe und Bauteile - siehe im LV-Positionsteil den Positionen vorangestellten "Allgemeine Vorbemerkungen" in den einzelnen Untertiteln.

ZTV.C.03.01 Unterkonstruktionen
Statisch beanspruchte Bauteile, die im Kalt- oder Außenbereich von Fassaden entsprechend DIN 18516 Teil 1 liegen, müssen aus Edelstahl, Aluminium oder aus einem anderen korrosionsfreien Material bestehen.

ZTV.C.03.02 Verkabelung / Elektroarbeiten
siehe "Allgemeine Vorbemerkungen - Dunkelklappen".

ZTV.C.03.03 Natürliche Rauchabzugsanlagen
siehe "Allgemeine Vorbemerkungen - Dunkelklappen".

ZTV.C.04 Konstruktion

ZTV.C.04.01 Herstellung, Lieferung, Verteilung, Montage
Die Einzelheiten der Konstruktion sind in einer der Funktion entsprechenden Ausführung auch dann herzustellen und zu montieren, wenn im Leistungsverzeichnis oder in den beigefügten Planunterlagen nicht darauf hingewiesen wird.

ZTV.C.04.02 Anforderungen an die Konstruktionen
Nachfolgend genannte Werte und Qualitäten sind Mindestanforderungen.

ZTV.C.04.03 Statische Anforderungen
siehe  "Allgemeine Vorbemerkungen - Dunkelklappen".

Alle Konstruktionen und Bauteilschichten einschließlich der Verbindungselemente müssen planmäßig auf sie einwirkenden Kräfte aufnehmen und an die Tragwerke des Baukörpers abgeben können.

Alle Verbindungen, Befestigungen müssen so ausgeführt werden, dass ein Toleranzausgleich gegenüber dem Holzbau möglich ist.
Die Befestigungsmittel dürfen temperaturbedingte Dehnungen nicht behindern und müssen eine geräuschfreie Aufnahme der Dehnung an Bauanschlüssen und Stößen ermöglichen.
Die normalen Bauwerksbewegungen, Setzungen des Holzbaus und absehbare Formänderungen sind durch geeignete Bauanschlüsse zu berücksichtigen.

ZTV.C.04.04 Windlasten
siehe  "Allgemeine Vorbemerkungen - Dachabdichtungen".

ZTV.C.04.05 Brandschutzanforderungen
Nicht erdüberdeckte Bedachungen sind als harte Bedachung (gem.§ 32 LBauO M-V) auszuführen.

Bei der Extensivbegrünung sind die Vorgaben nach DIN 11.4.7 DIN 4102-4 zu beachten.
Das Dach über der Nebenraumspange in den Achsen 1-12/B-C grenzt in Ebene 2 an eine Außenwand ohne Feuerwiderstandsfähigkeit. Innerhalb des Abstandes von 5m zu dieser Außenwand wird das Dach - einschließlich der sie tragenden und aussteifenden Bauteile - gemäß § 32 (7) BauO M-V von innen nach außen raumabschließend feuerhemmend ausgeführt.

ZTV.C.04.06 Wärmeschutzanforderungen
In Verbindung mit der Vorgabe der Unterschreitung des GEG sind vom AN für alle Dachaufbauten und -konstruktionen Nachweise des Wärmeschutzes in Form von Typenzulassungen und technischen Daten für die gewählte Ausführung bzw. Konstruktion als Nebenleistung zu erbringen.

Um diese Werte in der Ausführung einzuhalten, sind die in den LV-Positionen enthaltenen Vorgaben an Einzelkomponenten oder von ganzen Bauteilen in eingebautem Zustand zwingend einzuhalten.

Weicht der AN von Vorgaben, auch in Teilbereichen, ab, so hat er den Aufwand für die Überprüfung der Einhaltung des GEG-Nachweise durch den vom AG beauftragten Bauphysiker zu übernehmen.

ZTV.C.04.05 Feuchtigkeitsschutz
Die Dachabdichtung ist gem. DIN 18531 und DIN 18532 auszuführen, auch in den Schnittstellen mit der äusseren Abdichtung der bauseitigen Oberlichtkonstruktion (VE 081).

ZTV.C.04.06 Beanspruchungsklassen Abdichtungen
siehe "Allgemeine Vorbemerkung - Dachabdichtung".

ZTV.C.04.07 Dämmschichten
siehe "Allgemeine Vorbemerkung - Dämmung".

ZTV.C.04.08 Luftdichtheit
An die Gebäudehülle werden i.V. mit den Anforderungen des GEG 2024 hohe Anforderung an die Dichtheit und mechanische Beanspruchbarkeit gestellt.

Bei der Rückverankerung von Bauteilen in die Tragkonstruktion oder die Gebäudehülle ist mit Sorgfalt darauf zu achten, dass die Luftdichtheitsebene der Gebäudehülle nicht beschädigt wird.

Alle Durchdringungen der luftdichten Hülle müssen sorgfältig abgedichtet werden.

Verformungen im Bereich der luftdichten Hülle durch Eigenlast oder äussere Einflüsse dürfen an den Durchdringungen zu keiner Undichtigkeit führen.

ZTV.C.04.09 Blitzschutz
Das Gebäude erhält eine Blitzschutzanlage gemäß
DIN VDE 0185 Teil 305 und der DIN EN 62305. Das Gebäude ist der Blitzschutzklasse III zugeordnet.
Das Gebäude wird bauseits mit einem Fundamenterder einschl. der notwendigen Anschlussfahnen ausgestattet.

Der gesamte Dachaufbau ist mit Fangeinrichtungen geschützt.
Die Fangleitungen und Ableitungen werden bauseits aus Alu-Rundstahl d=8mm ausgeführt.

Die Ausführung der Durchführungen der Ableiter durch die Abdichtung und den Dachaufbau ist mit dem Fachplaner und dem AN Blitzschutz abzustimmen.

Die Montage der Fangstangen erfolgt bauseits.

Potentialausgleich:
Die technischen Ausrüstungen und Bauwerksausrüstungen aus Metall sind in den Potenzialausgleich einzubeziehen. Dazu gehören auch die Aufbauteile aus leitendem Material.

An den Dunkelklappen (VE 070) und am bauseitigen Oberlicht des Technikraumdachs (VE 081) sind Anschlüsse an die Blitzschutzanlage vorzusehen.

Die Anschlüsse an die Blitzschutzfahnen bzw. den Potentialausgleich sind in von innen nicht einsehbaren Bereichen anzuordnen und im Rahmen der Ausführungsabstimmung mit der OBÜ und dem Fachplaner Blitzschutz abzustimmen.

ZTV.C.05 Technische Ausführung

ZTV.C.05.01 Ausführungsgrundlage
Zur Vermeidung von Ausführungsverzögerungen ist bei der Projektierung und Herstellung von einer Vorfertigung von Bauteilen und -Elementen nach Nennmaßen auszugehen, sofern im Positionsbeschrieb nicht anders aufgeführt.

ZTV.C.05.02 Toleranzen
Den Leistungen sind die zulässigen Toleranzen und Grenzabmaße gem. DIN 18202 zugrunde gelegt.
Ungeachtet davon sind als Nebenleistung geeignete Maßnahmen zu treffen, dass die zulässigen Grenzabmaße von vorgefertigten Bauteilen und -elementen und deren Montagelage deutlich unterschritten werden.

ZTV.C.05.03 Einbauhinweise
Die Angaben über die zu erwartenden Bewegungen aus dem Holzbau sind mit der OBÜ bereits während der technischen Bearbeitung und Arbeitsvorbereitung eigenverantwortlich abzuklären. Darüber hinaus sind bereits fertig gestellte Holzbaukonstruktionen in Bezug auf die Nennmaße auf ihre Maßhaltigkeit hin zu überprüfen und in Abhängigkeit vom Ausführungsablauf ggf. in der Projektierung zu berücksichtigen, sofern dies auf die Leistung Einfluss haben kann.

Alle Maße sind vorort am Bau zu überprüfen.

ZTV.C.05.04 Bauteilan- und abschlüsse
Für die An- und Abschlussausbildungen sind die nach DIN 18202 zulässigen Bautoleranzen zu berücksichtigen.

siehe auch "Allgemeine Vorbemerkung - Dachabdichtung".

ZTV.C.05.05 Verbindungsmittel allgemein
Tragende Befestigungsmittel wie Schrauben, Bolzen und dergleichen, müssen aus nichtrostendem Stahl oder Aluminium bestehen.

Belastete Schraubverbindungen in dünnen Wandungen von Aluminiumprofilen müssen durch Füllstücke, Muttern, Gewindeniete oder gleichwertig verstärkt werden.

Bei geklemmten Verbindungen müssen Sicherungen gegen selbsttätiges Lösen angebracht werden z.B. Schraubensicherungsmittel.

ZTV.C.05.06 Schraubverbindungen / -qualitäten
Im Außenbereich sind ausschließlich Edelstahlschrauben in A4-Qualität zu verwenden.
Werden sie in andere Metalle (z. B. Aluminium oder Stahlblech) eingelassen, so sind sie durch Kunststoffhülsen und Scheiben gegen Kontaktkorrosion etc. zu isolieren.

Schraubverankerungen in Abdichtungs- und Sperrschichtebenen sind nach Möglichkeit mit Flachkopfschrauben auszuführen, um Durchstanzungen der Sperr- und Abdichtungsschichten oder Hohlräume in Folgeschichten zu vermeiden.
Andernfalls sind entsprechende Maßnahmen durchzuführen, die eine Durchstanzung dauerhaft vermeiden und die Folgeschichten entsprechend pass- und maßgenau anzuarbeiten, damit keine Hohlräume in dem Dachaufbau entstehen.

ZTV.C.05.07 Kontakt- und Spaltkorrosion
Die Berührungsflächen von Bauteilen aus Leichtmetall mit Bauteilen aus Stahl oder anderen Baustoffen sind vor dem Zusammenbau gegen Elektrolytbildung zu schützen.

In Spalten, wo durch mangelnde Sauerstoffzufuhr eine ausreichende Passivität des Werkstoffes nicht erreicht werden kann, sind metallische Werkstoffe durch geeignete Materialien zu isolieren. Dabei ist zu berücksichtigen, dass die vorgesehenen Isolierstoffe folgende Eigenschaften aufweisen müssen:
- nicht altern, verspröden, rissig werden,
- keine Feuchtigkeit aufnehmen,
- bei kraftschlüssigen Verbindungen hinreichend druckfest sein,
- nicht korrodierend auf Metalle wirken, besonders beim Schutz von Aluminium-Stahlverbindungen,
- Isolierzwischenlage kein Kupfer, Quecksilber oder Blei enthalten.

Es ist außerdem zu beachten, dass Spaltkorrosionen auch an Berührungsstellen mit nichtmetallischen Werkstoffen auftreten können.

ZTV.C.05.08 Spritzbare Dichtungen
Es sind Zweikomponenten-Polysulfid-Dichtungsmassen oder Einkomponenten-Polyurethan-Dichtungsmassen mit einer Dauerdehnfähigkeit von mind. 25% der ursprünglichen Fugenbreite anzuwenden.

Dichtstoffe müssen in ihren Eigenschaften dem Verwendungszweck entsprechen.
Sie dürfen nach DIN 52452 keine aggressiven Bestandteile beinhalten und müssen mit angrenzenden Stoffen verträglich sein.

Es sind nur solche Voranstrichmittel zu verwenden, deren Eignung im Zusammenhang mit der Prüfung der zugehörigen Fugendichtungsmasse nachgewiesen ist. Kombinationen von Produkten verschiedener Hersteller sind nicht zugelassen.
Die Verarbeitungsvorschriften der Hersteller sind gewissenhaft einzuhalten.
Dichtstoffe müssen alterungsbeständig und - soweit sie direkten Witterungseinflüssen ausgesetzt sind - gegen diese beständig sein.

Die Beständigkeit der Dichtungsmassen gegen Witterungseinflüsse, Öl, Benzin, Chemikalien, insbesondere aktives Chlor, Ozon, UV-Strahlung und Alterungsverhalten ist zu gewährleisten.

Dauerelastischen Dichtungsnähte dürfen nur an zwei gegenüberliegenden Flächen haften. Eine Dreiflankenhaftung ist durch geeignete Mittel zwingend zu vermeiden.

Festlegung Fugenbreite und -tiefe konstruktiv in Bezug auf die zu erwartenden Verformungen der Bauteile und gemäß den Verarbeitungsvorschriften der Dichtstoffe, jedoch Beschränkung spritzbarer Dichtungen auf eine Fugenbreite von mind. 10mm bis max. 20mm.

ZTV.C.06 Durchführung

ZTV.C.06.01 Montageablauf
Der Abdichtung der Bodenplatte Ebene 0 erfolgt nach Erstellung des Holzbaus und Fertigstellung der Trapezblechkonstruktion in Abstimmung mit der OBÜ.

Die Abdichtung und Dämmung über Ebene 1 des Sozialtrakts und über Ebene 2 des Technikraums schließt unmittelbar an die Fertigstellung der Dachdecke über Ebene 1 rsp. Ebene 2 an und ist bis zur vollständigen Herstellung der Dichtigkeit inkl. aller Dachaufbauten, Anschlüsse und Durchdringungen in einem Zug durchzuführen.

Der Einbau von Sickenfüllern in die bauseitigen Trapezblech-Tiefsicken sowie die Behelfsabdichtung (Dampfsperre) über Ebene 0 der Halle erfolgt parallel fortschreitend mit der Trapezblechverlegung. Der Arbeitsablauf ist zwingend mit dem Holzbau (VE 130) und der OBÜ abzustimmen.
Die Dämmung und Dachabdichtung sowie die Montage der Dunkelklappen schließen unmittelbar an die Fertigstellung des Holzbaus und der Trapezblechkonstruktion sowie der Gerüststellung an.

Abhängigkeiten im Ausführungsablauf bestehen mit dem Blitzschutz und den Haustechnikgewerken Lüftungs-, Sanitär- und Elektrotechnik, dem Holzbau einschließlich Trapezblechdeckung, den elementierten Glasfassaden.

Die Leistungen können deshalb nicht alle in einem Zug durchgeführt werden und stehen in enger Abhängigkeit mit Vor- und Folgeleistungen.

ZTV.C.06.02 Leistungsbereich
Die Leistung der Dachabdichtungsarbeiten erstrecken sich auf die Dachfläche Trapezblech über Ebene 0 Halle, Brettstapelholz-Deckenflächen über Ebene 1 Sozialtrakt und über Ebene 2 Technikraum.
Die Leistung der Abdichtungsarbeiten Bodenplatten erstrecken sich auf Teilflächen der StB-Bodenplatte Ebene 0 Halle.

Die Leistungen sind abschnittsweise in Abstimmung mit der Bauüberwachung und in Abhängigkeit bauseitiger Leistungen auszuführen.

ZTV.C.06.03 Arbeiten anderer AN auf der Baustelle
Parallel zu den Dachabdichtungsarbeiten finden Montage der elementierten Fassaden, der Türen und Fenster, der Brettholzfassade, der hinterlüfteten Glaspaneele  und der Haustechnik-Installationen statt.

In dem Ausführungszeitraum der VE Dachabdichtung sind die Arbeiten deshalb mit den zeitgleich arbeitenden AN sowie mit dem AN Gerüstarbeiten abzustimmen.

ZTV.C.06.04 Vorleistungen
Die massiven Fertigteilsockelelemente Ebene 0 im Außenbereich der Fassaden Ost, Süd und Ecke West bestehen aus ausbaufertigen Oberflächen in Sichtbetonqualität SB3.

Die Außenwände über der Rohdecke Ebene 0 bestehen in Teilen der Fassade Ost (Haupteingang) sowie im Bereich der Fassaden Nord und West überwiegend aus elementierten Glasfassaden oder Fensterelementen mit fertiger Oberfläche und Einsatzelementen aus Glas und fertig  beschichtetem Blech.

Die Außenwände Ost, Süd und West der Halle bestehen oberhalb der FT-Sockelelemente aus hinterlüfteten Glaspaneel-Konstruktionen mit fertiger Oberfläche.

Oberhalb der P/R- und der Glaspaneel-Konstruktionen erfolgt durch VE 130 die Montage oberflächenfertiger Holzbrettschalungen.

ZTV.C.06.05 Sicherungsmaßnahmen
Die frei zugänglichen Deckenkanten, Deckendurchbrüche und -aussparungen und die Treppen innerhalb des Gebäudes erhalten bauseits eine Absturzsicherung.
Die Aussparungen für Dunkelklappen und Oberlicht auf den Dachflächen sind durch den AN VE 070 zu sichern und werden gesondert vergütet.

Im Rahmen der Ausführung der Trapezblechkonstruktion wird bauseits ein Personenfangnetz (Schutznetz DIN EN 1263-1 System S) gestellt. Für die Ausführung der Sickenfüllungen und Behelfsabdichtung auf der Trapezblechdeckung (VE 070) ist zur Personensicherung entsprechende PSAgA inkl. geeigneter Anschlagpunkte in ausreichender Anzahl in die EPs einzukalkulieren. Die Anbringung der Anschlagpunkte sind mit dem Tragwerksplaner und dem Holzbau abzustimmen.

Für die weiteren Dachabdichtungs- und Dachbelagsarbeiten steht bauseits ein Fassadengerüst LK3 SW09 einschließlich Ausführung der obersten Gerüstlage als Fanglage zur Sicherung der Absturzkante bei Arbeiten auf der Dachfläche zur Verfügung.

Eine Ablastung von Material VE070 auf den Gerüsten ist nicht vorgesehen.

Müssen Absturzsicherungen zur Durchführung der Arbeiten zurückgebaut werden, sind in Eigenverantwortung entspr. Arbeitsschutzmaßnahmen durchzuführen und sind die Schutzeinrichtungen nach Beenden der Arbeiten wieder ordnungsgemäß herzustellen.

ZTV.C.06.06 Durchführung und Ablauf
Alle Baustelleneinrichtungsmaßnahmen sind mit der OBÜ rechtzeitig vorab abzustimmen und dürfen erst nach Freigabe ausgeführt werden.

Der Ausführungszeitraum ist den Besonderen Vertragsbedingungen zu entnehmen.

ZTV.C.07 Montage

ZTV.C.07.01 Messungen und Höhenangaben
Die zur Durchführung der eigenen Leistungen erforderlichen Messungen sind eigenverantwortlich und frühzeitig zu erbringen.

Der Hinweispflicht auf Überschreitung der Grenzabmaße von bauseitigen Bauteilen ist so rechtzeitig  nachzukommen, dass sowohl in der Montagevorbereitung des AN darauf reagiert werden kann als auch die Veranlassung von Korrekturmaßnahmen durch die OBÜ möglich ist.

Grundlagenvermessung siehe AV Pkt. AV.08.05

ZTV.C.07.02 Schutz der eigenen Leistungen
Der sachgemäße Schutz aller eigenen Bauteile und Leistungen bis zur förmlichen Abnahme durch den AG ist Nebenleistung des AN. Die Art und Weise ist mit der OBÜ abzustimmen.

Alle Schutzmaßnahmen müssen rückstandsfrei entfernt und gem. Abfallschlüssel entsorgt werden.

Bei längeren Arbeitsunterbrechungen und bei Regen sind offen liegende Dachbelagsschichten oder andere noch nicht fertig gestellte Bauteile durch temporäre, wasserdichte Abdeckungen zu schützen.
Zusatzmaßnahmen zum Sauberhalten der Dämmebene sind einzukalkulieren. Alle Störungen der Dämmebene, z.B. mit Fremdmaterial gefüllte Stoßfugen oder Dämmschichtlücken, sind zwingend zu vermeiden.

Beseitigungen bzw. Nachbesserungen von Beschädigungen an den eigenen Leistungen darf nur in Abstimmung mit und nach Zustimmung durch die OBÜ erfolgen.

## 09 VE 070 - Dach- und Bodenabdichtung

### Titel 01 Bauleistungen Bodenplatte

#### Untertitel 01.01 Abdichtungsarbeiten Bodenplatte

**Ausführungsbeschreibung 1 Vorbemerkungen - Abdichtungsarbeiten Bodenplatte E0**
*Vorbemerkungen - Abdichtungsarbeiten Bodenplatte E0*
Gegenstand der Leistung ist die Ausführung von raumseitigem Oberflächenschutz der Gebäudesohle auf den Bodenplatten E0  nach DIN 18195 bzw. DIN 18533.

Die Abdichtung ist in Bereichen bauseitiger Holzkonstruktionen durch VE 043 Erdbau, Gründung bereits ausgeführt. Leistung VE 070 ist die Ausführung der Flächenabdichtung gem. DIN 18195-5 in den Zwischenbereichen der Vorleistungen sowie das Andichtung an die bestehenden Abdichtungsbahnen.

**01.01.010 Vorbereitung Untergrund, Bodenplatte E0**
Vorbereiten der Oberfläche der Bodenplatte E0 für Abdichtung,
Reinigung der Bodenflächen einschl. Bestandsabdichtung von  groben Verschmutzungen und losen Bestandteilen durch besenreines Abkehren.

Entfernen von wasserabweisenden haftungsmindernden oder die Abdichtung beschädigenden Bestandteilen, wie Zementleim, Staub, Öl, Fett und Grate oder Versatzkanten unter Beachtung der Herstellervorschriften des Abdichtungssystems.

Einschließlich Schutt aufnehmen und entsorgen der durch die Vorbereitung anfallenden Stoffe.
Abfall ist nicht gefährlich, nicht schadstoffbelastet.
Menge: 1200,000 m2

**01.01.020 Flächenabdichtung W2.1-E**
Flächenabdichtung gem. DIN 18195-5 gegen aufstauendes Sickerwasser bzw. DIN 18533 Teil 1 und 2
Wassereinwirkungsklasse W2.1-E, drückendes Wasser mit mäßiger Einwirkung ≤ 3m Eintauchtiefe bei Bodenplatten und erdberührten Wänden ohne Dränung.

Bitumenbahn G 200 S4 AL nach DIN EN 13970 mit Aluminiumband und Glasgewebeeinlage 200 g/m2

Anwendungskennzeichen
nach DIN V20000-201: G 200 S4+AL

Material:  Oxidbitumenbahn
Oberfläche Oberseite:  besandet
Oberfläche Unterseite:  folienkaschiert

Eigenschaften nach DIN EN 13707 und DIN EN 13969:
Materialstärke:  mind. 4,0mm
Trägereinlage:  Aluminiumpolyesterkombination
  + Glasvlies ≥ 200g/m2
Kaltbiegeverhalten oben:  ≤ 0 Grad Celsius
Wärmestandfestigkeit:  ≥ +70 Grad Celsius
max. Zugkraft längs/quer: ≥ 1.000 N
Dehnung, längs/quer:  ≥ 2%
Wasserdampfdurchlässigkeit
nach DIN EN 1931 (sd-Wert): ≥ 1.500m

Verhalten bei Brand
von außen:  B roof (1)
nach ENV 1187
und DINEN 13501-5  E

Montagegrund 1: Stahlbeton mit Haftbrücke
Montagegrund 2: bauseits verlegte Abdichtungsbahn (analog wie in dieser Position beschriebene Flächenabdichtung) mit Haftbrücke im Überlappungsbereich

Vollflächig und dichte Verschweißung gemäß DIN 18534 und Herstellerangaben auf den gereinigten Betonuntergrund und auf den gereinigten Überlappungsbereichen der bauseits verlegten Flächenabdichtung.Nähte sind versetzt anzuordnen

In den Einheitspreis einzukalkulieren ist:
- Bitumenvoranstrich und aller für die Haftfestigkeit erforderlichen Untergrundvorbehandlungen,
- passgenauer Anarbeitung an Randbegrenzung wie Bodenplattenkanten;

Ausführung in Abstimmung mit der OBÜ und entsprechend Herstellervorgaben.
Menge: 1073,000 m2

**01.01.030 Zulage Flächenabdichtung W2.1-E in Bodenaussparungen 40/50/5**
Zulage zu vorgenannter Position 01.01.020 für die Einarbeitung der Flächenabdichtung W2.1-E in Aussparungen der StB-Bodenplatte.

Abmessungen Bodenaussparungen:
BA 40/50 x 40/50, t=5cm

Vollflächig und dichte Verschweißung gemäß DIN 18534 und Herstellerangaben auf den gereinigten Betonuntergrund und auf den gereinigten Überlappungsbereichen der vom AN verlegten Flächenabdichtung.

In den EP sind einzukalkulieren: alle erforderlichen Zuschnitte, Anpassungen und Anarbeitungen sowie Verschnitt.

Ausführungsbestimmungen entsprechend Position Flächenabdichtung W2.1-E sowie in Abstimmung mit der OBÜ und entsprechend Herstellervorgaben.
Menge: 10,000 St

**01.01.040 Zulage Flächenabdichtung W2.1-E in Bodenaussparungen 33/33/31**
Zulage zu vorgenannter Position 01.01.020  für die Einarbeitung der Flächenabdichtung W2.1-E in Aussparungen der StB-Bodenplatte.

Abmessungen Bodenaussparungen:
BA 33/33, t=31cm

Vollflächig und dichte Verschweißung gemäß DIN 18534 und Herstellerangaben auf den gereinigten Betonuntergrund und auf den gereinigten Überlappungsbereichen der vom AN verlegten Flächenabdichtung.

In den EP sind einzukalkulieren:
- alle erforderlichen Zuschnitte, Anpassungen und Anarbeitungen sowie Verschnitt,

- formgerechtes Anpassen und Anarbeiten an Bodenaussparung BA 33/33 t=31cm der nachstehenden Position.

Ausführungsbestimmungen entsprechend Position Flächenabdichtung W2.1-E sowie in Abstimmung mit der OBÜ und entsprechend Herstellervorgaben.
Menge: 6,000 St

**01.01.050 2-K PMBC-Abdichtung Bodenaussparungen für Bodenhülsen**
Abdichtung von Bodenaussparungen in der StB-Bodenplatte mit Bitumendickbeschichtung an Wandungen und Sohle der Aussparungen gem. DIN 18533 Teil 1 und 2

Wassereinwirkungsklasse W2.1-E, drückendes Wasser mit mäßiger Einwirkung ≤ 3m Eintauchtiefe bei Bodenplatten und erdberührten Wänden ohne Dränung.

Abdichtung: 2-K kunststoff modifizierte Bitumendickbeschichtung (PMBC)

Montagegrund:
Stahlbeton mit Haftbrücke

Ausführung:
1 x Voranstrich
Verstärkungseinlage
1 x Deckanstrich
Mindesttrockenschichtdicke: >/= 4mm

Abmessungen Bodenaussparung:
BA 33/33, t=31cm

In den Einheitspreis einzukalkulieren ist:
- Bitumenvoranstrich und aller für die Haftfestigkeit erforderlichen Untergrundvorbehandlungen,
- passgenauer Anarbeitung an Randbegrenzung der Aussparungen.

Fachgerechte Ausführung nach Anforderung DIN-Norm, Zulassung und Herstellervorschriften in der Fläche und über alle Innenkanten der abzudichtenden Aussparungsflächen.
Menge: 6,000 St

### Titel 02 Bauleistungen Flachdächer

#### Untertitel 02.01 Vorarbeiten

**Ausführungsbeschreibung 2 Vorbemerkungen - Bauseitiges Trapezblech**
*Vorbemerkungen - Bauseitiges Trapezblech*
Die Ausführung der Trapezblech-Dachkonstruktion über der Sporthalle erfolgt bauseits durch das Gewerk VE 130 Holzbau wie folgt:

Produkt:
Trapezblech 100/275 AK nach DIN 18807, güteüberwacht
t=0.88mm,
mit Akustiklochung;

statisches System: Durchlaufträger
Ausführung als Schubfeld

Oberseite: Rückseiten-Lackierung
Untersicht: als Sichtdecke
Oberflächenbeschichtung Untersicht: RAL 9005 matt
Randeinfassungen (Bleche)
Randversteifungen
Öffnungsausschnitte und Durchbrüche mit Blechverstärkungen;

Einschließlich:
-  aller erforderlichen Randeinfassungen (Bleche) und

Montagelage:
UK Trapezblech: auf BSH-Binder OK 9,00m (First) über OKFF
OKRF -0,30 (= StB-Bodenplatte) / OKFF 0,00
Dachneigung: 3%

Leistung VE 070 Dachabdichtung:
Durch den AN VE 070 erfolgt Lieferung und Einbau von Akustik-Profilfüller mit Rieselschutz in die Tiefsicken, die Dachabdichtung sowie der Warmdachaufbau auf der Oberseite der vorbeschriebenen bauseitigen Trapezblechkonstruktion.

Die Sickenfüllung sowie die Aufbringung der Dampfsperre durch den AN Dachabdichtung hat unmittelbar im Rahmen der bauseitigen Trapezblechmontage in enger Abstimmung mit dem Gewerk Holzbau zu erfolgen.

Prüfung der Untergrundbeschaffenheit:

Der Untergrund muss folgende Beschaffungsvoraussetzungen erfüllen:
- fest
- tragfähig
- trocken
- frei von trennenden Substanzen wie Trennmittel, Staub, Schmutz, Sinterschichten u.a.
Kontrolle durch den AN VE 070 erfolgt durch Wisch- und Kratzprüfung;

- frei von Hohlstellen sowie scharfkantigen Unebenheiten
Augenscheinliche Prüfung

- griffig
- saugfähig
Überprüfung durch Materialprobe.

Sicherung während der Ausführung der Trapezblecharbeiten : Personenfangnetz DIN EN 1263-1 System S bauseits (VE 130);

VE 070: PSAgA einschl. Anschlagpunkte für die Ausführung der vorbeitenden Maßnahmen, Sickenfüllung und Verlegen der Dampfsperre als Behelfabdichtung ist in die Einheitspreise einzukalkulieren.

**02.01.010 Schutzabdeckungen Dachöffnungen, durchtrittsicher**
Schutzabdeckungen von Öffnungen als Unterbau für die Dampfsperre (mit Behelfsabdichtungsfunktion) liefern und verlegen, einschl. Lagesicherung.

Öffnungsgrößen DD: ca. 1100x1100mm
Anzahl: 8 Stück
Aufmaß nach lichter Deckenöffnung.

Einbauort: bauseitige Dachöffnungen für Dunkelklappen in Trapezblechkonstruktion

Ausführung als begehbare tragfähige Konstruktion nach DIN 4420, DIN EN 12811-1, AStättR, Unfallverhütungsvorschriften.

In den Einheitspreis ist einzukalkulieren:
- Aufschneiden der Dampfsperre
- Aufnehmen der Abdeckung und der Dampfsperre
- Entsorgen der anfallenden Materialien gem. Abfallschlüssel,
keine gefährlichen Abfälle.

Ausführung vorgenannter Rückbaumaßnahmen vor Versetzten der Dunkelklappen in Abstimmung mit der OBÜ.
Menge: 15,000 m2

**02.01.020 Vorbereitungsarbeiten - Untergrund Trapezblech**
Prüfung des Untergrunds entsprechend Ausführungsbeschreibung.

Stahltrapezprofildecke abkehren und erforderlichenfalls absaugen.
Verunreinigungen sind sowohl auf den Obergurten als auch in den Tiefsicken der Stahltrapezprofile zu entfernen.

Anfallenes Material vom Dach schaffen und abfallgesetzeskonform entsorgen.

Es darf kein Material in den Tiefsicken verbleiben.

Scharfkantige Unebenheiten entfernen und Risse/ Vertiefungen > 5mm egalisieren.

Ausführungsort:
Flachdach Sporthalle über E0:

Abmessungen Dachfläche abzügl. Attika und DD Dunkelklappen:
Flachdach Sporthalle über E0: ca. 1.003m2
Menge: 1003,000 m2

**02.01.030 Untergrundvorbehandlung Wassersaugen**
*** Bedarfsposition ohne GB
Wassersaugen des vorhandenen Restwassers auf der
Dachfläche mittels Wassersauger maschinell absaugen und entsprechend in Dachabläufe o. Ä. ableiten.

Abrechnung erfolgt auf Nachweis und nach schriftlicher Aufforderung der OBÜ.
Menge: 938,000 m2

**02.01.040 Akustik-Profilfüller mit Rieselschutz**
Akustik-Profilfüller in Tiefsicken der in den "Vorbmerkungen - Bauseitiges Trapezblech" beschriebenen bauseitigen (VE 130) gelochten Trapezprofile zur Schalldämmung bestehend aus

nichtbrennbarer Steinwolle,
Raumgewicht 40kg/m3,
einseitig mit schwarzem Glasvlies kaschiert (Rieselschutz),
Typ: passgenaue Einlage
nach RAL-Gütezeichen Nr. 388

Nennwert der Wärmeleitfähigkeit: 0,039 W/mK
nach DIN EN 13162,

Bemessungswert der Wärmleitfähigkeit: 0,040 W/mk
nach DIN 4108-4,

Nichtbrennbar, Euroklasse A1 nach DIN EN 13501-1
Schmelzpunkt: > 1000°C nach DIN 4102-17

Liefern und in die Tiefsicken fachgerecht einbauen.
Die Abrechnungsmenge bezieht sich auf den Flächenanteil erforderliche Sickenfüllung.

In die Preise sind einzurechnen: Reservematerialien, Schneidarbeiten und Verschnitt
Menge: 350,000 m2

*Hinweis: Fachdächer Brettstapelholz*

**02.01.050 Schutzmaßnahmen Dachöffnung, durchtrittsicher**
Schutzabdeckung der Dachöffnung als Unterbau für die Dampfsperre (mit Behelfsabdichtungsfunktion) liefern und verlegen, einschl. Lagesicherung.

Öffnungsgrößen DD: ca. 2750x5840mm
Anzahl: 1 Stück
Aufmaß nach lichter Deckenöffnung.

Einbauort: bauseitige Dachöffnungen für Oberlichtkonstruktion auf BSH-Dachelement üb. Ebene 2 Technikraum

Ausführung als begehbare tragfähige Konstruktion nach DIN 4420, DIN EN 12811-1, AStättR, Unfallverhütungsvorschriften.

In den Einheitspreis ist einzukalkulieren:
- Aufschneiden der Dampfsperre
- Aufnehmen der Abdeckung und der Dampfsperre
- Entsorgen der anfallenden Materialien gem. Abfallschlüssel,
keine gefährlichen Abfälle.

Ausführung vorgenannter Rückbaumaßnahmen vor Montage der P/R-Oberlichtkonstruktion in Abstimmung mit der OBÜ.
Menge: 17,000 m2

**02.01.060 Vorbereitungsarbeiten - Flachdächer Brettstapelholz**
Dachfläche besenrein reinigen.
Lose Verunreinigungen entfernen.
Anfallendes Material vom Dach schaffen und fachgerecht entsorgen.
Die Dachfläche ist optisch auf ihren Zustand zu prüfen.
Auf Verlangen der OBÜ ist ein Begehungsprotokoll zu erstellen.

Ausführungsort:
Flachdach Technikraum über E2
Flachdach Sozialtrakt über E1

Abmessungen Dachfläche abzügl. Attika und DD Oberlichtkonstruktion:
Flachdach Technikraum über E2: ca. 76m2

Abmessungen Dachfläche abzügl. Attika
Flachdach Sozialtrakt über E1: ca. 257m2
Menge: 333,000 m2

**02.01.070 Bauseitige Schutzmaßnahmen, Entfernen**
Entfernen bauseitiger Schutzmaßnahmen wie provisorischen Abdeckungen von Öffnungen in BSH-Decken- und BSH-Dachelementen;
Materialien u.s. Kanthölzern, Bohlen oder Holzwerkstoffplatten gegen Durchtritt, einschl. Lagesicherung,
einschl. Entsorgung gem. Abfallschlüssel.
Keine gefährlichen Abfälle.

Entfernung in Abstimmung mit der OBÜ.

Ausführungsort: wie Vorposition
Menge: 20,000 m2

#### Untertitel 02.02 Dachabdichtung ungenutzte Dachflächen

**Ausführungsbeschreibung 3 Allgemeine Vorbemerkungen - Dachabdichtung**
*Allgemeine Vorbemerkungen - Dachabdichtung*
1. Abdichtungsarbeiten
Die Abdichtungsarbeiten in Verbindung mit der Dämmschicht sind bezogen auf das jeweilige Abdichtungssystem gemäßden Herstellervorschriften, den entsprechenden Normen und Richtlinien sowie den Regeln der Technik auszuführen.

Für die Ausführung der Abdichtungsarbeiten bei Witterungsverhältnissen, die sich als nachteilig auf die Leistungen auswirken können, sind besondere Maßnahmen zu treffen, die diese nachteiligen Auswirkungen verhindern. Die besonderen Maßnahmen sind entsprechend der Gegenheiten zum Ausführungszeitpunkt mit der OBÜ abzustimmen.
Bei Arbeitsunterbrechung ist durch geeignete Maßnahmen die Unterläufigkeit der bereits hergestellten Teile der Abdichtung durch Niederschlagswasser zu verhindern.

Die Abdichtung des bauseitigen Trapezblechdachs der Sporthalle (VE 130) erfolgt parallel fortschreitend mit der Trapezblechverlegung. Der Arbeitsablauf ist zwingend mit dem Holzbau (VE 130) und der OBÜ abzustimmen.

2. Bitumenvoranstrich und -klebemasse
Der Voranstrich als Haftbrücke ist auf die jeweiligen Untergründe abzustimmen. Vor Aufbringen ist der Untergrund entsprechend den Herstellervorschriften zu reinigen. Er muss vor der Verarbeitungen weiterer Dachaufbauschichten ausreichend trocken sein.

3. Dampfsperre
Für die als Dampfsperre und Behelfsabdichtung dienenden Abdichtungsbahnen ist eine Konformitätserklärung nach DIN EN 13970:2005-02 - Abdichtungsbahnen - Bitumen-Dampfsperrbahnen - erforderlich.

Die Dampfsperre mit Behelfsabdichtungsfunktion und die Dachabdichtungsschichten sind gem. den Herstellervorschriften und den entsprechenden Normen zu verlegen. Nach DIN 4108 gelten Schichten mit einem sd-Wert ≥ 1.500m als diffusionsdicht.

Die Dampfsperrschichten übernehmen gleichzeitig die Luftdichtigkeitsfunktion der Gebäudehülle.
Die Sperrschicht(en) sind untereinander und zu An- und Abschlüssen lückenlos zu verlegen.

Die Dampfsperrschicht an An- und Abschlüssen sowie bei Durchdringungen ist bis OK Dämmschicht zu führen und auf dem Montagegrund der Dachflächen zu verlegen oder an bauseitig vorhandene Dampfsperrschichten u.a. inbesondere bei den Holzmassivdecken auf die bauseitige Bauzeitabdichtung des Holzbaus (VE 130) dicht anzuschließen. Dabei ist die Dampfsperrbahn auf das bauseitige Material bzgl. Materialverträglichenkeit und -verbindung sowie bauphysikalische Funktion abzustimmen.

Die Dampfsperre soll vorübergehend als behelfsmäßige Abdichtung während der Bauzeit dienen und ist vor Weiterführung des Dachbelags- und -abdichtungsarbeiten bzw. während der Bauphase zu überprüfen und ggf. zu überarbeiten.

Die Massivholzdecken erhalten bauseits (VE 130) eine vollflächig aufgebrachte und im Bauwerk verbleibende Bauzeitschutzfolie (Dampfbremse nach DIN EN 13984). Diese dient als Untergrund für die vom AN einzubauende Dampfsperre.

4. Bitumenbahnen
Für Bitumenbahnen für Dachabdichtungen ist eine Konformitätserklärung gemäß DIN EN 13969 oder DIN EN 13707 - Abdichtungsbahnen - Bitumenbahnen mit Trägereinlage für Dachabdichtungen - erforderlich.
Für die Anwendung sind die entsprechenden Normen und die Anwendungs- und Verarbeitungsvorschriften der Hersteller zu beachten.
Die Produkte müssen zugleich den deutschen Anwendungsnormen der Reihe DIN SPEC 20000 entsprechen.
DIN 18531 Teil 2 legt für die einzelnen Produkte je nach Beanspruchungsart und Einbausituation die Eigenschaftsklassen E1 bis E4 fest.
Werden in den Positionen des Leistungsverzeichnisses keine über die entsprechend der Anwendung zulässige  Mindestanforderung hinausgehende Widerstandseigenschaften gefordert, so sind die Mindestanforderungen an die Eigenschaften vereinbart. Eine Unterschreitung der anwendungsbezogenen Eigenschaftenzuordnung nach DIN 18531 ist ausgeschlossen.

Jede einzelne Lage in einem mehrlagigen Dachaufbau ist mit Quernahtversatz in gleicher Richtung zu verlegen, die Überdeckung an Längs- und Quernähten gem. Herstellervorschriften, Normen und Regeln der Technik zu verkleben.
Die Forderungen der Sicherung gegen Abheben durch Windsog nach DIN müssen dabei erfüllt werden.
Voraussetzung für die Herstellung einer mehrlagigen Dachabdichtung ist die vollflächige Verklebung der Lagen untereinander.

5. Beanspruchungsklassen
Mechanischen Beanspruchungsstufen Stufe I - hohe mechanische Beanspruchung - gem. DIN 18531-1.

Thermische Beanspruchungen:
Thermischen Beanspruchungsstufe Stufe A - hohe thermische Beanspruchung - gem. DIN 18531-1.
Die Dachabdichtung muss so ausgeführt sein, dass sie unabhängig von Schutzschichten bei Oberflächentemperaturen, die üblicherweise zu erwarten sind (-20 °C bis + 80 °C), funktionsfähig bleibt.

Beanspruchungsklassen:
Es gilt, sofern in den Positionen des Leistungsverzeichnisses nicht anders gefordert, für jede Abdichtungsschicht die Einwirkungsklasse IA nach DIN 18531-1.

6. Anwendungskategorie Dachabdichtungen
Die Baustoffe und Ausführung der Dachabdichtungen sind gemäß den Anforderungen der Anwendungskategorie K2 gem. DIN 18531-1 auszuführen.

7. Windlasten
Dachabdichtungen und die dazugehörigen Schichten sind gegen Abheben durch Windsog zu sichern. Die Festlegung der Windlasten erfolgt nach DIN EN 1991-1-4.

Die in der Planung vorgesehenen Lagesicherungen durch Verklebung der einzelnen Schichten des Dachaufbaus bzw. durch mechanische Sicherung ist durch den AN vor Ausführung zu prüfen.
Befestigungen auf den Dachflächen entsprechend Positionstext.

Während der Bauphase sind entsprechend den Anforderungen der DIN EN 1991 und nach DIN EN 15815 ("Schutzmaßnahmen, die vorzusehen sind, um Bauwerksabdichtungen bis zur Fertigstellung des Bauwerks vor Beschädigung zu schützen") ausgelegte temporäre Maßnahmen zur Lagesicherung als Nebenleistung (siehe auch Schutz der Leistungen) durchzuführen, ohne dass die Qualität der Dachbelagsschichten beeinträchtigt wird.

8. Bauteilan- und abschlüsse

8.1 Anschlussfugen
Bei der Abdichtung von Anschlussfugen mit elastischen Dichtstoffen sind DIN 18540 und die Vorschriften der Hersteller zu beachten. Bei der Festlegung der Fugenbreite ist die zulässige Gesamtverformung zu berücksichtigen.

8.2 Bauseitige Wasserleit- und Abdichtungsfolien
Bauseitige Wasserleitfolien oberhalb der Abdichtungsebene und bauseitige Abdichtungsfolien der Glasoberlichter (VE 080) sind in die mechanische Befestigung der Dachabdichtung oder über Verklebung nach Herstellerangabe in die oberste/ vorderste Schicht einzubinden, so dass an den Attikaanschlüssen oder in oder an der Fassadenkonstruktion auftretende Feuchtigkeit auf die Entwässerungsebene der Dachabdichtung oder vor Schutzschichten abgeleitet wird.

8.3  Verklebung Bauabdichtungsfolie
Wird die Bauabdichtungsfolie verklebt, müssen Klebeflächen frei von Verunreinigungen und Fremdstoffen sein. Die Reinigung und Vorbereitung der Oberflächen ist Leistung des AN.

Lufteinschlüsse an den Klebeflächen müssen vermieden werden.

Die Verträglichkeit des Klebers zum Klebegrund (bauseitige Abdichtungen, Holzbau, Holz/Holzwerkstoffe etc.) ist zu überprüfen und nachzuweisen.

Dichtbahnanschlüsse sind zusätzlich zur Verklebung mechanisch zu sichern, sofern keine anders lautenden Zulassungen und Nachweise vorliegen.

Hohlräume sind mit Mineralwolle satt zu füllen. Es dürfen keine ungedämmten Hohlräume verbleiben.

9. Zusätzliche Technische Vertragsbedingungen - ZTV
Auf die Beachtung des Dokuments C - Zusätzliche Technische Vertragsbedingungen - ZTV bei Kalkulation und Ausführung wird an dieser Stelle hingewiesen.

*Hinweis: Dachabdichtung ungenutzte Dachflächen - Hallendach*

**Ausführungsbeschreibung 4 Warmdach über Halle - Ausführungsbeschreibung**
*Warmdach über Halle - Ausführungsbeschreibung*
Gegenstand der Leistung ist die Ausführung des Flachdachaufbaus nicht genutzter Dachflächen als Warmdach mit EPDM-Flachdachabdichtung gem. DIN 18531.

Die nachfolgende Beschreibung bezieht sich auf die Dachbeläge und Einbauteile der Dachflächen über Ebene 0 der Sporthalle und ist ergänzender Bestandteil der in den folgenden Titeln und Untertiteln enthaltenen Positionen.

Lage:
Höhnelage Hallendachdecke über Ebene 0:
OK Binder (First) mind. +9,00 m über EFH,
OK Binder (Auflager) mind. +8,675 m über EFH
OK Trapezblech über Binder (First) mind. +9,10 m über EFH,:
OK Binder Trapezblech über Binder (Auflager) mind. 8,775 m über EFH
Höhenlagen bezogen auf 48,60 üNHN = ± 0.00 EFH

H = Trapezblech 100mm
OKRD Halle = -0,30 m

Dachneigung: 3%

Fläche:
Gesamtfläche: ca. 1.063 m2 (einschließlich Attika)

Abmessung (Maße ab IK Attika):
Gesamtlänge: ca. 45,00 m
Gesamtbreite: ca. 22,50 m

Untergrund:
Dachfläche: Trapezblech 100/275 AK, t=0,88mm nach DIN 18807 mit Akustiklochung,
statisches System: Durchlaufträger,
Ausführung als Schubfeld,
Oberseite: Rückseiten-Lackierung
Untersicht: als Sichtdecke

Höhenlage OK Hallendachdecke:
Hauptdachfläche: von +8,955m bis First +9,288m
Dachränder längs: +9,575 bis +9,60m (OK Attika-Verwahrung)
Dachrand quer: +9,575 bis +9,60m (OK Attika-Verwahrung)

Höhenlage Dachabdichtung:
Tiefpunkt Entwässerung ca. +8,96m
Hochpunkt Dachränder (Attika): ca. +9,60m

Dachrandabschlüsse:
Bauseitige Attikaaufkantung aus Holzrahmenelementen, außenseitig Holzfaserdämmplatten und hinterlüftete Holzverschalung,
innenseitig Holzwerkstoffplatte (OSB)
oberseitig NH 3S-Platte,
OK: ca. +9,55m

Entwässerung:
Freispiegel-Flachdachabläufe in den linearen Tiefpunkten mit Anschluss an Grundleitungen über Regenfallrohre DN 70 geführt in Nischen im Hinterlüftungszwischenraum der Brettholzfassade der Südfassade. Im Bereich der Nordfassade erfolgt der Anschluss an die Grundleitungen über Regenfallrohre in der Hinterlüftungsebene auf das Retentionsdach des Sozialtrakts und Weiterführung über das Gebäudeinnere, Die Notentwässerung erfolgt über Querverzug der RW-Leisungen innerhalb der Dachdämmung des Retentionsdachs zur Nordfassade. RW-Ableitung Notüberlaufe über Wasserspeier.

Ableitung Regenwasser aus Hallendach:
Anzahl der Dachabläufe Nordfassade : 3 Stk.
Anzahl der Notabläufe Nordfassade: 3 Stk.

Anzahl der Dachabläufe Südfassade : 3 Stk.
Anzahl der Notabläufe Südfassade: 2 Stk.

Dachgefälle über Grundfläche Ebene 0:
Satteldach mit 3% Dachneigung nach außen.

Dachdurchdringungen:
Punktuell durch TA-Medienkanäle- und -leitungen sowie Anschlagpunkte des Seilsicherungssystems.

Dachaussparungen:
RD-Durchbruch (Trapezblech) 110x110cm mit einer Dunkelklappe als Lüftung und Rauchableitung: 8 Stk.

Dachabdichtung und -deckung:
- Brandschutz: Ausführung des Dachaufbaus und der Abdichtung als "harte Bedachung" gegen Flugfeuer und strahlende Wärme widerstandsfähige Ausführung von außen nach innen entsprechend LBauO-MV.
- Windlasten: Sicherung des gesamten Dachaufbaus gegen Windsog ist durch vollflächige Verklebung der Dampfsperrbahn (Trapezdach) und vollflächige Verklebung der weiteren einzelnen Schichten herzustellen.
- Oberflächenschutz Dachfläche: EPDM-Dachabdichtungsbahn

Dachdämmung:
Polyurethan-Hartschaumplatten Baustoffklasse E (Euroklasse), B1 nach DIN 4102.
Verlegung 1-lagig mit gefälleloser Grunddämmung;
In den Randbereichen der Längsseiten Verlegung eines Linienentwässerungssystems längs 1% und quer 4% auf der Grunddämmung zur Herstellung eines Gegengefälles zur Attika

Innere Abdichtungsebene:
Zwischen Dachtragwerk und Dachaufbau inkl. allen Durchdringungen lückenlose Ausführung einer dampf-,
wasser- und luftdichten Schicht mit gleichzeitiger Funktion
als Behelfsabdichtung während der Ausführungsphase.
An Dachrändern und Dachdurchdringungen mit und Klemmschiene Hochziehen der Sperrschicht bis OK Abdichtungsebene.

Im Bereich der Attikaaufkantung ist zusätzlich eine horizontale wasser- und winddichte, diffusionsoffene Abdichtungsbahn auf der horizontalen Attikaabdeckung auszuführen.

Zu Beginn der Leistung ist der Untergrund zu prüfen und vorzubereiten (Position: siehe Untertitel Vorarbeiten).

Dachöffnungen sind provisorisch durch geeignetes durchtrittsicheres Material abzudecken und wieder zu entfernen einschließlich Entsorgung des anfallenden Materials gem. Abfallschlüssel (Position: siehe Untertitel Vorarbeiten).

Bauweise und Stärke Dachdecken:
Tragkonstruktion: Träger BS-Satteldach:
LxBxH: ca. 22,24m x 0,20m x1 ,275m bis 1,60m
Trapezblechkonstruktion, Stärke: ca. 100mm, t=0,88mm

Das Dachtragwerk weist die brandschutztechnische Qualität konstruktiv feuerhemmend (R30 nach DIN EN 13501) auf.

Bemessungsgrundlagen Dachtragwerk:
Eigenlasten ohne Deckenkonstruktion
optionale PV-Anlage (berechnete Lasten)  0,40 kN/m2
Dachaufbau und Dachdeckung 0,36 kN/m2
Sickenfüller 0,07 kN/m2
Trapezblech 0,10 kN/m2
abgehängte Lasten/ Technik: 0,28 kN/m2
abgehängte Sportgeräte: 0,35 kN/m2
Eigengewicht Dachfläche
ohne gSatteldachbinder  1,15 kN/m2

Dachtragwerk 0,44 kN/m2
Dachtragwerk Kleineisenteile 0,05 kN/m2
Eigengewicht Dachfläche gGFL mit
Deckenkonstruktion 1,64kN/m2

Nutzlasten:
Schneelast nach DIN EN1991-1-3  1,00kN/m2

Beachtung der maximal zulässigen Nutzlasten während der Ausführung.

Dachabdichtungsarbeiten (ausgenommen Positionen Dampfsperre mit Behelfsabdichtung):
Absturzsicherungen, Gerüste, Erschließung:
Seitenschutz, Fassadengerüste inkl. Ausbildung der obersten Gerüstlage als Fanglage entlang Außenfassaden bauseits.
Zugang über bauseitige Gerüsttreppe mit Übertritt.

Sicherung während der Ausführung der Trapezblecharbeiten und Behelfsabdichtung: Personenfangnetz DIN EN 1263-1 System S bauseits (VE 130);
VE 070: PSAgA einschl. Anschlagpunkte ist für die Ausführung der Dampfsperre als Behelfsabdichtung in den Einheitspreis einzukalkulieren.

**02.02.010 Dampfsperre mit Behelfsabdichtungsfunktion auf Flachdach Trapezblech Sporthalle**
Liefern und Verlegen einer Dampfsperre, kaltselbstklebend, Nähte thermisch verschweißt, mit Behelfsabdichtungsfunktion, auf Dachkonstruktion Trapezblech wie folgt beschrieben:

Material
Spezialpolymerbitumen-Kaltselbstklebebahn als Dampfsperrbahn nach DIN EN 13970:
Anwendungstype: DS PYE KTG KSP 2
mit Schweißnaht und rutschfester Oberfläche,
Dicke gem. EN 1849-1: bis 2,8mm
Oberfläche Oberseite: Feinbestreuung
Unterseite: Abziehfolie, Kaltselbstklebemansse
Trägereinlage: Kombiträger

Verarbeitung
- nach Herstellervorgaben
- kaltselbstklebend,
- Nähte und Kopfstöße im thermischen Schweißverfahren,

Einsatzbereich
- auf Trapezblechunterkonstruktion parallel zum Obergurt,
- mit Behelfsabdichtungsfunktion;

Eigenschaften
mechanische Belastbarkeit:
- max. Zugkraft nach DIN 12311-1: längs /quer:
≥ 1000/ 1000 N/50mm

Wasserdampfdurchlässigkeit/sd-Wert:
- Diffusionswiderstand nach DIN EN 1931: ≥ 1500m

Brandverhalten:
- gem. DIN EN 13501-1 Anforderungsklasse E

Behelfsabdichtungsfunktion:
- temporär bis max. 3 Monate geeignet nach thermischer Verschweißung der Nähte.
- Nahtüberdeckung: mind. 11 cm

Durchtrittsicherheit:
- durchtrittsicher bei Anwendung auf Trapezblechkonstruktion;

Untergrund
Dachfläche: Trapezblechkonstruktion,
Oberseite Trapezblech: beschichtet, Rückseiten-Lackierung

Einbauort
- Dach Sporthalle, Achsen A-B/01-14

Montagelage
H = mind. 9,00m über OKFF 0,00 = OK Binder (First)
H = Trapezblech 100mm
OKRD Halle = -0,30

Dachneigung: 3%

Ausführung
Dampfsperrbahnen sickenparallel ausrollen und ausrichten;
Stöße versetzt anordnen, über den Auflagefugen der Unterkonstruktion einen Trennstreifen, Zuschnitt ca. 25 cm, lose einlegen.Die Quernähte sind für Verlegung mit geeignetem Flachblech zu unterlegen.
Ecken-Schrägschnitt der unterdeckenen Bahn;
ein 45 Grad-Eckschnitt ist an der mittleren Lage im Bereich des T-Stoßes auszuführen.
Dampfsperrbahnen sehr durchtrittssicher, flächig auf die Obergurte kleben.
Die Längsnaht der Bahn ist jeweils auf einem Obergurt anzuordnen.
Unter Verwendung einer Andrückrolle sind die Längs- und Quernähte sowie Anschlussnähte fachgerecht thermisch dicht zu verschweißen. Längsnähte / Anschlüsse mindestens 8 cm und Quernähte mindestens 12 cm breit verschweißen und Dichtigkeit aller Nähte an der austretenden Bitumenraupe kontrollieren;

Einschließlich luftdichtes Anschließen der Dampfbremse im Bereich von An- und Abschlüssen.

HINWEIS: Randanschluss an die Attika sowie an Dachdurchdringungen ist in nachstehender Position separat anzubieten und somit nicht Bestandteil dieser Position.

Herstellen einer luftdichten Lage entsprechend des Gebäudeenergiegesetzes (GEG) und DIN 4108, Teils 7.

Liefern und entsprechend Herstellervorgaben unmittelbar im Zuge der bauseitigen Trapezblechmontage in enger Abstimmung mit dem Gewerk Holzbau auf der gereinigten Trapezblechkonstruktion fachgerecht verlegen und verkleben einschließlich aller erforderlicher Befestigungsmaterialien.

Reinigung der Dachfläche: siehe Untertitel "Vorarbeiten" Pos. 02.01.020
Menge: 1012,500 m2

**02.02.020 Randanschluss Dampfsperre an Attika**
Randanarbeiten der Dampfsperre der horizontalen Dachflächen an die Attikaaufkantungen.

Hochführen von OK Flachdach Trapezblech mit einem Richtungswechsel im 90°-Winkel an Attikaaufkantung,
Lagesicherung und Schließen von Überlappungsstufen nach Verarbeitungsvorschriften Dampfsperrbahnhersteller,
Eigenschaften Dampfsperrbahn wie Dachfläche.

Montagegrund Attika: Holzwerkstoffplatte der Holzrahmenelemente mit Bauzeitabdichtung

Anschlusshöhe: bis ca. 300mm
Menge: 135,100 m

**02.02.030 Zulage Inneneckanschluss Dampfsperre an Attika**
Zulage Randanarbeitung der Dampfsperre der horizontalen Dachflächen an Innenecken der Attikaaufkantungen im 90°-Winkel.
form- und maßgerechte Anarbeitung der Hochführung der Dampfsperre an die Inneneckgeometrie der Attikaaufkantung mit Überlappungsflächen vertikal und horizontal.
Lagesicherung und Schließen von Überlappungsstufen nach Verarbeitungsvorschriften Dampfsperrbahnhersteller,
Eigenschaften Dampfsperrbahn wie Dachfläche.

Montagegrund Attika: Holzwerkstoffplatte der Holzrahmenelemente mit Bauzeitabdichtung

Anschlusshöhe: bis ca. 300mm
Menge: 4,000 St

**02.02.040 Anarbeiten der Dampfsperre an Aufsatzkranz Dunkelklappe**
Anschluss Dampfsperre an Aufsatzkranz Dunkelklappe, dampfdichter Anschluss an dampfdichte Ebene Aufsatzkranz, Anschlussbreite mind. 100mm bzw. nach Herstellerangaben Dampfsperrbahn.

Abmessung Aufsatzkranz: ca.1.650x1.650mm
Anschlusshöhe bis OK Flächendämmung: 18cm

Eigenschaften Dampfsperrbahn wie Dachfläche
einschließlich 4 Außenecken.

Einschließlich Bitumenvoranstrich an Aufsatzkränzen der Dunkelklappen:
- Verbrauch: 300g/2
Menge: 8,000 St

**Ausführungsbeschreibung 5 Flachdachabdichtung - Halle**
*Flachdachabdichtung - Halle*
Herstellung der Flachdachabdichtung als EPDM-Dachbahn nach  Verarbeitungsvorschriften Hersteller Abdichtungsbahn und gem. ZTV und Ausführungsbeschreibung Warmdach über Halle Ebene 0

**02.02.050 EPDM-Flachdachabdichtung lose**
Flachdachabdichtung bestehend aus vorkonfektionierten EPDM-Planen nach DIN 13956 liefern, spannungsfrei, lose verlegen und lagesicher vollflächig mit systemkonformen Kontaktkleber auf dem Untergrund gem. DIN EN 1991-1-4 windsogsicher und entsprechend Herstellervorgaben verkleben.

Bahnenbezeichnung nach DIN / TS 20000-201:
- DE/E1-EPDM-BV-1,5

Material:
- vollvernetztes und ausvulkanisiertes EPDM

Materialstärke: d=1,5mm

Oberfläche: dessiniert

Farbton: schwarz

Eigenschaften
- Flächengewicht: 1,85 kg/m2
- Dauerelastisch von -45 Grad C bis + 120 Grad C
- Widerstand gegen Hagelschlag gem. DIN EN 13583
harte Auflage: 17 m/s
weiche Auflage: 37 m/s
- bitumenverträglich/ dämmstoffneutral
- umweltverträglich
- Ozon- und UV-beständig
- wurzelfest nach FLL und EN 13948 ohne Biozide
- Homogen (keine Träger oder Kaschierungen)
- Hot Bonding Vulkanisationsnähte

Brandschutz:
- widerstandsfähig gegen Flugfeuer und strahlende Wärme
gem. DIN 4102 Teile 7 und 23 (harte Bedachung) für Neubau
- Baustoffklasse nach DIN 4102 T1: B2
- Klasse nach EN 13501-1: E
- B ROOF (t 1), nach DIN EN 13501 für spezifizierte
Dachaufbauten

Untergrund:
Polyurethan-Hartschaumplatten nach DIN EN 13165
Oberfläche: alukaschiert

Die Flächenangabe umfasst die Gesamtplanenfläche einschließlich Materialzuschläge für Randabschlüsse, Bauteilanschlüsse, Abschottungen und Nähte.

Alle Längs- und Quernähte sind gem. der  Verarbeitungsvorschriften des Herstellers mit systemzugehöriger Fugenmasse dicht zu fügen.

T-Stösse und aufgehende Nahtverbindungen zur Vermeidung von Kapillarkanälen sind gem. Herstellervorgaben abzudecken.

Schnittkanten sind mit systemzugehöriger Nahtsicherungspaste  zu versiegeln.

HINWEIS:
- Verschweißung der Fügenähte in gesonderter Position.
- Anarbeiten an Einbauteile, an Attika/ aufgehende Bauteile in gesonderten Positionen
Menge: 1190,000 m2

**02.02.060 Fügennähte verschweißt**
Fügenähte der vorbeschriebenen vorkonfektionierten Flächenplanen mit Nahtband beidseitig dicht verschweißen.

Planungsgrundlage: systemkonformes Nahtband 120mm
Menge: 111,100 m

**02.02.070 Randanschluss EPDM_Flachdachabdichtung**
Randanarbeiten der vorbeschriebenen EPDM-Dachabdichtung an die Attikaaufkantungen,

Hochführen der vor beschriebenen Flächenplane von OK Dachdämmung mit einem Richtungswechsel im 90°-Winkel bis OK Attikaaufkantung (Holzrahmenelement), einschließlich Weiterführung über horizontale Attikaabdeckung/ Attikakrone bis Außenkante, form- und maßgerechte Anarbeitung an die Attikaaufkantungen, winddicht verkleben,

inkl. dichtes Schließen von Überlappungsstufen nach Verarbeitungsvorschriften Dachabdichtungsbahnen,
Eigenschaften Abdichtungsbahn wie Dachfläche

Montagegrund Attika vertikal: Holzwerkstoff (OSB) Holzrahmenelement

Montagegrund Attika horizontal: 3-Schichtplatte

Montagegrund Dachfläche horizontal: Polyurethan-Hartschaumplatten nach DIN EN 13165,
alukaschiert

Anschlusshöhe Attika: im Durchschnitt 590 mm
Anschlussbreite Attika (obere Abdeckung): bis 300mm
Überlappung auf Dachabdichtung: nach Herstellervorgaben

HINWEIS: Materialkosten für EPDM-Plane bereits in Pos. 02.02.050 enthalten.
Abgefragt ist die Anarbeitung an die Attika/ aufgehenden Bauteile.
Menge: 135,100 m

**02.02.080 Zulage Innenecke Randanschluss Dachabdichtung EPDM**
Zulage zu Randanarbeitung der vorbeschriebenen Dachabdichtung an Innenecken der Attikaaufkantungen im 90°-Winkel,
form- und maßgerechte Anarbeitung der Hochführung der Abdichtung an die Inneneckgeometrie der Attikaaufkantung mit Überlappungsflächen vertikal und horizontal.
Lagesicherung und Schließen von Überlappungsstufen nach Verarbeitungsvorschriften Abdichtungsbahnhersteller,
Eigenschaften Abdichtungsbahn wie Dachfläche.

Montagegrund Attika vertikal: Holzwerkstoff (OSB) Holzrahmenelement

Montagegrund Attika horizontal: 3-Schichtplatte

Montagegrund Dachfläche horizontal: Polyurethan-Hartschaumplatten nach DIN EN 13165,
alukaschiert

Anschlusshöhe Attika: im Durchschnitt 590 mm
Anschlussbreite Attika (obere Abdeckung): bis 300mm
Überlappung auf Dachabdichtung: nach Herstellervorgaben
Menge: 4,000 St

**Ausführungsbeschreibung 6 Anschlüsse an Einbauteile**
*Anschlüsse an Einbauteile*
Herstellen von Punkt- und Randanschlüssen an Dachabläufe und Dachdurchdringungen, an Abdichtungslage sowie mechanischer Lageesicherung im oberen Abschluss, sofern nicht gesondert aufgeführt.

**02.02.090 Anschluss Dachabdichtung EPDM an Flachdachablauf DN70**
Maß- und formgerechtes Anarbeiten und Andichten der vorbeschriebenen Dachdichtung an bauseitige Anschlussmanschette der Ablaufkörper inkl. passgenauer Rundlochaussparung an Ablaufquerschnitt;

Wasserdichter Anschluss der bauseitigen Anschlussmanschette der Flächenabdichtung mittels Heißluftverschweißung .
Nahtkontrolle an der sichtbar austretenen Schweißraumpe.

Nennweite: DN 70

Eigenschaften Dampfsperrbahn wie Dachfläche

Attika-Ablauf gem. Untertitel Einbaulelemente
Menge: 6,000 St

**02.02.100 Anschluss Dachabdichtung EPDM an Flachdachnotablauf DN70 WH 35mm**
*** Bezugsbeschreibung
Maß- und formgerechtes Anarbeiten und Andichten der vorbeschriebenen Dachdichtung an bauseitige Anschlussmanschetten der Ablaufkörper inkl. passgenauer Rundlochaussparung an Ablaufquerschnitt.

Wasserdichter Anschluss der bauseitigen Anschlussmanschette der Flächenabdichtung mittels Heißluftverschweißung .
Nahtkontrolle an der sichtbar austretenen Schweißraumpe.

Nennweite: DN 70
Wehrhöhe: 35mm

Eigenschaften Dampfsperrbahn wie Dachfläche.

Attika-Notablauf gem. Untertitel Einbaulelemente.
Menge: 4,000 St

**02.02.110 Anschluss Dachabdichtung EPDM an Flachdachnotablauf DN70 WH 55mm**
*** wie Position 02.02.100
Wehrhöhe: 55mm
Menge: 1,000 St

**02.02.120 Anschluss Dachabdichtung EPDM an Dachanker**
Maß- und formgerechtes Anarbeiten und wasserdichtes Andichten der vorbeschriebenen Dachdichtung an das Standrohr der Dachanker des Absturzsicherungssystems mit an den Profilquerschnitt abgestimmter Anschlussmanschette mittels Heißluftverschweißung an die Flächenabdichtung.

Nahtkontrolle an sichtbar austretender Schweißraupe.

Profilquerschnitt: entspr. Ausführung AN

Material: EPDM systemkonformen zur Dachabdichtung

einschließlich Abdeckmanschette des oberen Abschlusses der Abdichtung.

einschließlich aller erforderlichen Zubehör- und Befestigungsteile.
Menge: 13,000 St

**02.02.130 Anschluss Dachabdichtung EPDM an Aufsatzkranz Dunkelklappe**
Hochführen der vorbeschriebenen EPDM-Flächenabdichtung am Aufsatzkranz, maß- und formgerechte Anarbeiten, Andichten und Verkleben an den LM-Aufsatzkranz Dunkelklappe,

inkl. dichtes Schließen von Überlappungsstufen nach Verarbeitungsvorschriften Dachabdichtungsbahnen,
Eigenschaften Abdichtungsbahn wie Dachfläche,

Material Aufsatzkranz: Leichtmetallblech

Aufsatzkranzabmess.: ca. 1.650x1.650mm

Anschlusshöhe: mind. 300mm

Oberer Abschluss hinterlaufsicher mechanisch gesichert.
Lineare Randsicherung in gesonderter Position.
Menge: 41,600 m

**02.02.140 Zulage Ecken Anschluss an Aufsatzkranz Dunkelklappe**
Außenecken für Anschluss Dunkelklappen als Zulage zu Vorposition
Menge: 32,000 St

**02.02.150 Lagesicherung Flachdachabdichtung Dunkelklappen**
hinterlaufsichere, mechanische Lagesicherung der Abdichtungsbahnen für oberen Abschluss LM-Aufsatzkranz

Klemmschiene aus strangepresstem Leichtmetallprofil, Schraubverbindung, Abstand </= 20cm bzw. nach Verarbeitungsvorschrift Beschlagshersteller und Flachdachrichtlinie,
inkl. aller erforderlichen Befestigungsmittel,

Montagegrund:
Aluminium-Aufsatzkranz entsprechend Pos. Dunkelklappen

inkl. 4 St. Richtungsänderungen im 90°-Winkel (Außenecken) mit passgenauem Eckstoß auf Gehrung,
Menge: 41,600 m

*Hinweis: Dachabdichtung ungenutzte Dachflächen - Technikraumdach*

**Ausführungsbeschreibung 7 Warmdach über Technikraum - Ausführungsbeschreibung**
*Warmdach über Technikraum - Ausführungsbeschreibung*
Gegenstand der Leistung ist die Ausführung des Flachdachaufbaus nicht genutzten Dachflächen als Warmdach  mit bituminöser Abdichtung nach DIN 18531 ohne Auflast.

Die nachfolgende Beschreibung bezieht sich auf die Dachbeläge und die Einbauteile der Dachflächen über Ebene 2 des Technikraumdachs und ist ergänzender Bestandteil der in den folgenden Titeln und Untertiteln enthaltenen Positionen.

Lage:
Dachdecke über Ebene 2, H = von +8,92m bis +9,15m über OK EFH bzw. ca. +6,035m über RFB Ebene 2.
Höhenlagen bezogen auf 48,60 üNHN = ± 0.00 EFH

Fläche:
Gesamtfläche: ca.106 m2 (einschließlich Attika)

Abmessung (Maße ab IK Attika):
Gesamtlänge: ca. 10,79 m
Gesamtbreie: ca. 8,785 m

Untergrund:
Teilfläche 1: im Gefälle 4% verlegte Flachdachkonstruktion aus Brettstapelholz d=180mm mit im Bauwerk verbleibender Bauzeitabdichtung.

Teilfläche 2: gefällelose Flachdachkonstruktion aus Brettstapelholz, d=180mm mit im Bauwerk verbleibender Bauzeitabdichtung.

Höhenlage OK Dachdecke:
Teilfläche 1: von +8,95m bis +9,15m
Teilfläche 2: +8,95m
Dachränder, 4-seitig: +9,575 bis +9,60m (OK Attika-Verwahrung)

Höhenlage Dachabdichtung:
Tiefpunkt Entwässerung ca. +9,164m
Hochpunkt Dachränder (Attika): ca. +9,60m

Dachrandabschlüsse:
Bauseitige Attikaaufkantung aus Holzrahmenelementen, außenseitig Holzfaserdämmplatten und hinterlüftete Holzverschalung,
innenseitig Holzwerkstoffplatte (OSB)
oberseitig NH 3S-Platte,
OK: ca. +9,53m

Dachrandabschluss an Bestandsgebäude:
Bauseitige Außenwandkonstruktion als Gebäudeabschlusswand (F30B) aus Holzrahmenelementen, dachseitig Holzwerkstoffplatte (OSB), rückseitig 3-fach GKF-Platten, 18mm, Mineralfaserdämmung vor Mauerwerk-Massivwand Bestand (F90B)

Entwässerung:
Freispiegel-Flachdachabläufe in den linearen Tiefpunkten mit Anschluss an Grundleitungen über das Gebäudeinnere, Notabläufe über Wasserspeier

Ableitung Regenwasser aus Technikraumdach:
Anzahl der Dachabläufe : 2 Stk.
Anzahl der Notabläufe: 1 Stk.

Dachdurchdringungen:
Punktuell durch TA-Medienkanäle- und -leitungen sowie Anschlagpunkte des Seilsicherungssystems.

Dachaussparungen:
RD-Durchbruch 568x274cm für bauseitige Montage (VE 080) einer wärmegedämmten Alu-P/R-Glasdachkonstruktion mit von außen eingesetzten Einsatzelementen (3Stk. Festverglasungen, durchtrittsicher, 2 Stk. Klappflügel, verglast, mit Kettenschubmotor 230V) zur Lüftung und Rauchableitung.

Zu Beginn der Leistung ist der Untergrund zu prüfen und vorzubereiten (Position: siehe Untertitel Vorarbeiten).

Dachöffnung ist provisorisch durch geeignetes durchtrittsichers Material abzudecken und wieder zu entfernen einschließlich Entsorgung des anfallenden Materials gem. Abfallschlüssel (Position: siehe Untertitel Vorarbeiten).

Dachabdichtung und -deckung:
- Brandschutz: Ausführung des Dachaufbaus und der Abdichtung als "harte Bedachung" gegen Flugfeuer und strahlende Wärme widerstandsfähige Ausführung von außen nach innen entsprechend LBauO-MV.
- Windlasten: Sicherung des gesamten Dachaufbaus gegen Windsog ist durch mechanische Befestigung der Dampfsperrbahn (Holzmassiv-Decke) und Verklebung der weiteren einzelnen Schichten herzustellen.

Dachdämmung:
Expandierte Polystrol-Hartschaum-Dämmplatten nach DIN EN 13163
Qualitätstyp: EPS 035 DAA dm

Teilfläche 1: Verlegung z.T. 1-lagig mit gefälleloser Grunddämmung auf Dachkonstruktion mit 4% Gefälle;
In Teilbereichen Verlegung Gefälledämmung auf der Grunddämmung zur Herstellung eines Anschlusses an Teilfläche 2.

Teilfläche 2: Verlegung 2-lagig mit gefälleloser Grunddämmung und Gefälledämmung 2%

Teilflächen 1a und 1b: Gefälledämmung auf Teilflächen 1 und 2 zur Herstellung eines Gefälles von 3,67% zur RW-Ableitung von der Gebäudeabschlusswand zum RW-Ablauf.

Teilfläche 1b (Anpassung an bauseitiges Glasdach): Verlegung 2-lagig mit an das Gefälle der BSH-Konstruktion angepasster Gefälledämmung (unten) und Auflage Grunddämmung (oben).

Innere Abdichtungsebene:
Zwischen Dachtragwerk und Dachaufbau inkl. allen Durchdringungen lückenlose Ausführung einer dampf-, wasser- und luftdichten Schicht mit gleichzeitiger Funktion als Behelfsabdichtung während der Ausführungsphase.
An Dachrändern und Dachdurchdringungen ohne horizontalen Klebeflansch Hochziehen der Sperrschicht bis OK Abdichtungsebene.
Zu Beginn der Leistung sind provisorische Abdichtungen von Dachdurchbrüchen und -rändern zu entfernen und entsorgen sowie bauseitige Sperrschichten auf Eignung als Untergrund zu prüfen.

Bauseits (AN Holzbau) wird die BSH-Decke mit einer werk- oder baustellenseitig im Bauwerk verbleibenden Bauzeitabdichtung versehen.

Bauweise und Stärke Dachdecken:
Brettstapelholz-Decke, Stärke Dachfläche
einschl. Dachränder: ca. 180mm
Das Dachtragwerk  weist die brandschutztechnische Qualität konstruktiv feuerhemmend (R30 nach DIN EN 13501) auf.

Bemessungsgrundlagen Dachtragwerk:
Eigenlasten ohne Deckenkonstruktion
Dachaufbau und Dachdeckung 0,54kN/m2
Servicelasten: 0,36kN/m2
Eigengewicht Dachfläche gGFL 0,90kN/m2

(Eigengewicht Dachfläche gGFL mit
Deckenkonstruktion 1,80kN/m2)

Nutzlasten:
Schneelast nach DIN EN1991-1-3  1,00kN/m2

Beachtung der maximal zulässigen Nutzlasten während der Ausführung.

Absturzsicherungen, Gerüste, Erschließung:
Fassadengerüste inkl. Ausbildung der obersten Gerüstlage als Fanglage entlang Attikaaussenkanten (Ost/West/Süd) bauseits.
Im Bereich Achsen E/12-15 und B/12-14 keine Absturzsicherung/ Gerüst erforderlich.
Zugang übe Fassadengerüst auf Retentionsdach mit Übertritt.

**02.02.160 Dampfsperre mit Behelfsabdichtungsfunktion auf Flachdach Brettstapelholz Technikräume E2**
Liefern und Verlegen einer Dampfsperre mit Behelfsabdichtungsfunktion auf BSH-Dachkonstruktion, Holzoberfläche mit bauseitigem Bauzeitschutz, lose verlegen und nach Herstellerangeaben mechanisch verdeckt fixieren befestigen, wie folgt beschrieben:

Material
Elastomerbitumen-Kaltselbstklebebahn als Dampfsperrbahn nach DIN EN 13 970, mit Schweißnaht und rutschfester Oberfläche,
Dicke gem. EN 1849-1: ca. 2,5mm
Oberseite: Feinbestreuung
Unterseite: Kaltselbstklebefolie mit perforierter Abziehfolie
Trägereinlage: Aluminium-Polyester-Kombination mit Gittergelege 200 g/m2

Verarbeitung
- nach Herstellervorgaben
- Nähte und Kopfstöße im Schweißverfahren,

Einsatzbereich
- auf Brettstapelholzdecke,
- mit Behelfsabdichtungsfunktion;

Eigenschaften
mechanische Belastbarkeit längs + quer:
- max. Zugkraft nach DIN 12311-1: l: > 1000n/50mm
- Dehnung nach DIN 12311-11: l+q > 2%
- Nagelschaftprüfung nach DIN EN 12310-1 ≥ 70N
- Kaltbiegeverhalten nach DIN EN 1109: < +70 Grad Celsius

Wasserdampfdurchlässigkeit/sd-Wert:
- Diffusionswiderstand nach DIN EN 1931: ≥ 1500m

Brandverhalten:
- gem. EN 13501-1 Anforderungsklasse E

Einbauort
- Dach Technikzentrale, Achsen B-E/12-15

Montagelage
H = von +8,92m bis +9,15m über OKFF 0,00 = OK BSH-Konstruktion E2
Elemementhöhe BSH -Konstruktion 180mm

Dachneigung (West): 4%
Dachneigung (West): 2%

Untergrund
Dachfläche: Brettstapelholz-Deckenelemente mit im Bauwerk verbleibender vollflächig aufgeklebten Bauzeitabdichtung.

Ausführung
Dampfsperrschicht flächig dem Untergrund lose verlegen und mechacnisch verdeckt windsogsicher fixieren.
Längsnaht- und Kopfstoßüberdeckungen mind 8-10 cm breit unter Verwendung einer Andrückrolle fachgerecht thermisch dicht verschweißen, Stöße versetzt anordnen, über den Auflagefugen der Unterkonstruktion einen Trennstreifen, Zuschnitt ca. 25 cm, lose einlegen. Ein 45 Grad-Eckschnitt ist an der mittleren Lage im Bereich des T-Stoßes auszuführen.

Einschließlich luftdichtes Anschließen der Dampfbremse im Bereich von An- und Abschlüssen sowie Dachdurchdringungen.

Liefern und entsprechend Herstellervorgaben auf gereinigtem Untergrund fachgerecht verlegen und mechanisch verdeckt fixieren einschließlich aller erforderlicher Befestigungsmaterialien.

Reinigung der Dachfäche: siehe Untertitel "Vorarbeiten" Pos. 02.01.060.
Menge: 76,000 m2

**02.02.170 Randanschluss Dampfsperre an Attika**
Randanarbeiten der Dampfsperre der horizontalen Dachflächen an die Attikaaufkantungen.

Hochführen von OK Flachdach Trapezblech mit einem Richtungswechsel im 90°-Winkel an Attikaaufkantung,
Lagesicherung und Schließen von Überlappungsstufen nach Verarbeitungsvorschriften Dampfsperrbahnhersteller,
Eigenschaften Dampfsperrbahn wie Dachfläche.

Montagegrund Attika: Holzwerkstoffplatte der Holzrahmenelemente mit Bauzeitabdichtung

Anschlusshöhe: bis ca. 390mm

Einbauorte:
Attika, Holzrahmenelemente, 3 Seiten,
Abwicklung: mind. 24,60

aufgehende SH-Wand, Holzrahmenelemente, 1 Seite,
Abwicklung: mind. 5,60m
Menge: 30,200 m

**02.02.180 Zulage Inneneckanschluss Dampfsperre an Attika**
Zulage Randanarbeitung der Dampfsperre der horizontalen Dachflächen an Innenecken der Attikaaufkantungen im 90°-Winkel.
form- und maßgerechte Anarbeitung der Hochführung der Dampfsperre an die Inneneckgeometrie der Attikaaufkantung mit Überlappungsflächen vertikal und horizontal.
Lagesicherung und Schließen von Überlappungsstufen nach Verarbeitungsvorschriften Dampfsperrbahnhersteller,
Eigenschaften Dampfsperrbahn wie Dachfläche.

Montagegrund Attika: Holzwerkstoffplatte der Holzrahmenelemente mit Bauzeitabdichtung

Anschlusshöhe: bis ca. 390mm
Menge: 3,000 St

**02.02.190 Anschluss Dampfsperre an Glasoberlicht**
Hochführen von OK BSH-Dachelement mit einem Richtungswechsel im 90°-Winkel an Aufkantung für bauseitiges Glasoberlicht (VE080), Lagesicherung und Schließen  von Überlappungsstufen nach Verarbeitungsvorschirften der Dampfsperrbahnhersteller

Montagegrund: BSH-Element mit Bauzeitabdichtung

Abmessungen:
Querschnitt Aufkantung: BxH = 140x230mm
Stirnseite Aufkantung: L = 3.000mm
Längsseite Aufkantung: L = 6.000mm

Anschlusshöhe: bis ca. 230mm

Einbauort:
Aufkantung Dachöffnung, 2 Seiten,

Eigenschaften Dampfsperrbahn wie Dachfläche,
einschließlich 1 Außenecke und 2 Innenecken.
Menge: 1,000 St

**02.02.200 Anarbeiten Dampfsperre an Fachdachablauf DN50/DN70**
Anarbeiten Dampfsperre an unteren Ablaufkörper,
dampfdichter Abschluss an Flansch Ablaufkörper inkl. passgenauer Rundlochaussparung an Ablaufquerschnitt,

Nennweite: 1 Stück DN 50/  2 Stück DN 70

Eigenschaften Dampfsperrbahn wie Dachfläche

Flachdach-Notablauf, zweiteilig, Los-/Festflansch siehe Untertitel Einbauteile
Menge: 3,000 St

**02.02.210 Anarbeiten Dampfsperre an SW-Entlüftung DN 100**
Anarbeiten Dampfsperre an Schmutzwasserrohrbelüfter,
dampfdichter Abschluss an Standrohr Rohrbelüfter mit Klebeflansch gem. Verarbeitungsrichtlinie Hersteller Rohrbelüfter und Fachregeln Dächer und Abdichtung,

inkl. passgenauer Rundlochaussparung an Standrohrquerschnitt,

Nennweite: DN 100

Eigenschaften Dampfsperrbahn wie Dachfläche.
Rohrbelüfter, zweiteilig, Klebeflansch siehe Untertitel Einbauteile
Menge: 1,000 St

**02.02.220 Anarbeiten Dampfsperre an Lamellehaube Außenluft**
Anarbeiten Dampfsperre an Aufsatzkranz der Lamellenhaube Außenluft, dampfdichter Anschluss an dampfdichte Ebene Aufsatzkranz, Anschlussbreite mind. 100mm bzw. nach Herstellerangaben Dampfsperrbahn.

Abmessung Aufsatzkranz: ca. 800x800mm

inkl. 4 Außenecken,
Eigenschaften Dampfsperrbahn wie Dachfläche.
Menge: 1,000 St

**02.02.230 Anarbeiten Dampfsperre an Rohrdurchführung Schwanenhals DN 70**
Anarbeiten Dampfsperre an bauseits (VE 410) gestellte Rohrdurchführung Schwanenhals, dampfdichter Anschluss an Flansch  inkl. passgenauer Rundlochaussparung an Ablaufquerschnitt,

Nennweite: DN 70
Eigenschaften Dampfsperrbahn wie Dachfläche.

Montage Rohrduchführung Schwanenhals Los-/Festflansch in gesonderter Position Untertitel Einbauteile bzw. bauseits montiert durch AN VE 420.
Menge: 2,000 St

**02.02.240 Anarbeitung Dampfsperre an Dachanker**
Anschluss Dampfsperre an Dachanker,
dampfdichter Anschluss an das Standrohr der Dachanker des Absturzsicherungssystem, inkl. passgenauer Rundlochaussparung an Rohrquerschnitt.

Profilquerschnitt: entspr. Ausführung AN

Eigenschaften Dampfsperrbahn wie Dachfläche
Menge: 3,000 St

**Ausführungsbeschreibung 8 Flachdachabdichtung 1. Lage - Technikraumdach**
*Flachdachabdichtung 1. Lage - Technikraumdach*
Herstellung der unteren Lage der Flachdachabdichtung nach Verarbeitungsvorschriften Hersteller Abdichtungsbahn
und gem. ZTV und Ausführungsbeschreibung Warmdach über Technikraum Ebene 2

**02.02.250 Flachdachabdichtung 1. Lage PYE KTG/G200 KSP 3,5 E1**
Elastomerbitumen-Kaltselbstklebebahn als untere Lage der Dachabdichtung nach DIN EN 13707, DIN 13969, DIN SPEC 20000-20, DIN/TS 20000-202 mit  dimensionsstabiler Trägereinlage, auf der dafür zugelassenen EPS-Grunddämmung fachgerecht verlegen.

Material: Elastomerbitumen
Oberfläche Oberseite: hydrophobes Vlies/ Folie
Oberfläche Unterseite: Kaltselbstklebebitumen mit abziehbarer Unterseitenfolie

Eigenschaften nach DIN EN 13707
Materialstärke: mind. 3,5 mm
Trägereinlage: reißfestes Glasgewebe/ KTG
Kaltbiegeverhalten oben: </= -25 Grad Celsius
Kaltbiegeverhalten unten: </= -30 Grad Celsius
Wärmestandfestigkeit:  >/= +100 Grad Celsius
maximale Zugkraft, längs/quer: >/= 1000N/50 mm
Dehnung, längs/quer: > 2%
Eigenschaftsklasse nach DIN 18531-2: E1

Brandverhalten nach DIN EN ISO 11925-2: E
Verhalten bei Brand von außen: B roof (t1)
nach DIN CEN/TS 1187, DIN EN 3501-5

Liefern und gem. Herstellervorgaben auf der EPS-Dämmlage nach DIN EN 1991 fachgerecht verlegen.

Längsnaht- und Kopfstoßüberdeckung mind. 8 cm breit, unter Verwendung einer Andrückrolle fachgerecht thermisch verschweißen.
Ein 45°-Eckschnitt ist an der unteren Lage im Bereich des T-Stoßes auszuführen. Stöße versetzt anordnen.

Abdichtung Randanschlüsse und Durchdringungen in seperaten Positionen.

Montagelage: Dachfläche Technikraumdach über Ebene 2
Menge: 76,000 m2

**02.02.260 Randanschluss Flachdachabdichtung 1. Lage - Attika**
Randanarbeiten der 1. Lage der Flachdachabdichtung an die  Attikaaufkantungen
Hochführen von OK Dachdämmung mit einem Richtungswechsel im 90°-Winkel bis OK Attikaaufkantung (Holzrahmenelement), form- und maßgerechte Anarbeitung an die Attikaaufkantungen,

inkl. dichtes Schließen von Überlappungsstufen nach Verarbeitungsvorschriften Dachabdichtungsbahnen,
Eigenschaften Abdichtungsbahn wie Dachfläche 1. Lage,

Montagegrund Attika vertikal: Holzwerkstoff (OSB) Holzrahmenelement

Montagegrund Dachfläche horizontal: EPS DAA WLS 035

Anschlusshöhe Attika: bis 200 mm

Überlappung auf Dachabdichtung: nach Herstellervorgaben
Menge: 30,000 m

**02.02.270 Zulage Innenecke Randanschluss Flachdachabdichtung 1. Lage**
Zulage Randanarbeitung der 1. Lage der Flachdachabdichtung an Innenecken der Attikaaufkantungen/ aufgehenden Außenwandbauteilen im 90°-Winkel,
form- und maßgerechte Anarbeitung der Hochführung der Abdichtung an die Inneneckgeometrie der Attikaaufkantung/ aufgehenden Bauteile mit Überlappungsflächen vertikal und horizontal.
Lagesicherung und Schließen von Überlappungsstufen nach Verarbeitungsvorschriften Abdichtungsbahnhersteller,
Eigenschaften Abdichtungsbahn wie Dachfläche.

Montagegrund Attika vertikal: Holzwerkstoff (OSB) Holzrahmenelement

Montagegrund Attika horizontal: 3-Schichtplatte

Montagegrund Dachfläche horizontal: EPS DAA WLS 035

Anschlusshöhe Attika: bis 200mm

Überlappung auf Dachabdichtung: nach Herstellervorgaben
Menge: 5,000 St

**Ausführungsbeschreibung 9 Flachdachabdichtung 2. Lage**
*Flachdachabdichtung 2. Lage*
Herstellung der oberen Lage der Flachdachabdichtung unter Schutzschichten nach Verarbeitungsvorschriften Hersteller Abdichtungsbahn und gem. ZTV und Ausführungsbeschreibung Technikraumdach über Ebene 2

**02.02.280 Flachdachabdichtung, 2. Lage PYE/PYP- KTG/KTP 5, E1 - ohne Oberflächenschutz**
Polymerbitumen-Schweißbahn mit integriertem Wurzelschutz als obere Lage der Dachabdichtung,
für Dachbegrünung nach FLL geprüft, nach DIN EN 13707 und DIN EN 13969, DIN SPEC 20000-201, DIN SPEC 20000-202
auf der 1. Abdichtungslage  windsogsicher nach DIN EN 1991-1-4 fachgerecht verlegen. Windsogsicherung in separter Position!

Material: Polymerbitumen
Oberfläche Oberseite: beschiefert
Oberfläche Unterseite: folienkaschiert
Oberflächenschutz: nein

Eigenschaften nach DIN EN 13707 und DIN EN 13969:
Materialstärke: mind. 5,2mm
Trägereinlage: KTP/KTG ≥300 g/m²
Kaltbiegeverhalten: ≤ -35 Grad Celsius
Wärmestandfestigkeit oben: ≥+155 Grad Celsius
maximale Zugkraft, längs/quer: ≥ 1.450 N/50mm +/- 20%
Dehnung, längs/quer: ≥ 30/30%

Eigenschaftsklasse nach DIN 18531-2: E1
Wurzel- und rhizombeständig gem. FLL-Richtlinen

Brandverhalten nach DIN EN ISO 11925-2: E
Verhalten bei Brand von außen: B roof (t1)
nach DIN CEN/TS 1187, DIN EN 3501-5

Vollflächige und dichte Verschweißung gemäß DIN 18531 und  Herstellerangaben auf der 1. Abdichtungslage.
Die Längsnaht- und Querstoßüberdeckungen sind fachgerecht zu verschweißen, Überdeckung 10 cm. Stöße sind versetzt anzuordnen.

Montagelage: Dachfläche Technikraumdach über Ebene 2

Abdichtung Randanschlüsse und Durchdringungen in seperaten Positionen.
Menge: 76,000 m2

**02.02.290 Windsogsicherung Dachabdichtung**
Windsogsicherung  nach DIN EN 1991-1-4 als mechanische Befestigung der zweilagigen Bitumen-Flachdachabdichtung, linear, Anzahl und Anordnung gem. Verlegeplan Hersteller, befestigt durch Dämmung in den tragfähigen Untergrund, mit korrosionsbeständigem Material,

Untergrund: BSH-Deckenkonstruktion
Befestigungsbereich: Eckbereich, Randbereich, Feldmitte gem. Verlegeplan
Befestigungen: Schienen
Menge: 76,000 m2

**02.02.300 Randanschluss Flachdachabdichtung 2. Lage - Attika**
Randanarbeiten der 2. Lage der Flachdachabdichtung an die Attikaaufkantungen,
Hochführen von OK 1. Lage mit einem Richtungswechsel im 90°-Winkel  bis OK Attikaaufkantung (Holzrahmenelement),
form- und maßgerechte Anarbeitung an die Attikaaufkantungen,

inkl. dichtes Schließen von Überlappungsstufen nach Verarbeitungsvorschriften Dachabdichtungsbahnen,
Eigenschaften Abdichtungsbahn wie Dachfläche 2. Lage,

Montagegrund vertikal: Dachabdichtung 1. Lage

Montagegrund horizontal: Dachabdichtung 1. Lage

Anschlusshöhe Attika: bis 200 mm

Überlappung auf Dachabdichtung: nach Herstellervorgaben
Menge: 30,000 m

**02.02.310 Zulage Innenecke Randanschluss Flachdachabdichtung 2. Lage**
Zulage Randanarbeitung der 2. Lage der Flachdachabdichtung an Innenecken der Attikaaufkantungen im 90°-Winkel,
form- und maßgerechte Anarbeitung der Hochführung der Abdichtung an die Inneneckgeometrie der Attikaaufkantung mit Überlappungsflächen vertikal und horizontal.
Lagesicherung und Schließen von Überlappungsstufen nach Verarbeitungsvorschriften Abdichtungsbahnhersteller,
Eigenschaften Abdichtungsbahn wie Dachfläche 2. Lage.

Montagegrund vertikal: Dachabdichtung 1. Lage

Montagegrund horizontal: Dachabdichtung 1. Lage

Anschlusshöhe Attika: bis 200 mm

Überlappung auf Dachabdichtung: nach Herstellervorgaben
Menge: 5,000 St

**02.02.320 Folienabdeckung Atttika**
Wasser-, winddichte und dampfdiffusionsoffene auf horizontale Attikaabdeckung nach Ausführung der Dachabdichtung windsogsicher mittels Verklebung auf der horizontalen Attikaabdeckung fachgerecht aufbringen und mit der attikainnenseitigen Klemmschiene der Dachabdichtung befestigen.

Montagelage:
horizontale Attikabdeckung,
außenseitig: VK Attika
innenseitig: Überlappung der Folie an vertikaler Innenfläche Attika: ca. 80mm, mindesdens 10 mm über die untere Klemmschienenkante hinaus.

Montagegrund Attika: 3-Schichtplatte mit Bauzeitabdichtung

Breite: bis 260mm
Menge: 30,000 m

**Ausführungsbeschreibung 10 Anschlüsse untere und obere Flachdachabdichtungslagen**
*Anschlüsse untere und obere Flachdachabdichtungslagen*
Herstellen von Punkt- und Randanschlüssen an Dachabläufe und Dachdurchdringungen,

jeweils inkl. unterer und oberer Abdichtunglagen sowie mechanischer Lageesicherung im oberen Abschluss, sofern nicht gesondert aufgeführt.

**02.02.330 Anschluss Flachdachabdichtung an Flachdachablauf DN50/DN70**
Maß- und formgerechtes Anarbeiten und Andichten der 1. und 2. Lage der mit einer Schutzlage überdeckten Dachdichtung an bauseitige Anschlussmanschetten der Ablaufkörper inkl. passgenauer Rundlochaussparung an Ablaufquerschnitt.

Nennweite 1 Stück DN 50 / 2 Stück DN 70

Flachdach-Notablauf, zweiteilig, Los-/Festflansch siehe Untertitel Einbauteile
Menge: 3,000 St

**02.02.340 Anschluss Flachdachabdichtung an SW-Entlüftung DN 100**
Maß- und formgerechtes Anarbeiten und Andichten der 1. und 2. Lage der mit einer Schutzlage überdeckten Dachdichtung an Klebe-Flansch Standrohr Schmutzwasserrohrbelüfter gem. Verarbeitungsrichtlinie Hersteller Rohrbelüfter und Fachregeln Dächer und Abdichtung,
inkl. Hochführung Abdichtung inkl. mechanische Sicherung (Spannband) bis OK Standrohr.

inkl. passgenauer Rundlochaussparung an Rohrquerschnitt.

Nennweiten: DN 100

Rohrbelüfter, zweiteilig, Klebeflansch siehe Untertitel Einbauteile
Menge: 1,000 St

**02.02.350 Anarbeiten Flachdachabdichtung an Lamellehaube Außenluft**
Maß- und formgerechtes Anarbeiten und Andichten der 1. und 2. Lage  Dachdichtungsbahn an den Aufsatzkranz Lamellenhaube Außenluft,

inkl. 4 Stk. geneigte Außeneecken,

inkl. dichtes Schließen von Überlappungsstufen nach Verarbeitungsvorschriften Dachabdichtungsbahnen,
Eigenschaften Abdichtungsbahn wie Dachfläche,

Material Aufsatzkranz: Stahl, verzinkt

Abmessung Aufsatzkranz: ca. 800x800mm

Anschlusshöhe: mind. 300mm
Menge: 1,000 St

**02.02.360 Anarbeiten Flachdachabdichtung an Rohrdurchführung Schwanenhals DN 70**
Maß- und formgerechtes Anarbeiten und Andichten der 1. und 2. Lage der mit einer Schutzlage überdeckten Dachdichtung an Flansch der Rohrdurchführung Schwanenhals inkl. passgenauer Rundlochaussparung an Ablaufquerschnitt,

Nennweiten: DN 70

Montage Rohrduchführung Schwanenhals Los-/Festflansch in gesonderter Position Untertitel Einbauteile bzw. bauseits montiert durch AN VE 420.
Menge: 2,000 St

**02.02.370 Anschluss Flachdachabdichtung an Dachanker**
Maß- und formgerechtes Anarbeiten und Andichten der 1. und 2. Lage der mit einer Schutzlage überdeckten Dachdichtung Dachdichtung an das Standrohr der Dachanker des Absturzsicherungssystems  mit an den Profilquerschnitt abgestimmter Manschette,

Profilquerschnitt: entspr. Ausführung AN

einschließlich mechanischer Lagesicherung der Abdichtungsbahnen,

einschließlich Abdeckmanschette des oberen Abschlusses der Abdichtung.

einschließlich aller erforderlichen Zubehör- und Befestigungsteile.
Menge: 3,000 St

**02.02.380 Anschluss Flachdachabdichtung 1. und 2. Lage an Traufe Oberlicht**
Maß- und formgerechtes Anarbeiten und Andichten der 1. und 2. Lage der mit einer Schutzlage überdeckten Dachdichtung an die 2-teilige Aufkantungen Traufe Oberlicht,

inkl. 1 Stk. Außeneecke,

inkl. dichtes Schließen von Überlappungsstufen nach Verarbeitungsvorschriften Dachabdichtungsbahnen,
Eigenschaften Abdichtungsbahn wie Dachfläche 1. Lage und 2. Lage mit Oberflächenschutz,

Material Traufe Oberlicht:
Stahl-Kantprofile, verzinkt, d=2/3mm

Abmessungen:
Langseite: 6.000mm
Kurzseite: 3.000mm

Anschlusshöhe: bis 150mm
Menge: 9,000 m

**02.02.390 Lagesicherung Flachdachabdichtung Randanschlüsse**
Lagesicherung der unteren und oberen Abdichtungsbahn an die Attikaaufkantung,

Klemmschiene aus strangepresstem Leichtmetallprofil, Schraubverbindung, Abstand </= 20cm bzw. nach Verarbeitungsvorschrift Beschlagshersteller und Flachdachrichtlinie,
inkl. aller erforderlichen Befestigungsmittel,

Montagegrund: Holzrahmenelement, d = ca. 260mm

inkl. 5 St. Richtungsänderungen im 90°-Winkel (Innenecken) mit passgenauem Eckstoß auf Gehrung.

inkl.  Klemmen der dampfdiff.offen, wind-/ wasserdichten Folie (VE 070 - separate Position)

inkl. dauerelastische Versiegelung der oberen Schienenkante an die Attikaaufkantung.
Menge: 30,000 m

**02.02.400 Lagesicherung Flachdachabdichtung Anschluss an Traufe Oberlicht**
Lagesicherung der Abdichtungsbahnen an die 2-teilige Aufkantung der Traufe Oberlicht,

Klemmschiene aus strangepresstem Leichtmetallprofil, Schraubverbindung, Abstand </= 20cm bzw. nach Verarbeitungsvorschrift Beschlagshersteller und Flachdachrichtlinie,
inkl. aller erforderlichen Befestigungsmittel,

Montagegrund:
zweiteiliges Stahl-Kantprofil, verzinkt, d =2mm/ 3mm

inkl. 1 St. Richtungsänderungen im 90°-Winkel (Außenecken) mit passgenauem Eckstoß auf Gehrung,

inkl. Klemmen der bauseitigen (VE 080) Folie (dampfdiff.offen, wind-/ wasserdicht).

inkl. dauerelastische Versiegelung der Schienenoberkante an das Kantprofil.
Menge: 9,000 m

*Hinweis: Dachabdichtung ungenutze Dachflächen - Sozialtrakt*

**Ausführungsbeschreibung 11 Retentionsdach über Sozialtrakt - Ausführungsbeschreibu**
*Retentionsdach über Sozialtrakt - Ausführungsbeschreibung*
Gegenstand der Leistung ist die Ausführung des Flachdachaufbaus genutzter Dachflächen als Warmdach mit bituminöser Abdichtung nach DIN 18531 und  darüberliegender Extensivbegrünung mit Retention.

Die nachfolgende Beschreibung bezieht sich auf die Dachbeläge und Einbauteile der Dachflächen über Ebene 1 des Sozialtrakts und ist ergänzender Bestandteil der in den folgenden Titeln und Untertiteln enthaltenen Positionen.

Lage:
Dachdecke über Ebene 1, OK ca. +6,80 m über EFH bzw. ca. +3,85m über RFB Ebene 1.
Höhenlagen bezogen auf 48,60 üNHN = ± 0.00 EFH

Fläche:
Gesamtfläche: ca. 281 m2 (einschließlich Attika)
Belagsfläche: ca. 257,40 m2

Abmessung (Maße ab IK Attika / Außenwandkonstruktion):
Gesamtlänge: ca. 39,00 m
Gesamtbreie: ca. 6,60 m

Untergrund:
gefällelose Flachdachkonstruktion aus Brettstapelholz, d=160mm mit im Bauwerk verbleibender Bauzeitabdichtung.

Höhenlage OK Dachdecke:
Hauptdachfläche: +6,80m
Dachränder längs: +7,375 bis +7,40m (OK Attika-Verwahrung)
Dachrand Nord: +7,375 bis +7,40m (OK Attika-Verwahrung)

Höhenlage Dachabdichtung:
Tiefpunkt Entwässerung ca. +7,04m
Hochpunkt Dachränder (Attika): ca. +7,35m
Hochpunkt Dachränder (aufgehende Außenwände): ca. +7,45m

Dachrandabschlüsse:
Bauseitige Attikaaufkantung aus Holzrahmenelementen, außenseitig Holzfaserdämmplatten und hinterlüftete Holzverschalung,
innenseitig Holzwerkstoffplatte (OSB)
oberseitig NH 3S-Platte,
OK: ca. +7,35m

Bauseitige Außenwandkonstruktion aus Holzrahmenelementen, dachseitig Faserzementplatte vor Holzfaserdämmplatte, oberhalb der Abdichtungsebenen hinterlüftete Brettholzverschalung.

Entwässerung:
Freispiegel-Flachdachabläufe in den linearen Tiefpunkten mit Anschluss an Grundleitungen über das Gebäudeinnere.

Ableitung Regenwasser aus Retentonsdach:
Anzahl der Dachabläufe : 3 Stk.
Anzahl der Notabläufe: 2 Stk.

Ableitung Regenwasser aus Hallendach:
Anzahl der Dachabläufe : 3 Stk.
Anzahl der Notabläufe: 3 Stk.

Dachdurchdringungen:
Punktuell durch TGA-Medienkanäle- und -leitungen sowie Anschlagpunkte des Seilsicherungssystems.

Dachaussparungen:
keine

Dachabdichtung und -deckung:
- Brandschutz: Ausführung des Dachaufbaus und der Abdichtung als "harte Bedachung" gegen Flugfeuer und strahlende Wärme widerstandsfähige Ausführung von außen nach innen entsprechend LBauO-MV.
- Windlasten: Sicherung des gesamten Dachaufbaus gegen Windsog ist durch mechanische Befestigung der Dampfsperrbahn (Holzmassiv-Decke) und Verklebung der weiteren einzelnen Schichten herzustellen.
- Oberflächenschutz Dachränder und Durchdringungen:
 Kiesbelag.
- Oberflächenschutz Dachfläche:
 extensive Dachbegrünung. Dicke Substrat mind. 10cm;
 Gewichtsanteil an organischem Material max. 20% zur Einhaltung der Klassifizierung als harte Bedachung.
 Nutzlast Dachdeckung wassergesättigt max. 1,3 kN/m.

Dachdämmung:
EPS-Dämmplatten Baustoffklasse E (Euroklasse), B1 nach DIN 4102; bei extensiven Dachbegrünung sind die Vorgaben in Abschnitt 11.4.7 DIN 4102-4 zu beachten.

Innere Abdichtungsebene:
Zwischen Dachtragwerk und Dachaufbau inkl. allen Durchdringungen lückenlose Ausführung einer dampf-, wasser- und luftdichten Schicht mit gleichzeitiger Funktion als Behelfsabdichtung während der Ausführungsphase.
An Dachrändern und Dachdurchdringungen ohne horizontalen Klebeflansch Hochziehen der Sperrschicht bis OK Abdichtungsebene.
Zu Beginn der Leistung sind provisorische Abdichtungen von Dachdurchbrüchen und -rändern zu entfernen und entsorgen sowie bauseitige Sperrschichten auf Eignung als Untergrund zu prüfen.

Bauseits (AN Holzbau) wird die BSH-Decke mit einer werk- oder baustellenseitig im Bauwerk verbleibenden Bauzeitabdichtung versehen.

Bauweise und Stärke Dachdecken:
Brettstapelholz-Decke, Stärke Dachfläche
einschl. Dachränder: ca. 160mm
Das Dachtragwerk  weist die brandschutztechnische Qualität konstruktiv feuerhemmend (R30 nach DIN EN 13501) auf.

Bemessungsgrundlagen Dachtragwerk:
Eigenlasten ohne Deckenkonstruktion
Dachaufbau und Dachdeckung 1,78kN/m2
abgehängte Decke / Servicelasten: 0,47kN/m2
Eigengewicht Dachfläche gGFL 2,40kN/m2

(Eigengewicht Dachfläche gGFL mit
Deckenkonstruktion 3,40kN/m2)

Nutzlasten:
Schneelast nach DIN EN1991-1-3  1,00kN/m2
Stauwasserbildung  2,00kN/m2
extensive Begrünung  1,30kN/m2
Retentionsplatten, wassergefüllt  0,14kN/m2
Beachtung der maximal zulässigen Nutzlasten während der Ausführung.

Absturzsicherungen, Gerüste, Erschließung:
Fassadengerüste inkl. Ausbildung der obersten Gerüstlage als Fanglage entlang der zwei Attikaaussenkanten  bauseits.
Zugang über bauseitige Gerüsttreppe mit Übertritt.

**02.02.410 Dampfsperre mit Behelfsabdichtungsfunktion auf Flachdach Brettstapelholz Sozialtrakt Ebene 1**
Liefern und Verlegen einer Dampfsperre mit Behelfsabdichtungsfunktion auf BSH-Dachkonstruktion, Holzoberfläche mit bauseitigem Bauzeitschutz, lose verlegen und nach Herstellerangeaben mechanisch verdeckt fixieren befestigen, wie folgt beschrieben:

Material
Elastomerbitumen-Kaltselbstklebebahn als Dampfsperrbahn nach DIN EN 13 970, mit Schweißnaht und rutschfester Oberfläche,
Dicke gem. EN 1849-1: ca. 2,5mm
Oberseite: Feinbestreuung
Unterseite: Kaltselbstklebefolie mit perforierter Abziehfolie
Trägereinlage: Aluminium-Polyester-Kombination mit Gittergelege 200 g/m2

Verarbeitung
- nach Herstellervorgaben
- Nähte und Kopfstöße im Schweißverfahren,

Einsatzbereich
- auf Brettstapelholzdecke,
- mit Behelfsabdichtungsfunktion;

Eigenschaften
mechanische Belastbarkeit längs + quer:
- max. Zugkraft nach DIN 12311-1: l: > 1000n/50mm
- Dehnung nach DIN 12311-11: l+q > 2%
- Nagelschaftprüfung nach DIN EN 12310-1 ≥ 70N
- Kaltbiegeverhalten nach DIN EN 1109: < +70 Grad Celsius

Wasserdampfdurchlässigkeit/sd-Wert:
- Diffusionswiderstand nach DIN EN 1931: ≥ 1500m

Brandverhalten:
- gem. EN 13501-1 Anforderungsklasse E

Einbauort
- Dach Nebenraumspange (Retentionsdach, extensiv begrünt)
Achsen B-D/01-12

Montagelage
H = OKRD 6,80m über OKFF 0,00 = OK BSH-Konstruktion
Elemementhöhe BSH -Konstruktion 160mm

Dachneigung: 0%

Untergrund
Dachfläche: Brettstapelholz-Deckenelemente mit im Bauwerk verbleibenden vollflächig aufgeklebeten Bauzeitabdichtung.

Ausführung
Dampfsperrschicht flächig dem Untergrund lose verlegen und mechanisch verdeckt fixieren.
Längsnaht- und Kopfstoßüberdeckungen mind 8-10 cm breit unter Verwendung einer Andrückrolle fachgerecht thermisch dicht verschweißen, Stöße versetzt anordnen, über den Auflagefugen der Unterkonstruktion einen Trennstreifen, Zuschnitt ca. 25 cm, lose einlegen. Ein 45 Grad-Eckschnitt ist an der mittleren Lage im Bereich des T-Stoßes auszuführen.

Einschließlich luftdichtes Anschließen der Dampfbremse im Bereich von An- und Abschlüssen sowie Dachdurchdringungen.

Liefern und entsprechend Herstellervorgaben auf gereinigtem Untergrund fachgerecht verlegen und mechanisch verdeckt fixieren einschließlich aller erforderlicher Befestigungsmaterialien.

Reinigung der Dachfäche: siehe Untertitel "Vorarbeiten" Pos. 02.01.060.
Menge: 257,400 m2

**02.02.420 Randanschluss Dampfsperre an aufgehende Bauteile**
Randanarbeiten der Dampfsperre der horizontalen Dachflächen an aufgehende Bauteile wie Attika- und Außenwandkonstruktionen

Hochführen von OK Flachdach Trapezblech mit einem Richtungswechsel im 90°-Winkel an Attikaaufkantung,
Lagesicherung und Schließen von Überlappungsstufen nach Verarbeitungsvorschriften Dampfsperrbahnhersteller,
Eigenschaften Dampfsperrbahn wie Dachfläche.

Montagegrund Attika: Holzwerkstoffplatte (OSB) der Holzrahmenelemente mit Bauzeitabdichtung

Montagegrund Außenwandkonstruktionen: Zementfaserplatte der Holzrahmenelemente

Anschlusshöhe: bis ca. 300mm
Menge: 93,000 m

**02.02.430 Zulage Inneneckanschluss Dampfsperre an aufgehenden Bauteilen**
Zulage Randanarbeitung der Dampfsperre der horizontalen Dachflächen an Innenecken der aufgehenden Bauteile wie Attikaaufkantungen und Außenwandkonstruktionen im 90°-Winkel form- und maßgerechte Anarbeitung der Hochführung der Dampfsperre an die Inneneckgeometrie der Attikaaufkantung mit Überlappungsflächen vertikal und horizontal.
Lagesicherung und Schließen von Überlappungsstufen nach Verarbeitungsvorschriften Dampfsperrbahnhersteller,
Eigenschaften Dampfsperrbahn wie Dachfläche.

Montagegrund Attika: Holzwerkstoffplatte der Holzrahmenelemente mit Bauzeitabdichtung

Montagegrund Außenwandkonstruktionen: Zementfaserplatte der Holzrahmenelemente

Anschlusshöhe: bis ca. 300mm
Menge: 4,000 St

**02.02.440 Folienabdeckung Attika**
Wasser-, winddichte und dampfdiffusionsoffene auf horizontale Attikaabdeckung nach Ausführung der Dachabdichtung windsogsicher mittels Verklebung auf der horizontalen Attikaabdeckung fachgerecht aufbringen und mit der attikainnenseitigen Klemmschiene der Dachabdichtung befestigen.

Montagelage:
horizontale Attikabdeckung,
außenseitig: VK Attika
innenseitig: Überlappung der Folie an vertikaler Innenfläche Attika: ca. 80mm, mindesdens 10 mm über die untere Klemmschienenkante hinaus.

Montagegrund Attika: 3-Schichtplatte mit Bauzeitabdichtung

Breite: bis 350mm
Menge: 46,500 m

**02.02.450 Anarbeiten Dampfsperre an Flachdachablauf DN 70**
Anarbeiten Dampfsperre an bauseits mit Behelfsabdichtung abgedichtete untere Ablaufkörper,
dampfdichter Abschluss an Flansch Attika-Ablaufkörper inkl. passgenauer Rundlochaussparung an Ablaufquerschnitt,

Nennweite: DN 70

Eigenschaften Dampfsperrbahn wie Dachfläche

Flachdach-Ablauf, zweiteilig, Los-/Festflansch siehe Untertitel Einbauteile
Menge: 6,000 St

**02.02.460 Anarbeiten Dampfsperre an SW-Entlüftung DN 100/125**
Anarbeiten Dampfsperre an Schmutzwasserrohrbelüfter,
dampfdichter Abschluss an Standrohr Rohrbelüfter mit Klebeflansch gem. Verarbeitungsrichtlinie Hersteller Rohrbelüfter und Fachregeln Dächer und Abdichtung,

inkl. passgenauer Rundlochaussparung an Standrohrquerschnitt,

Nennweite: DN 100 / DN 125

Eigenschaften Dampfsperrbahn wie Dachfläche.

Flachdach-Ablauf, zweiteilig, Klebeflansch siehe Untertitel Einbauteile
Menge: 5,000 St

**02.02.470 Anarbeitung Dampfsperre an Blitzschutzdrahtdurchführung**
Anschluss Dampfsperre an Blitzschutzdraht-Durchführung,
dampfdichter Anschluss an Klebeflansch Blitzschutzdraht-Durchführung, inkl. passgenauer Rundlochaussparung an Rohrquerschnitt.

Durchmesser Blitzschutzdraht: 16mm

Eigenschaften Dampfsperrbahn wie Dachfläche
Menge: 3,000 St

**02.02.480 Anarbeitung Dampfsperre an Dachanker**
Anschluss Dampfsperre an Dachanker,
dampfdichter Anschluss an das Standrohr der Dachanker des Absturzsicherungssystem, inkl. passgenauer Rundlochaussparung an Rohrquerschnitt.

Profilquerschnitt: entspr. Ausführung AN

Eigenschaften Dampfsperrbahn wie Dachfläche
Menge: 4,000 St

**Ausführungsbeschreibung 12 Flachdachabdichtung 1. Lage - Retentionsdach Sozialtrak**
*Flachdachabdichtung 1. Lage - Retentionsdach Sozialtrakt*
Herstellung der unteren Lage der Flachdachabdichtung nach Verarbeitungsvorschriften Hersteller Abdichtungsbahn und gem. ZTV und Ausführungsbeschreibung Retentionsdach über Sozialtrakt über Ebene 1

**02.02.490 Flachdachabdichtung 1. Lage PYE KTG/G200 KSP 3,5 E1**
Elastomerbitumen-Kaltselbstklebebahn als untere Lage der Dachabdichtung nach DIN EN 13707, DIN 13969, DIN SPEC 20000-20, DIN/TS 20000-202 mit dimensionsstabiler Trägereinlage, auf der dafür zugelassenen EPS-Grunddämmung fachgerecht verlegen.

Material: Elastomerbitumen
Oberfläche Oberseite: hydrophobes Vlies/ Folie
Oberfläche Unterseite: Kaltselbstklebebitumen mit abziehbarer Unterseitenfolie

Eigenschaften nach DIN EN 13707
Materialstärke: mind. 3,5 mm
Trägereinlage: reißfestes Glasgewebe/ KTG
Kaltbiegeverhalten oben: </= -25 Grad Celsius
Kaltbiegeverhalten unten: </= -30 Grad Celsius
Wärmestandfestigkeit:  >/= +100 Grad Celsius
maximale Zugkraft, längs/quer: >/= 1000N/50 mm
Dehnung, längs/quer: > 2%
Eigenschaftsklasse nach DIN 18531-2: E1

Brandverhalten nach DIN EN ISO 11925-2: E
Verhalten bei Brand von außen: B roof (t1)
nach DIN CEN/TS 1187, DIN EN 3501-5

Liefern und gem. Herstellervorgaben auf der EPS-Dämmlage nach DIN EN 1991 fachgerecht verlegen.

Längsnaht- und Kopfstoßüberdeckung mind. 8 cm breit, unter Verwendung einer Andrückrolle fachgerecht thermisch verschweißen.
Ein 45°-Eckschnitt ist an der unteren Lage im Bereich des T-Stoßes auszuführen. Stöße versetzt anordnen.

Abdichtung Randanschlüsse und Durchdringungen in seperaten Positionen.

Montagelage: Dachfläche Sozialtrakt über Ebene 1
Menge: 254,400 m2

**02.02.500 Randanschluss Flachdachabdichtung 1. Lage - Attika**
Randanarbeiten der 1. Lage der Flachdachabdichtung an die  Attikaaufkantungen
Hochführen von OK Dachdämmung mit einem Richtungswechsel im 90°-Winkel bis OK Attikaaufkantung (Holzrahmenelement), form- und maßgerechte Anarbeitung an die Attikaaufkantungen,

inkl. dichtes Schließen von Überlappungsstufen nach Verarbeitungsvorschriften Dachabdichtungsbahnen,
Eigenschaften Abdichtungsbahn wie Dachfläche 1. Lage,

Montagegrund vertikal: Holzwerkstoff Holzrahmenelement

Montagegrund horizontal: EPS DAA WLS 035

Anschlusshöhe Attika: bis ca. 310mm
Menge: 46,500 m

**02.02.510 Randanschluss Flachdachabdichtung 1. Lage - Außenwand**
Randanarbeiten der 1. Lage der Flachdachabdichtung an die  Außenwandkonstruktionen (Halle, Technikraum)
Hochführen von OK Dachdämmung mit einem Richtungswechsel im 90°-Winkel bis H = 410mm über Dachdämmung, form- und maßgerechte Anarbeitung an das Holzrahmenelement der Außenwandkonstruktionen,

inkl. dichtes Schließen von Überlappungsstufen nach Verarbeitungsvorschriften Dachabdichtungsbahnen,
Eigenschaften Abdichtungsbahn wie Dachfläche 1. Lage,

Montagegrund vertikal: Zementfaserplatte A1 Holzrahmenelement

Montagegrund horizontal: EPS DAA WLS 035

Anschlusshöhe Außenwandkonstruktion: bis ca. 410mm
Menge: 46,500 m

**02.02.520 Zulage Innenecke Randanschluss Flachdachabdichtung 1. Lage**
Zulage Randanarbeitung der 1. Lage der Flachdachabdichtung an Innenecken der Attikaaufkantungen/ aufgehenden Außenwandbauteilen im 90°-Winkel,
form- und maßgerechte Anarbeitung der Hochführung der Abdichtung an die Inneneckgeometrie der Attikaaufkantung/ aufgehenden Bauteile mit Überlappungsflächen vertikal und horizontal.
Lagesicherung und Schließen von Überlappungsstufen nach Verarbeitungsvorschriften Abdichtungsbahnhersteller,
Eigenschaften Abdichtungsbahn wie Dachfläche.

Montagegrund vertikal:
Attika: Holzwerkstoffplatte (Holzrahmenelement)
Außenwandkonstruktionen: Zementfaserplatte (Holzrahmenelement)

Montagegrund horizontal: EPS DAA WLS 035

Anschlusshöhe: bis ca. 410mm
Menge: 4,000 St

**Ausführungsbeschreibung 13 Flachdachabdichtung 2. Lage**
*Flachdachabdichtung 2. Lage*
Herstellung der oberen Lage der Flachdachabdichtung unter Schutzschichten nach Verarbeitungsvorschriften Hersteller Abdichtungsbahn und gem. ZTV und Ausführungsbeschreibung Retentionsdach über Sozialtrakt über Ebene 1.

**02.02.530 Flachdachabdichtung, 2. Lage PYE/PYP- KTG/KTP 5, E1**
Polymerbitumen-Schweißbahn mit integriertem Wurzelschutz als obere Lage der Dachabdichtung,
für Dachbegrünung nach FLL geprüft, nach DIN EN 13707 und DIN EN 13969, DIN SPEC 20000-201, DIN SPEC 20000-202
auf der 1. Abdichtungslage fachgerecht verlegen.

Material: Polymerbitumen
Oberfläche Oberseite: beschiefert
Oberfläche Unterseite: folienkaschiert

Eigenschaften nach DIN EN 13707 und DIN EN 13969:
Materialstärke: mind. 5,2mm
Trägereinlage: KTP/KTG ≥300 g/m²
Kaltbiegeverhalten: ≤ -35 Grad Celsius
Wärmestandfestigkeit oben: ≥+155 Grad Celsius
maximale Zugkraft, längs/quer: ≥ 1.450 N/50mm +/- 20%
Dehnung, längs/quer: ≥ 30/30%

Eigenschaftsklasse nach DIN 18531-2: E1
Wurzel- und rhizombeständig gem. FLL-Richtlinen

Brandverhalten nach DIN EN ISO 11925-2: E
Verhalten bei Brand von außen: B roof (t1)
nach DIN CEN/TS 1187, DIN EN 3501-5

Vollflächige und dichte Verschweißung gemäß DIN 18531 und  Herstellerangaben auf der 1. Abdichtungslage.
Die Längsnaht- und Querstoßüberdeckungen sind fachgerecht zu verschweißen, Überdeckung 10 cm. Stöße sind versetzt anzuordnen.

Abdichtung Randanschlüsse und Durchdringungen in seperaten Positionen.

Montagelage: Dachfläche Sozialtrakt über Ebene 1
Menge: 257,400 m2

**02.02.540 Randanschluss Flachdachabdichtung 2. Lage - Attika**
Randanarbeiten der 2. Lage der Flachdachabdichtung an die Attikaaufkantungen,
Hochführen von OK 1. Lage mit einem Richtungswechsel im 90°-Winkel  bis OK Attikaaufkantung (Holzrahmenelement),
form- und maßgerechte Anarbeitung an die Attikaaufkantungen,

inkl. dichtes Schließen von Überlappungsstufen nach Verarbeitungsvorschriften Dachabdichtungsbahnen,
Eigenschaften Abdichtungsbahn wie Dachfläche 2. Lage,

Montagegrund vertikal: Dachabdichtung 1. Lage

Montagegrund horizontal: Dachabdichtung 1. Lage

Anschlusshöhe: bis ca. 310mm
Menge: 46,500 m

**02.02.550 Randanschluss Flachdachabdichtung 2. Lage - Außenwand**
Randanarbeiten der 2. Lage der Flachdachabdichtung an die Attikaaufkantungen,
Hochführen von OK 1. Lage mit einem Richtungswechsel im 90°-Winkel  bis H = 410mm über Dachdämmung, form- und maßgerechte Anarbeitung an das Holzrahmenelement der Außenwandkonstruktionen,

inkl. dichtes Schließen von Überlappungsstufen nach Verarbeitungsvorschriften Dachabdichtungsbahnen,
Eigenschaften Abdichtungsbahn wie Dachfläche 2. Lage,

Montagegrund vertikal: Dachabdichtung 1. Lage

Montagegrund horizontal: Dachabdichtung 1. Lage

Anschlusshöhe: bis ca. 410mm
Menge: 46,500 m

**02.02.560 Zulage Innenecke Randanschluss Flachdachabdichtung 2. Lage**
Zulage Randanarbeitung der 2. Lage der Flachdachabdichtung an Innenecken der Attikaaufkantungen im 90°-Winkel,
form- und maßgerechte Anarbeitung der Hochführung der Abdichtung an die Inneneckgeometrie der Attikaaufkantung mit Überlappungsflächen vertikal und horizontal.
Lagesicherung und Schließen von Überlappungsstufen nach Verarbeitungsvorschriften Abdichtungsbahnhersteller,
Eigenschaften Abdichtungsbahn wie Dachfläche 2. Lage.

Montagegrund vertikal: Dachabdichtung 1. Lage

Montagegrund horizontal: Dachabdichtung 1. Lage

Anschlusshöhe: bis ca. 410mm
Menge: 5,000 St

**Ausführungsbeschreibung 14 Anschlüsse untere und obere Flachdachabdichtungslagen**
*Anschlüsse untere und obere Flachdachabdichtungslagen*
Herstellen von Punkt- und Randanschlüssen an Dachabläufe und Dachdurchdringungen,

jeweils inkl. unterer und oberer Abdichtunglagen sowie mechanischer Lagesicherung im oberen Abschluss, sofern nicht gesondert aufgeführt.

**02.02.570 Anschluss Flachdachabdichtung an Flachdachablauf**
Maß- und formgerechtes Anarbeiten und Andichten der 1. und 2. Lage der mit einer Schutzlage überdeckten Dachdichtung an bauseitige Anschlussmanschetten der Ablaufkörper inkl. passgenauer Rundlochaussparung an Ablaufquerschnitt.
Menge: 8,000 St

**02.02.580 Anschluss Flachdachabdichtung an Umlenkformstück DN 70**
Maß- und formgerechtes Anarbeiten und Andichten der 1. und 2. Lage der mit einer Schutzlage überdeckten Dachdichtung an bauseitiges von Fallleitung DN 70 auf horizontal verzogenes RW-Entwässerungsrohr DN 50 der Notabläufe Hallendach inkl. passgenauer Rundlochaussparung an Ablaufquerschnitt.

Nennweiten: DN 70/50
Nenn-Länge/Grad: 45
Menge: 3,000 St

**02.02.590 Anschluss Flachdachabdichtung an SW-Entlüftung DN 100/125**
Maß- und formgerechtes Anarbeiten und Andichten der 1. und 2. Lage der mit einer Schutzlage überdeckten Dachdichtung an Alu-Flansch Standrohr Schmutzwasserrohrbelüfter gem. Verarbeitungsrichtlinie Hersteller Rohrbelüfter und Fachregeln Dächer und Abdichtung,
inkl. Hochführung Abdichtung inkl. mechanische Sicherung (Spannband) bis OK Standrohr.

inkl. passgenauer Rundlochaussparung an Rohrquerschnitt.

Nennweite: DN 100/125
Menge: 5,000 St

**02.02.600 Anschluss Flachdachabdichtung an Dachanker**
Maß- und formgerechtes Anarbeiten und Andichten der 1. und 2. Lage der mit einer Schutzlage überdeckten Dachdichtung Dachdichtung an das Standrohr der Dachanker des Absturzsicherungssystems  mit an den Profilquerschnitt abgestimmter Manschette,

Profilquerschnitt: entspr. Ausführung AN

einschließlich mechanischer Lagesicherung der Abdichtungsbahnen,

einschließlich Abdeckmanschette des oberen Abschlusses der Abdichtung.

einschließlich aller erforderlichen Zubehör- und Befestigungsteile.
Menge: 4,000 St

**02.02.610 Anarbeitung Flachdachabdichtung an Blitzschutzdrahtdurchführung**
Maß- und formgerechtes Anarbeiten und Andichten der 1. und 2. Lage  Dachdichtungsbahn an die Durchführung der bauseitigen Ableiter Blitzschutz.

Durchmesser Blitzschutzdraht: 16mm
Menge: 3,000 St

**02.02.620 Lagesicherung Flachdachabdichtung Randanschlüsse**
Lagesicherung der unterne und oberen Abdichtungsbahn an die Attikaaufkantung (Holzrahmenelement),

Klemmschiene aus strangepresstem Leichtmetallprofil, Schraubverbindung, Abstand </= 20cm bzw. nach Verarbeitungsvorschrift Beschlagshersteller und Flachdachrichtlinie,
inkl. aller erforderlichen Befestigungsmittel,

Montagegrund Attika: Holzrahmenelement, d=20cm
Verschraubung mit Holzbauschrauben in BSH

Montagegrund Außenwandkonstruktion: Holzrahmenelement, d=20cm, VK Zementfaserplatte d=15mm

Verschraubung mit Holzbauschrauben in BSH

inkl. 4 St. Richtungsänderungen im 90°-Winkel (Innenecken) mit passgenauem Eckstoß auf Gehrung,

inkl. dauerelastische Versiegelung der oberen Schienenkante an die Attikaaufkantung.
Menge: 93,000 m

#### Untertitel 02.03 Dachdämmung ungenutzte Dachflächen

**Ausführungsbeschreibung 15 Allgemeine Vorbemerkungen - Dachdämmung**
*Allgemeine Vorbemerkungen - Dachdämmung*
1. Dachdämmung, allgemein
Für die Anwendung im Dachaufbau sind DIN 18531-1:2025-08 und DIN 18532-1:2025-06 sowie die anwendungsbezogenen Anforderungen der DIN 4108-10:2021-11 zu beachten.

Dämmstoffe müssen DIN EN 13162:2015-04 (Mineralwolle) und DIN EN 13164:2015-04 (extrudierter Polystyrolhartschaum) entsprechen.

Die Verlegung muss wärmebrückenfrei und formhaltig erfolgen. Die Anwendungs- und Verarbeitungsvorschriften der Hersteller, insbesondere bei mehrlagiger Verlegung sind zwingend zu beachten und einzuhalten.

Mineralfaser-Dämmplatten sind in hydrophober Einstellung zu verwenden.

2. Verlegung
Die Verlegung der Dämmschichten muss durchgängig homogen, dicht gestoßen und hohlraumfrei erfolgen, damit Wärmebrücken vermieden werden und keine Hinterspülung stattfinden kann.

Dämmplatten und -bahnen sind im Verband und dicht gestoßen zu verlegen. Fugen aus zulässigen Maßabweichungen oder temperaturbedingten Längenänderungen sind entweder im Zuge der Verlegung auszugleichen oder ab einer Fugen-/Spaltenbreite >5mm mit geeignetem Dämmaterial in ganzer Dämmlagendicke/ in ganzem Querschnitt zu schließen.

An punktuell oder lineare Unebenheiten und Erhebungen, z.B. an Schraubköpfen oder Unterkonstruktionsbauteilen, sind die Dämmplatten nach örtlichem Aufmaß entsprechend passgenau auszuklinken, um sattes Aufliegen auf der unteren Abdichtungsbahn zu ermöglichen.

3. Bauteilan- und abschlüsse
An Schnittstellen, Ab- und Anschlüssen, Übergängen, Durchdringungen etc. sind die Dämmplatten an die Geometrie bereits fertig gestellter oder bauseitiger Dämmschichten und Bauteile nach Aufmaß anzupassen und dicht anzuarbeiten.
Diese Anpassungsarbeiten umfassen sowohl lineare und polygonartige als auch runde und frei geschwungene Schnitte mit rechtwinkligen und abgeschränkten Schnittkanten.
Fugen > 5mm sind auch hier mit geigenetem Dämmstoffmaterial in ganzem Querschnitt zu schließen.

4. Transport und Lagerung
Das Dämmmaterial ist in der Art fachgerecht zu transportieren und vor Ort zwischenzulagern, dass keine Formänderungen durch äussere Einflüsse auftreten (z.B. Verformung durch thermische Belastung) und mechanische oder durch Fremdstoffe ausgelöste Beschädigungen zielsicher vermieden werden können (Vermeidung von Risikofaktoren).

5. Windsogsicherung
Bei Verklebung auf der Dampfsperre sowie der Dämmschichten untereinander müssen die Forderungen der Sicherung gegen Abheben durch Windsog nach DIN EN 1991 und den Flachdachrichtlinien erfüllt werden.

6. Zusätzliche Technische Vertragsbedingungen - ZTV
Auf die Beachtung des Dokuments C - Zusätzliche Technische Vertragsbedingungen - ZTV bei Kalkulation und Ausführung wird an dieser Stelle hingewiesen.
*Grunddämmung Hallendach - Trapezblechkonstruktion*
Ausführung einer Grunddämmlage mit gefällelosen Dämmplatten auf Trapezblechkonstruktion mit oberseitig verlegter Dampfsperrbahn.
Dachneigung Tapezblechkonstruktion: 3%

**02.03.010 Grunddämmung Warmdach Halle PIR DAA d=180mm**
Grundämmung dicht gestoßen mit durchlaufenen Längsfugen und versetzten Querfugen (Kreuzfugen sind zu vermeiden) verlegen.

Material
Polyurethan-Hartschaumplatten (PUR/PIR) nach DIN EN 13165,

Deckschichten (DS)/ Kaschierung:
- DS oben: Aluminium
- DS unten: Aluminium

Plattenkante:
- Stufenfalz, umlaufend

Plattendicke: 180mm

Nutzung:
- ungenutzte Dachflächen
- auszugehen ist von einer späteren Nachrüstung einer PV-Anlage.

Anforderungen
Anwendungstyp nach 4108-10:
- DAA dh, hohe Druckbelastbarkeit
- FM-approval

Druckfestigkeit bei 10 Prozent Verformung:
- 1200 / 2400mm ≥ 175kPA

Wärmeleitfähigkeit nach DIN 4108-4:
- WLS 025
- Bemessungswert (D) 0,024 W/(mK)

Brandverhalten nach DIN EN 13501-1:
- Klasse E, nicht brennend abtropfend, nicht glimmend
- klassifiziert nach DIN 18234-2

Lagesicherung: Feldbefestigung der Abdichtungslage
- Mindestbefestigung gemäß Herstellervorgabe-Schema:
je Platte 1200/2400mm - 6 Befestiger;

Einbauort: Dach Sporthalle
Achsen A-B/01-14

Montagelage:
H = mind. 9,00m über OKFF 0,00 = OK Binder (First)
H = Trapezblech 100mm
OKRD Halle = -0,30
zwischen Attika aus Holzrahmenelementen, 4-seitig
Dachneigung: 3%

Wärmedämmung liefern und gem. Herstellervorgaben verlegen und mechanisch befestigen.

Einzurechnen ist die maß- und formgerechte Randanarbeitung Grunddämmungen an 4-seitig umlaufende Attika aus Holzrahmenelementen inkl. Innenecken sowie an Aufsatzkränze der Dunkelklappen.

Windsogsicher nach DIN EN 1991-1-4 gem. nachstehender Positionen Befestigungen und Anarbeitungen.

Die Platten sind versetzt anzuordnen und dicht zu stoßen.
Die Vorgaben aus den vorbeschriebenen "Vorbemerkungen Dachdämmung" sind in den EP einzukalkulieren.
Menge: 1012,500 m2

**Ausführungsbeschreibung 16 Linienentwässerungssystem 1% und 4% auf Grunddämmung**
*Linienentwässerungssystem 1% und 4% auf Grunddämmung*
Linienentwässerungssystem auf Flächendämmung verklebt verlegt:

Horizontale Dämmung aus Dämmplatten mit Gefälle in zwei Richtungen zur Ausführung eines Gegengefälles im Bereich der Attika zur gezielten Ableitung des Niederschlagwassers zu den Dacheinläufen  über Gefälledämmelemente längs mit 1% und quer mit 4% Gefälle zur Linienentwässerung,

bestehend

Material
Polyurethan-Hartschaumplatte mit Gefälle in zwei Richtungen, nach DIN EN 13165, für die Verlegung an den Attikabereichen ohne Gefälle, zur gezielten Wasserableitung zu den Dachabläufen, für nicht genutzte Dachflächen auf der Grunddämmlage untereinander und an Anschlussdämmung dicht gestoßen und im Verband nach Verarbeitungsvorschriften des Herstellers und Verlegeplan des AN verlegt und mit geprüftem und systemverträglichem Klebstoff windsogsicher nach DIN EN 1991-1-4 verklebt.
Systemkonform mit Grunddämmung.

Eigenschaften und Anforderungen
Aufbau: einlagig

Anwendungstyp nach DIN 4108-10:
- DAA dh, hohe Druckbelastbarkeit

Deckschichten: unkaschiert

Gefälle: 1% und 4%

Wärmeleitfähigkeit nach DIN 4108-4:
WLG 025

Brandverhalten nach DIN EN 13501-1:
- Klasse E nicht brennend abtropfend, nicht glimmend

Sonstige Eigenschaften:
- formaldehydfrei

Oberflächengeometrie:
- dreieckig

Tiefpunkt:
- Dacheinlauf Attikaaufkantung (Dachrand)

Montagelage:
auf Dachdecke Hallendach im Bereich Linienentwässerung Attika

Anordnung::
Längsgefälle: parallel zur Attika Dachrand Hallenlängsseite
Quergefälle: 90 Grad zur Attika Dachrand Hallenlängseite

Montageoberfläche: Grunddämmplatten d= 180mm

Liefern und auf der Grunddämmung nach geprüftem Gefälleplan des AN, mit zum System passenden System nach Herstellervorgaben windsogsicher nach DIN EN 1991-1-4 befestigen (siehe Postition Randbefestigung).

Platten sind versetzt anzuordnen und dicht zu stoßen.

Der U-Wert muss nach DIN EN 6946 nachgewiesen werden.

Nachstehende Leistungen sind in den Einheitspreis einzukalkulieren und werden nicht gesondert vergütet:

Einschließlich aller erforderlichen Zuschnitte zur Anpassung an die Dachgeometrie, form- und passgenaue Anarbeitungen an anschließende Dämmlagen (Grade) Randanarbeitungen (Attika).

**02.03.020 Linienentwässerungsblock 10,0/2,50m - Achse B/01-04**
*** gemäß Ausführungsbeschreibung 16
anzubieten als ein aus Einzelelementen bestehender Systemblock mit folgenen Längen:

Linienentwässerungsblock:
Gefälle 4%: Länge = ca. 2,50m
Gefälle 1%: Länge = ca. 10,00m

einschließlich Zuschnitt in Bezug auf die Dachgeometrie wie folgt:

Gefälle 4%: Länge = ca. 2,35m
Gefälle 1%: Länge = ca. 9,40m

Fläche: mind. 11,0m2

 1 Stück Randdreick:
- Hochpunkt Gefälle 4%: +9,06m
- Hochpunkt Gefälle 1%: +9,01m
- Tiefpunkt: +8,96m (IK Attika)

Einbauort: Hallendach
Achse B/01-04

Hinweis: Anordnung bei Kehllinie entlang derAufkantung:
1 Entwässerungsblock in der Kehllinie zwischen Gully und Dachrand
Menge: 1,000 St

**02.03.030 Linienentwässerungsblock 10,0/2,50m - Achse B/011-14**
*** gemäß Ausführungsbeschreibung 16
anzubieten als ein aus Einzelelementen bestehender Systemblock mit folgenen Längen:

Linienentwässerungsblock:
Gefälle 4%: Länge = ca. 2,50m
Gefälle 1%: Länge = ca. 10,00m

einschließlich Zuschnitt in Bezug auf die Dachgeometrie wie folgt:

Gefälle 4%: Länge = ca. 2,35m
Gefälle 1%: Länge = ca. 9,40m

Fläche: mind. 11,0m2

 1 Stück Randdreick:
- Hochpunkt Gefälle 4%: +9,06m
- Hochpunkt Gefälle 1%: +9,01m
- Tiefpunkt: +8,96m (IK Attika)

Einbauort: Hallendach
Achse B/11-14

Hinweis: Anordnung bei Kehllinie entlang derAufkantung:
1 Entwässerungsblock in der Kehllinie zwischen Gully und Dachrand
Menge: 1,000 St

**02.03.040 Linienentwässerungsblock 10,0/2,50m - Achse A/07-12**
*** gemäß Ausführungsbeschreibung 16
anzubieten als ein aus Einzelelementen bestehender Systemblock mit folgenen Längen:

Linienentwässerungsblock:
Gefälle 4%: Länge = ca. 2,50m
Gefälle 1%: Länge = ca. 10,00m

einschließlich Zuschnitt in Bezug auf die Dachgeometrie wie folgt:

Gefälle 4%: Länge = ca. 2,35m
Gefälle 1%: Länge = ca. 9,375m

Fläche: ca.10,97m2

Gesamtblock bestehend aus 2 Stück Dreiecke im Feldbereich entlang der Attikaaufkantung:
- Hochpunkt Gefälle 4%: +9,056m
- Hochpunkt Gefälle 1%: +9,01m
- Tiefpunkt: +8,96m (IK Attika)

Einbauort: Hallendach
Achse A/07-09/10
Achse A/09/10-12

Hinweis: Anordnung bei Kehllinie entlang derAufkantung:
je 2 St. Entwässungsblöcke in der Kehllinie zwischen 2 Gullys = anzubieten als 1 Stück Linienentwässerungsblock
Menge: 1,000 St

**02.03.050 Linienentwässerungsblock 8,0/2,0m - Achse A/03-07**
*** gemäß Ausführungsbeschreibung 16
anzubieten als ein aus Einzelelementen bestehender Systemblock mit folgenen Längen:

Linienentwässerungsblock:
Gefälle 4%: Länge = ca. 2,00m
Gefälle 1%: Länge = ca. 8,00m

einschließlich Zuschnitt in Bezug auf die Dachgeometrie wie folgt:

Gefälle 4%: Länge = ca. 1,87m
Gefälle 1%: Länge = ca. 7,50m

Fläche: ca. 7,02m2

Gesamtblock bestehend aus 2 Stück Dreiecke im Feldbereich entlang der Attikaaufkantung:
- Hochpunkt Gefälle 4%: +9,037m
- Hochpunkt Gefälle 1%: +9,00m
- Tiefpunkt: +8,96m (IK Attika)

Einbauort: Hallendach
Achse A/03-05
Achse A/05-07

Hinweis: Anordnung bei Kehllinie entlang derAufkantung:
je 2 St. Entwässungsblöcke in der Kehllinie zwischen 2 Gullys = anzubieten als 1 Stück Linienentwässerungsblock
Menge: 1,000 St

**02.03.060 Linienentwässerungsblock 7,0/1,75m - Achse B/04-07/08**
*** gemäß Ausführungsbeschreibung 16
anzubieten als ein aus Einzelelementen bestehender Systemblock mit folgenen Längen:

Linienentwässerungsblock:
Gefälle 4%: Länge = ca. 1,75m
Gefälle 1%: Länge = ca. 7,00m

einschließlich Zuschnitt in Bezug auf die Dachgeometrie wie folgt:

Gefälle 4%: Länge = ca. 1,65m
Gefälle 1%: Länge = ca. 6,60m

Fläche: ca. 5,42m2

Gesamtblock bestehend aus 2 Stück Dreiecke im Feldbereich entlang der Attikaaufkantung:
- Hochpunkt Gefälle 4%: +9,03m (IK Attika)
- Hochpunkt Gefälle 1%: +8,99m
- Tiefpunkt: +8,96m (IK Attika)

Einbauort: Hallendach
Achse B/04-05/06
Achse B/05/06-07/08

Hinweis: Anordnung bei Kehllinie entlang derAufkantung:
je 2 St. Entwässungsblöcke in der Kehllinie zwischen 2 Gullys = anzubieten als 1 Stück Linienentwässerungsblock
Menge: 1,000 St

**02.03.070 Linienentwässerungsblock 7,0/1,75m - Achse B/07/08-11**
*** gemäß Ausführungsbeschreibung 16
anzubieten als ein aus Einzelelementen bestehender Systemblock mit folgenen Längen:

Linienentwässerungsblock:
Gefälle 4%: Länge = ca. 1,75m
Gefälle 1%: Länge = ca. 7,00m

einschließlich Zuschnitt in Bezug auf die Dachgeometrie wie folgt:

Gefälle 4%: Länge = ca. 1,68m
Gefälle 1%: Länge = ca. 6,75m

Fläche: ca. 5,68m2

Gesamtblock bestehend aus 2 Stück Dreiecke im Feldbereich entlang der Attikaaufkantung:
- Hochpunkt Gefälle 4%: +9,03m (IK Attika)
- Hochpunkt Gefälle 1%: +8,99m
- Tiefpunkt: +8,96m (IK Attika)

Einbauort: Hallendach
Achse B/07/08-09/10
Achse B/09/10-11

Hinweis: Anordnung bei Kehllinie entlang derAufkantung:
je 2 St. Entwässungsblöcke in der Kehllinie zwischen 2 Gullys = anzubieten als 1 Stück Linienentwässerungsblock
Menge: 1,000 St

**02.03.080 Linienentwässerungsblock 6,0/1,5m - Achse A/01-04**
*** gemäß Ausführungsbeschreibung 16
anzubieten als ein aus Einzelelementen bestehender Systemblock mit folgenen Längen:

Linienentwässerungsblock:
Gefälle 4%: Länge = ca. 1,50m
Gefälle 1%: Länge = ca. 6,00m

einschließlich Zuschnitt in Bezug auf die Dachgeometrie wie folgt:

Gefälle 4%: Länge = ca. 1,50m
Gefälle 1%: Länge = ca. 6,00m

Fläche: ca.4,56m2

 1 Stück Randdreick:
- Hochpunkt Gefälle 4%: +9,02m
- Hochpunkt Gefälle 1%: +8,99m
- Tiefpunkt: +8,96m (IK Attika)

Einbauort: Hallendach
Achse A/01-04

Hinweis: Anordnung bei Kehllinie entlang derAufkantung:
1 Entwässerungsblock in der Kehllinie zwischen Gully und Dachrand
Menge: 1,000 St

**02.03.090 Linienentwässerungsblock 6,0/1,5m - Achse A/11-14**
*** gemäß Ausführungsbeschreibung 16
anzubieten als ein aus Einzelelementen bestehender Systemblock mit folgenen Längen:

Linienentwässerungsblock:
Gefälle 4%: Länge = ca. 1,50m
Gefälle 1%: Länge = ca. 6,00m

einschließlich Zuschnitt in Bezug auf die Dachgeometrie wie folgt:

Gefälle 4%: Länge = ca. 1,40m
Gefälle 1%: Länge = ca. 5,70m

Fläche: ca. 4,01m2

 1 Stück Randdreick:
- Hochpunkt Gefälle 4%: +9,02m
- Hochpunkt Gefälle 1%: +8,99m
- Tiefpunkt: +8,96m (IK Attika)

Einbauort: Hallendach
Achse A/11-14

Hinweis: Anordnung bei Kehllinie entlang derAufkantung:
1 Entwässerungsblock in der Kehllinie zwischen Gully und Dachrand
Menge: 1,000 St

**02.03.100 Abschottung Dämmstoffebene**
Z-Sperre in der Dämmstoffebene als planerisch vorgegebenen Abschottung.
Menge: 43,400 m

*Hinweis: Befestigung und Anarbeitungen*

**02.03.110 Randbefestigung**
Lineare Randbefestigung mit Einzelbefestigern
- mindestens 4 Stück pro lfm,
- Tüllensystem für Trapezblechkonstruktion mit induktionsfähigen Haltetellern,
- korrosionsbeständig,
- Distanzteller für aluminiumkaschierte Flachdachdämmung,
- Aufbaudicke: 190 - 200mm
- an allen Randabschlüssen und Bauteilanschlüssen,

Verbindung aller Teller mir der Flächenabdichtung im Induktionsschweißverfahren.

Planungsgrundlage:
Anschlussoberfläche vertikal und horizontal: Dampfsperrbahn
Abdichtungsbahn veritkal und horizontal: EPDM-Dachabdichtung
Menge: 176,700 m

**02.03.120 Kehlbefestigung**
Lineare Kehlbefestigung mit Einzelbefestigern
- mindestens 4 Stück pro lfm,
- Tüllensystem für Trapezblechkonstruktion mit induktionsfähigen Haltetellern,
- korrosionsbeständig,
- Distanzteller für aluminiumkaschierte Flachdachdämmung,
- Aufbaudicke: 190mm
- an allen Kehlen,

Verbindung aller Teller mir der Flächenabdichtung im Induktionsschweißverfahren.

Planungsgrundlage:
Anschlussoberfläche vertikal und horizontal: Dampfsperrbahn
Abdichtungsbahn veritkal und horizontal: EPDM-Dachabdichtung
Menge: 96,000 m

**02.03.130 Feldbefestigung**
Feldbefestigung mit Einzelbefestigern gem. Nachweis Lagesicherung
- im Mittel: 3 Stück pro lfm,
- Tüllensystem für Trapezblechkonstruktion mit induktionsfähigen Haltetellern,
- korrosionsbeständig,
- Distanzteller für aluminiumkaschierte Flachdachdämmung,
- Aufbaudicke: 190 - 200mm

Verbindung aller Teller mir der Flächenabdichtung im Induktionsschweißverfahren.

Planungsgrundlage:
Anschlussoberfläche vertikal und horizontal: Dampfsperrbahn
Abdichtungsbahn veritikal und horizontal: EPDM-Dachabdichtung
Menge: 1012,500 m2

**02.03.140 Anarbeiten Grunddämmung an Flachdachablauf**
Maß- und formgerechtes Anarbeiten der Grunddämmplatten an Ablaufkörper von Flachdachabläufen, inkl. passgenauer Rundlochaussparung an Ablaufquerschnitt.

Nennweiten: DN70
Menge: 11,000 St

**02.03.150 Anarbeiten Grunddämmung an Dachanker**
Maß- und formgerechtes Anarbeiten der Grunddämmplatten an die Standrohre der Dachanker des Absturzsicherungssystems.

Profilquerschnitt: entspr. Ausführung AN
Menge: 13,000 St

**02.03.160 Anarbeiten Gefälledämmung 1% + 4% an Flachdachablauf**
Maß- und formgerechtes Anarbeiten der Dämmplatten im Gefällebereich 1% an Ablaufkörper von Flachdachabläufen, inkl. passgenauer Rundlochaussparung an Ablaufquerschnitt.

Notabläufe Wehrhöhe: 35mm
Nennweiten: DN 70
Menge: 5,000 St

**Ausführungsbeschreibung 17 Grunddämmung Technikraumdach - BSH-Konstruktion**
*Grunddämmung Technikraumdach - BSH-Konstruktion*
Ausführung einer Grunddämmlage mit gefällelosen Dämmplatten auf Brettstapelholz-Deckenkonstruktion, d=180mm, mit oberseitig verlegter Dampfsperrbahn.

Gefälle der BSH-Deckenkonstruktion (Ost): 0%
Gefälle der BSH-Deckenkonstruktion (West) : 4%

**02.03.170 Grunddämmung Warmdach Technikraum EPS, d=200mm, Teilfläche 1**
*** Bezugsbeschreibung
Horizontale Dämmschicht Warmdachkonstruktion aus expandierten Polystyrol-Extruderschaumplatten auf Dampfsperrschicht und Flachdeckenkonstruktion aus Brettstapelholz über Ebene 2 des Technikraums windsogischer streifenweise verklebt.

Material
Expandierte Polystrol-Hartschaum-Dämmplatten nach DIN EN 13163
Qualitätstyp: EPS 035 DAA dm
Anwendung nach DIN 4108-10: Flachdachdämmung (DAA)
Aufbau: 1-lagig
Dämmstärke: 200mm
Kantenausbildung: mit Stufenfalz
Oberfläche: vlieskaschiert

Eigenschaften
Wärmeleitfähigkeit nach DIN 4108-4: WLG 035
Bemessungswert: 0,035 W/(mK)
Nennwert der Wärmeleitfähigkeit: 0,0034 W/(mK)

Anwendungstyp: DAA dm
Druckspannung gem. DIN EN 826: mind. 100 kPa

Brandverhalten (DIN EN 13501-1): RtF-E

Chemisch und biologisch neutral; FCKW-, HFCKW-, HFKW- und HBCD-frei

Einbauort: Dach Technikraum über Ebene 2
Achsen B-E/12-15

Montagelage
im Bereich: H = von +8,92m bis +9,15m über OKFF 0,00 = OK BSH-Konstruktion E2
Elemementhöhe BSH -Konstruktion 180mm

Untergrund
BSH-Konstruktion Teilflächen (1): Gefälle 4%
mit Elastomerbitumen-Kaltselbstklebebahn als Dampfsperrbahn, mechanisch befestigt;

Wärmedämmung liefern, auf den Untergrund lose verlegen und windsogsicher  nach DIN EN 1991-1-4 und gem. Herstellervorgaben streifenweise verkleben.

Bestandteil dieser Position sind alle Zuschnitte, Kehlschnitte und form- und passgenaue Anarbeitungen an die anschließenden Dämmlagen.

Randanarbeitung an die Attikaaufkantung und Glasoberlichtkonstruktion sowie Anarbeiten an Dachdurchführungen wird in nachstehenden Positionen gesondert vergütet.

Die Platten sind versetzt anzuordnen und dicht zu stoßen.
Die Vorgaben aus den vorbeschriebenen "Vorbemerkungen Dachdämmung" sind in den EP einzukalkulieren
Menge: 42,000 m2

**02.03.180 Grunddämmung Warmdach Technikraum EPS, d=140mm - Teilflächen 1a, 2, 2a**
*** wie Position 02.03.170
Plattendicke: 140mm
Verlegung: 2-lagig,
1. Lage Grunddämmung
2. Lage Gefälledämmung (in gesonderter Position)
Oberfläche: ohne Vlieskaschierung

Gesamtform Teilfläche 2 und 2a: trapezförmig
5 gerade Kanten
1 schräge Kante

Untergrund
BSH-Konstruktion, d=180mm
mit Elastomerbitumen-Kaltselbstklebebahn als Dampfsperrbahn, mechanisch befestigt;

Montagelage:
auf BSH-Konstruktion Teilfläche (2 und 2a) mit Gefälle 0%
auf BSH-Konstruktion Teilfläche (1a) mit Gefälle 4% (Anteil ca. 6,3m)

Der U-Wert des 2-lagigen Gesamtaufbaus muss nach DIN EN 6946 nachgewiesen werden
Menge: 25,000 m2

**02.03.190 Randanarbeitung Grunddämmung - Attika**
Maß- und formgerechte Randanarbeitung Grunddämmungen an Attikaaufkantungen aus Holzrahmenelementen inkl. Innenecken.

Anschlussoberfläche vertikal: Dampfsperrbahn
Menge: 30,000 m

**02.03.200 Randanarbeitung Grunddämmung - Glasoberlicht**
Maß- und formgerechte Randanarbeitung Grunddämmungen an bauseitigen (VE 080) Ortgang-Anschluss,
1 Außenecke
1 Innenecke

Anschlussoberfläche vertikal: Stahl-Kantprofilen, 2-teilig, verzinkt, d=2mm/ 3mm
Menge: 3,000 m

**02.03.210 Anarbeiten Grunddämmung an Flachdachablauf DN50/70**
Maß- und formgerechtes Anarbeiten der Grunddämmplatten d=200mm an Ablaufkörper von Flachdachabläufen, inkl. passgenauer Rundlochaussparung an Ablaufquerschnitt.

Nennweiten: DN 50/ DN 70
Menge: 2,000 St

**02.03.220 Anarbeiten Grunddämmung an SW-Entlüftung DN 80**
Maß- und formgerechtes Anarbeiten der Grunddämmplatten d=200mm an Abwasserrohrbelüfter, inkl. passgenauer Rundlochaussparung an Sanitärrohrquerschnitt.

Nennweiten: DN 80
Menge: 1,000 St

**02.03.230 Anarbeiten Grunddämmung an Rohrdurchführung DN 70**
Maß- und formgerechtes Anarbeiten der Grunddämmplatten d=200mm an Dachdurchführungen Lüftung/ Elektro, inkl. passgenauer Rundlochaussparung an Lüftungsrohrquerschnitt.

Nennweiten: DN 70
Menge: 3,000 St

**02.03.240 Anarbeiten Grunddämmung an Dachdurchführung DN 100**
Maß- und formgerechtes Anarbeiten der Grunddämmplatten d=200mm an Dachdurchführung für bauseitige Kälte-Außeneinheit  inkl. passgenauer Rundlochaussparung.

Nennweite: DN 100
Menge: 1,000 St

**02.03.250 Anarbeiten Grunddämmung an Lamellehaube Außenluft**
Anarbeiten der Grunddämmung d=200mm an Aufsatzkranz der Lamellenhaube Außenluft,

Abmessung Aufsatzkranz: ca. 800x800mm

inkl. 4 Außenecken.
Menge: 1,000 St

**02.03.260 Anarbeiten Grunddämmung an Dachanker**
Maß- und formgerechtes Anarbeiten der Grunddämmplatten d=140 bis 200mm an die Standrohre der Dachanker des Absturzsicherungssystems.

Profilquerschnitt: entspr. Ausführung AN
Menge: 3,000 St

**Ausführungsbeschreibung 18 Gefälledämmung**
*Gefälledämmung*
Ausführung von Gefälledämmplatten mit 2% und 3,7% Gefälle auf Grunddämmplatten
im Bereich ohne Oberflächenschutz Dachabdichtung oberseitig mit Vlieskaschierung für fläche Verklebung Dachabdichtungsbahn

im Bereich des Technikraumdaches.

**02.03.270 Gefälledämmung 2%, windsogsicher- Teilfläche 2**
*** Bezugsbeschreibung
Horizontale Dämmung aus Dämmplatten mit 2% Gefälle aus:

Material
Expanierte Polystyrol-Hartschaum-Dämmplatten mit Gefälle  nach DIN EN 13163
Qualitätstyp: EPS 035 DAA dm
Anwendung nach DIN 4108-10: Flachdachdämmung (DAA)
Aufbau: 1-lagig
auf Grunddämmung, d=140mm (in gesonderter Position)
Kantenausbildung: umlaufend stumpf
Oberfläche: vlieskaschiert

Eigenschaften
Wärmeleitfähigkeit nach DIN 4108-4:
- WLG 035
- Bemessungswert: 0,035 W/(mK)
- Nennwert der Wärmeleitfähigkeit: 0,0034 W/(mK)

sd-Wert: 4,0m

Brandverhalten nach DIN EN 13501-1: RtF

Chemisch und biologisch neutral; FCKW-, HFCKW-, HFKW- und HBCD-frei

Montagelage:
auf Dachfläche Teilfläche (2 ) im Bereich Linienentwässerung

Montageoberfläche: Grunddämmung, d=140mm

Gefälle: 2%
Mittlere Dicke: mind. 60mm

Ausbilden von 2 Stück linearen Tiefpunkten

Oberflächengeometrie Teilfläche 2: trapezförmig
4 gerade Kanten
1 schräge Kante

Liefern und auf der Grunddämmlage Teilfläche 2 untereinander und an Anschlussdämmung dicht gestoßen und im Verband versetzt nach Verarbeitungsvorschriften des Herstellers und nach Verlegeplan des AN auf den Untergrund lose verlegen und windsogsicher nach DIN EN 1991-1-4 mit geprüftem und systemverträglichen Klebstoff streifenweise verkleben.

Einschließlich aller Zuschnitte.

Der U-Wert muss nach DIN EN 6946 nachgewiesen werden.
Menge: 11,000 m2

**02.03.280 Gefälledämmung 3,7%, windsogsicher verklebt - Teilfläche 2a**
*** wie Position 02.03.270
Gefälle: 3,7%
Mittlere Dicke: 60mm

Einschließlich aller Zuschnitte, Kehlschnitte und form- und passgenaue Anarbeitungen an anschließende Dämmlagen.

Oberflächengeometrie Teilfläche 2a: dreiecksförmig

Ausbildung Kehle zwischen Teilflächen (1a) + (2a) + (2) zur Wasserleitung in Punktentwässerung Flachdachablauf in gesonderter Position.

Liefern und auf der Grunddämmung Teilfläche 2a nach geprüftem Gefälleplan windsogsicher nach DIN EN 1991-1-4 und Herstellerangaben streifenweise verkleben.

Der U-Wert muss nach DIN EN 6946 nachgewiesen werden.
Menge: 6,300 m2

**02.03.290 Gefälledämmung 3,7%, windsogsicher verkleben - Teilfläche 1a**
*** wie Position 02.03.270
Gefälle: 3,7%
Mittlere Dicke: 60mm

Einschließlich aller Zuschnitte, Kehlschnitte und form- und passgenaue Anarbeitungen an anschließende Dämmlagen.

Oberflächengeometrie Teilfläche 1a: dreiecksförmig

Ausbildung Kehlen zwischen Teilflächen (1) + (1a) + (2a) zur Wasserleitung in Punktentwässerung Flachdachablauf in gesonderter Position.

Liefern und auf der Grunddämmung Teilfläche 2a nach geprüftem Gefälleplan windsogsicher nach DIN EN 1991-1-4 und Herstellervorgaben streifenweise verkleben.

Der U-Wert muss nach DIN EN 6946 nachgewiesen werden.
Menge: 6,300 m2

**02.03.300 Füllstück Kehlversatz, 2-lagig, windsogsicher verkleben - Teilfläche 1b**
Füllstück zur Auffüllung eines Versatzes in der Kehle zur Erziehlung einer gewohnten Kehl- und Gefällesymmetrie mittels 2-lagiger Gefälledämmung:

Herstellung  mit 2%-Gefälle bestehend aus
2 Teilflächen, jeweils mit

untere Gefälledämmung (u): Ausführung mit unteseitigem Gefälle 4% angepasst an das Gefälle der Dachkonstruktion,

obere Gefälledämmung (o): Ausführung l mit oberseitigem Gefälle 2%

Materialstärken:
Dämmkeil (u): mittlere Dicke 70mm, Anfangsdicke: 80mm
Dämmkeil (o): mittlere Dicke 70mm, Anfangsdicke: 60mm

Material und Materialeigenschaften entsprechend Pos. 02.03.270

Einbaulage:
im Bereich Achsen B-D/13-14
parallel zur Längsseite Glasdach-Konstruktion

Abmessungen (obere und untere Lage):
Teilbereich 1: LxB: ca. 6,0 x 0,50m
Teilbereich 2: LxB: ca. 1,0 x 0,60 m

Untergrund
BSH-Konstruktion Teilfläche (1): Gefälle 4%
mit Elastomerbitumen-Kaltselbstklebebahn als Dampfsperrbahn, mechanisch befestigt;

Liefern und auf dem Untergrund Teilfläche 1b nach geprüftem Gefälleplan jede Schicht  windsogsicher nach DIN EN 1991-1-4 und Herstellervorgaben streifenweise verkleben.

Platten sind versetzt anzuordnen und dicht zu stoßen.

Oberflächengeometrie Teilfläche 1b/ Teil 1 und Teil 2 :
jeweils rechteckig

Einschließlich aller Zuschnitte, Kehlschnitte und form- und passgenaue Anarbeitungen an anschließende Dämmlagen  sowie der unteren Dämmlage an den Untergrund wie vor beschrieben.

Randanarbeitung an Glasoberlicht in gesonderter Position.
Menge: 3,600 m2

**02.03.310 Randanarbeitung Gefälledämmungen 2% und 3,7% - Attika**
Maß- und formgerechte Randanarbeitung Gefälledämmungen 2% und 3,7%  an Attikaaufkantungen aus Holzrahmenelementen inkl. 3 Innenecken.

Anschlussoberfläche vertikal: Dampfsperrbahn
Menge: 12,000 m

**02.03.320 Randanarbeitung Gefälledämmungen 2% - Glasoberlicht**
Maß- und formgerechte Randanarbeitung Gefälledämmung 2% an bauseitigen (VE 080) Ortgang-Anschluss,
1 Außenecke
1 Innenecke

Anschlussoberfläche vertikal: Stahl-Kantprofilen, 2-teilig, verzinkt, d=2mm/ 3mm
Menge: 3,000 m

**02.03.330 Randanarbeitung Gefälledämmung, 2-lagig - Glasoberlicht**
Maß- und formgerechte Randanarbeitung Gefälledämmung, 2-lagig, Teilfäche 1b an bauseitigen (VE 080) Ortgang-Anschluss,
1 Außenecke
1 Innenecke

Anschlussoberfläche vertikal: Stahl-Kantprofilen, 2-teilig, verzinkt, d=2mm/ 3mm
Menge: 6,250 m

**02.03.340 Kehle Gefälledämmung 3,7%**
Ausbildung von Stößen der Dämmplatten mit 3,7% Gefälle mit  45°-Winkel als Kehle von zwei im 90°-Winkel zueinander stehenden Gefälledämmflächen,

inkl. Verschnitt.
Menge: 3,550 m

**02.03.350 Kehle Gefälledämmung 3,7% und 4%**
Ausbildung von Stößen der Dämmplatten mit 3,7% und 4% Gefälle mit  45°-Winkel als Kehle von zwei im 90°-Winkel zueinander stehenden Gefälledämmflächen,

inkl. Verschnitt.
Menge: 5,000 m

**02.03.360 Kehle Gefälledämmung 3,7% und 2%**
Ausbildung von Stößen der Dämmplatten mit 3,7% und 2% Gefälle mit  45°-Winkel als Kehle von zwei im 90°-Winkel zueinander stehenden Gefälledämmflächen,

inkl. Verschnitt.
Menge: 5,000 m

**02.03.370 Anarbeiten Gefälledämmung 2% und 3,7% an Flachdachablauf**
Maß- und formgerechtes Anarbeiten der Dämmplatten mit 2% und 3,7%  Gefälle an Ablaufkörper von Flachdachabläufen, inkl. passgenauer Rundlochaussparung an Ablaufquerschnitt.

Nennweite: DN 70
Menge: 1,000 St

**02.03.380 Anarbeiten Gefälledämmung Teilfläche 1b an Flachdachablauf**
Maß- und formgerechtes Anarbeiten der 2-lagigen Gefälledämmung Teilflläche 1b mit 2% und 4%  Gefälle an Ablaufkörper von Flachdachabläufen, inkl. passgenauer Rundlochaussparung an Ablaufquerschnitt.

Nennweite: DN 70
Menge: 1,000 St

**02.03.390 Anarbeiten Gefälledämmung an Dachanker**
Maß- und formgerechtes Anarbeiten der Dämmplatten mit 3,7% Gefälle an die Standrohre der Dachanker des Absturzsicherungssystems.

Profilquerschnitt: entspr. Ausführung AN
Menge: 1,000 St

**02.03.400 Dämmkeil 60/60 mm, EPS**
Dämmkeil aus nichtbrennbarem EPS DAA WLS 035,
Verlegung und Fixierung auf der Dachdämmung am Dachrand im Übergang zu den vertikalen Innenseiten der Attika- und Außenseiten der Außenwandkonstruktioen,

passgenaue Randanschlüsse an aufgehende Flächen und passgenaue Ausbildung von Eckstößen auf Gehrung.

Maße: 60x60mm
Zuschnittswinkel: 45 Grad

Material: EPS entsprechend Dachdämmung

Bemessungswert der
Wärmeleitfähigkeit λB gem. DIN 4108-4: 0,035 W/(mK)

Anwendungstyp:  DAA dm
Menge: 39,000 m

*Hinweis: Dachdämmung Retentionsdach Sozialtrakt*

**02.03.410 Dämmung Warmdach Sozialtrakt, EPS, d=240mm**
Horizontale Dämmschicht Warmdachkonstruktion aus expandierten Polystyron-Extruderschaumplatten auf Dampfsperrschicht und Flachdeckenkonstruktion aus Brettstapelholz über Ebene 1.

Material
Expandierter Polystyrolschaum nach DIN EN 13163
Qualitätstyp: EPS 035 DAA dm
Anwendung nach DIN 4108-10: Flachdachdämmung (DAA)
Aufbau: 1-lagig
Dämmstärke: 240mm
Kantenausbildung: Stufenfalz
Oberfläche: vlieskaschiert

Eigenschaften
WLG 035
Wärmeleitfähigkeit λ Bemessungswert: 0,035 W/(mK)
Nennwert der Wärmeleitfähigkeit λD: 0,0034 W/(mK)

Anwendungstyp: DAA dm
Druckspannung gem. DIN EN 826: mind. 100 kPa

Brandverhalten (DIN EN 13501-1): RtF-E

Gefälle: 0 %

Wärmedämmung liefern, auf den Untergrund lose verlegen und gem. Herstellervorgaben streifenweise verkleben.

Bestandteil dieser Position sind alle Zuschnitte und form- und passgenaue Anarbeitungen an die anschließenden Dämmlagen.

Randanarbeitung an die Attikaaufkantung und Anarbeiten an Dachdurchführungen wird in nachstehenden Positionen gesondert vergütet.

Die Platten sind versetzt anzuordnen und dicht zu stoßen.
Die Vorgaben aus den vorbeschriebenen "Vorbemerkungen Dachdämmung" sind in den EP einzukalkulieren.
Menge: 257,400 m2

**02.03.420 Randanarbeitung Dämmung**
Maß- und formgerechte Randanarbeitung Dämmung an 4-seitig umlaufend aufgehenden Bauteilen:
- 2 Seiten Attika aus Holzrahmenelementen,
- 2 Seiten Außenwandkonstruktionnen aus Holzrahmenelementen,

einschließlich: 4 Innenecken.

Anschlussoberfläche vertikal: Dampfsperrbahn
Menge: 93,000 m

**02.03.430 Anarbeiten Dämmung an Flachdachablauf DN 70 - Kiesfelder**
Maß- und formgerechtes Anarbeiten der Dämmplatten an Ablaufkörper von Flachdachabläufen, inkl. passgenauer Rundlochaussparung an Ablaufquerschnitt.

Nennweiten: DN 70

Ausführungsort: Kiesfelder
Menge: 3,000 St

**02.03.440 Anarbeiten Dämmung an Flachdachablauf DN 70 - Außenwand SH**
Maß- und formgerechtes Anarbeiten der Dämmplatten an Ablaufkörper von Flachdachabläufen, inkl. passgenauer Rundlochaussparung an Ablaufquerschnitt.

Nennweiten: DN 70

Ausführungsort: Achse B
an aufgehenden Bauteilen (Außenwand SH)
Menge: 3,000 St

**02.03.450 Anarbeiten Dämmung an horizontale RW-Leitungen DN 50**
Maß- und formgerechtes Anarbeiten der Dämmplatten an in der Dämmlage horizontal verzogene RW-Entwässerungsleitung

Nennweiten: DN 50
Menge: 21,000 m

**02.03.460 Anarbeiten Dämmung an Umlenkformstück DN 70**
Maß- und formgerechtes Anarbeiten der Dämmplatten an Umlenkformstück von Fallleitung DN 70 auf horizontal verzogendes RW-Entwässerungsrohr DN 50 der Notabläufe Hallendach inkl. passgenauer Rundlochaussparung an Ablaufquerschnitt.

Nennweiten: DN 70/50
Nenn-Länge/Grad: 45
Menge: 3,000 St

**02.03.470 Anarbeiten Dämmung an SW-Entlüftung DN80/100**
Maß- und formgerechtes Anarbeiten der Grunddämmplatten an Abwasserrohrbelüfter, inkl. passgenauer Rundlochaussparung an Sanitärrohrquerschnitt.

Nennweite: DN80 / DN100
Menge: 5,000 St

**02.03.480 Anarbeiten Dämmung an Dachanker**
Maß- und formgerechtes Anarbeiten der Grunddämmplatten an die Standrohre der Dachanker des Absturzsicherungssystems.

Profilquerschnitt: entspr. Ausführung AN
Menge: 4,000 St

**02.03.490 Anarbeiten Dämmung an Blitzschutzdrahtdurchführung**
Maß- und formgerechtes Anarbeiten der Grunddämmplatten an Ableiter der Blitzschutzanlage, vertikale Durchführung des Ableiterdrahts.

Ableiterdrahtquerschnitt: ca. 16mm
Menge: 3,000 St

**02.03.500 Dämmkeil 60/60mm EPS**
Dämmkeil aus nichtbrennbarem EPS DAA WLS 035,
Verlegung und Fixierung auf der Dachdämmung am Dachrand im Übergang zu den vertikalen Innenseiten der Attika- und Außenseiten der Außenwandkonstruktionen,

passgenaue Randanschlüsse an aufgehende Flächen und passgenaue Ausbildung von Eckstößen auf Gehrung.

Maße: 60x60mm
Zuschnittswinkel: 45 Grad

Material: EPS entsprechend Dachdämmung

Bemessungswert der
Wärmeleitfähigkeit λB gem. DIN 4108-4: 0,035 W/(mK)

Anwendungstyp:  DAA dm
Menge: 93,000 m

#### Untertitel 02.04 Dachbeläge ungenutzte Dachflächen

**Ausführungsbeschreibung 19 Allgemeine Vorbemerkungen - extensive Dachbegrünung**
*Allgemeine Vorbemerkungen - extensive Dachbegrünung*
1. Richtlinien und Normen
Die Ausführung hat dem neuesten Stand der Technik und Vegetationskunde unter besonderer Beachtung nachstehender Richtlinien, Anmerkungen und Qualitätskontrollen in ihren aktuellen Ausgaben zu entsprechen:

DIN 18531 Teil 3 - Bemessung, Verarbeitung der Stoffe, Auführung der Dachabdichtung

Richtlinie für die Planung, Ausführung und Pflege von Dachbegrünungen (Dachbegrünungsrichtlinie)
Herausgeber: FLL Forschungsgesellschaft Landschaftsentwicklung/Landschaftsbau e.V., Bonn
Begrünung von Dächern und Decken auf Bauwerken (ÖNORM L 1131) Anforderung an Planung, Ausführung und Erhaltung
Herausgeber: Österreichisches Normungsinstitut, Wien

Bewertungen von Dachbegrünung nach FLL / ÖNORM
Herausgeber: FLL Forschungsgesellschaft Landesentwicklung/ Landschaftsbau bzw. Österreichisches Normungsinstitut, Wien

Prüfung der Wurzelschutzbahn nach FLL-Verfahren über 2 bzw.. 4 Jahre,

Entwässerung der Pflanzflächen nach DIN 1986-2 (DIN 4095 gilt nicht für Dachflächen), 1986-100 und DIN EN 12056-4
Merkblatt über Umgang mit Tetrahydrofuran, Berufsgenossenschaft Chemie,

Richtlinie für Planung und Ausführung von Dächern (Flachdachrichtlinien), Zentralverband de Deutschen Dachdeckerhandwerks.
Dachbegrünungssubstrate und Dränschichten müssen den besonderen Anforderungen der o.a. Richtlinien entsprechen.

3. Bauteilan - und abschlüsse
Dachan- und Abschlüsse sowie punktuelle Durchdringungen und aufgehende Bauteile sind durch geeignete Maßnahmen, z.B. Gesteinsschichten, von Bewuchs freizuhalten.

5. Zusätzliche Technische Vertragsbedingungen - ZTV
Auf die Beachtung des Dokuments C - Zusätzliche Technische Vertragsbedingungen - ZTV bei Kalkulation und Ausführung wird an dieser Stelle hingewiesen

**Ausführungsbeschreibung 20 Exensive Dachbegrünung - Retentionsdach Sozialtrakt**
*Exensive Dachbegrünung - Retentionsdach Sozialtrakt*
Vervollständigung des Dachaufbaus durch Extensivbegrünung mit folgendem Aufbau:

Schutzschicht:
Trenn- u. Schutzlage als mechanischer Schutz der Dachabdichtung.

Drainschicht mit Wasserspeicherung:
Drän- und Speicherelemente zum Abführen und Speichern von Niederschlagswasser.

Vegetationstragschicht:
Substratmischung für Extensivbegrünung.

Vegetationsschicht:
Ansaat einer Sedum-Kräuter-Mischung

Ausführung nach dem neuesten Stand der Technik und Vegetationskunde, der Dachbegrünungsrichtlinie und unter Beachtung der Herstellerangaben.

**02.04.010 Trenn- und Schutzlage**
Liefern und Verlegung einer Trenn- u. Schutzlage als Schutz der Dachabdichtung vor mechanischer Beanspruchung,
wasserableitend und diffusionsoffen,
fachgerecht mit ca. 100mm Überlappung in Richtung Dachabläufe auf besenreinen Untergrund verlegen,
inkl. Kontrolle der Abdichtungsfläche auf Beschädigungen vor Beginn der Arbeiten.

Stärke: ca.3,6mm
Gewicht: mind. 300g/m²
Festigkeitsklasse: GRK 2
Wasseraufnahme: ca. 2l/m2

In den EP einzurechnendes Erschwernis:
Maß- und formgerechtes Anarbeiten an
Durchdringungen mit passgenauer Aussparung:
3 Stk. Entwässerungsrohre DN 70 (RW-Ablauf Hallendach)
3 Stk. Entwässerungsrohre DN 70 (RW-Notablauf Hallendach)
6 Stk. Dachanker Seilsicherungssystem
Menge: 257,400 m2

**02.04.020 Trenn- und Schutzlage hochführen**
Schutzlage aus Position 02.04.010 am Dachrand und an
linearen Anschlüssen aufgehender Bauteile bis auf Höhe OK Kiesschicht hochführen.
Menge: 93,000 m

**02.04.030 Drain- und Speicherschicht**
Liefern und Verlegen von Wasser-Retentionselementen mit hohem temporären und ggf. permanentem Retentionsvolumen als Drain- und Speicherschicht entsprechend Herstellervorgaben.

Mit Kapillarsäulen zum Transport von gespeichertem Regenwasser aus der Dränebene in die Substratschicht und zur Steigerung der Verdunstungsleistung.
Mit frei durchströmbarer Stuktur zur schnellen Verteilung des Regenwassers innerhalb des Retentionsraums.
Faltbare Platte mit Drossel-unabhängigen Wasserspeicher, trittstabil, nach DIN 4095 und Verarbeitungsvorschrift Hersteller auf Trenn- und Schutzlage der Vorposition mit mind. einer Noppenreihe Überlappung in den Stößen verlegen.

Einsatzbereich:
Retentionsdach, unter extensiven Begrünungen

Material: HDPE-Recycling-Regenerat
Nenndicke: 80mm
Druckfestigkeit nach DIN ISO 25619-2: ca. 100kN/m2
Hohlraumvolumen: ca. 90 Vol.%
Retenionsvolumen: ca. 72 Vol. %
Wasserableitkapazität: ca. 2,5l/s bei 0 Grad DN

Einschließlich Einbau von 2 Stück Kapillarsäulen pro m2 in die Wasser-Retentionsboxen.

Einschließlich aller erforderlichen Verbinder zur Herstellung eines stabilen Verbunds zwischen den Elementen.

Einschließlich Herstellen von Schnittkanten an Wasser-Retentions-Elementen an Dachrändern, aufgehenden Bauteilen und Dachdurchdringungen fachgerecht nach Herstellerangabe.
Menge: 248,000 m2

**02.04.040 Saug- und Kapillarvlies**
Saug- und Kapillarvlies als horizontale Filterschicht zwischen Drän-/Speicherschicht und Substratschicht zur Verteilung
von gespeichertem Regenwasser aus der Dränebene in die Substratschicht und Steigerung der Verdunstungsleistung mit folgenen Eigenschaften:

Material
Recycling-Kunststofffasern (100%)
Nenndicke: ca. 4,0 mm
Flächengewicht: ca. 500 g/m2
Festigkeitsklasse: GRK 2

Liefern und nach Herstellervoraben mit 10cm Überlappung verlegen.
Menge: 257,400 m2

**02.04.050 Vegetationsschicht Extensivsubstrat**
Systemerde als Vegetationsschicht für Extensivbegrünungen,
mineralisches Schüttstoffgemisch mit geringen Anteilen organischer Substanz auf den in den Vorpositionen beschriebenen Bereichen aufbringen und plan abziehen,
einzurechnender Auflockerungsfaktor zw. 1,18 und 1,25 in Abhängigkeit Einbauart bzw. Materialbedarf für Einbauhöhe unter Berücksichtigung des Setzungsfaktors nach Herstellerangabe,
Einbaugenauigkeit +/- 15mm,

Einbauhöhe: >/= 100mm (ab OK Saug- und Kapilarvlies)
max. Wasserkapazität: ≥ 35 Vol.%
organische Substanz: ≤ 65g/l
Gesamtporenvolumen: ≥ 60 Vol.%
Wasserdurchlässigkeit: ≥ 0,6mm/min
pH-Wert: 6,5 bis 8,5
Salzgehalt: ≤ 3,5g/l
Gewicht verdichtet:
trocken ca. 700-750kg/m2
wassergesättigt ca. 1.140-1.440kg/m2

In den EP einzurechnendes Erschwernis:
Maß- und formgerechtes Anarbeiten an
Kiesfelder von Dachdurchdringungen:
3 Stk. ca. 1.200x1.200mm
3 Stk. ca. 1.200x1.850mm
1 Stk. ca. 1.200x2.700mm
Menge: 206,000 m2

**02.04.060 Trockenansaat Sedum-Kräuter**
Extensivbegrünung im Trockenansaatverfahren mit Sedumsprossen, Kräuter-Sprossenmischung, Füllstoffen und organischem Kleber,

gleichmäßige Verteilung auf und Einarbeitung in das vorbereitete Substrat nach Verarbeitungsrichtlinien des Systemherstellers,

inkl. vorsichtigem Anwässern bis zur Wassersättigung des Substrats,

inkl. Schutz aller an die Ansaatflächen angrenzenden Dachränder und über den Dachaufbau hinausragende Bauteile vor Verunreinigung.

Saatgutmischung:
bestehend aus mind. 25 Kräuterarten heimischer Art des Herkunftsgebiets 7, ca. 1.200 Korn/m²,

Sedum-Sprossen-Ansaat:
bestehend aus mind. 4 Sedumarten, ca. 60 - 90g/m²
Menge: 206,000 m2

*Hinweis: Einbauelemente*

**02.04.070 Revisionsschacht Dachablauf**
Lieferung und Einbau eines Revisions-Schachts über dem Dachablauf, geeignet für Freispiegelentwässerungen,
inkl. Bodenplatte und Deckel,
Ausführung nach Verarbeitungsvorschrift Herstellerangaben.
Eigenschaften:
- Deckel verschließbar
- Öffnungen zur Oberflächenentwässerung
- Seitenwände mit Dränschlitzen (3 mm)
Material:
ABS-Recyclingkunststoff, UV-beständig

Abmessungen:
Höhe: mind. 110mm
Abmessungen:  ca. 370x370mm
Aufstandsfläche Bodenteil:  ca.470x470mm
Durchmesser Schachtbodenöffnung:  300mm
Druckfestigkeit Schachtabdeckung:  ca. 150kg
Menge: 6,000 St

**Ausführungsbeschreibung 21 Oberflächenschutz**
*Oberflächenschutz*
Herstellen von dauerhaften Schutzschichten als Windsogsicherung und Oberflächenschutz der Dachabdichtung.

**02.04.080 Schwerer Oberflächenschutz aus Kies**
Kiesschüttung aus gewaschenem Kies,
flächig und
als durchlaufender Randstreifen entlang Attikaaufkantungen sowie Felder um Dachdurchdringungen.

Körnung: 16/32
Schütthöhe: 50mm
Breite Randstreifen: mind. 50cm
Flächenlast: ca. 0,80 kN/m²

Montagegrund: Trenn- und Schutzlage
Menge: 42,000 m2

**02.04.090 Kiesfangleisten, h=100mm**
*** Bezugsbeschreibung
Abstellleiste als Abschluss der Dachbegrünung und zur Trennung von Kies und Substrat,
mehrfach gekantetes L-Profil, mind. einer der beiden Schenkel gelocht,

Verlegung nach Verarbeitervorschrift Hersteller,

inkl. systemkonformer Verbindungsmittel für die Kopplung untereinander und für die Befestigung auf der Dachabdichtung.

Material: Aluminium
Materialstärke: mind. 1mm
Höhe vertik. Schenkel: ca. 100mm
Menge: 85,000 m

**02.04.100 Kiesfangleisten, h=55mm**
*** wie Position 02.04.090
Abstellleiste als Abschluss der Kiesschicht gegenüber Dachflächen ohne Dachbelag,

Höhe vertik. Schenkel: ca. 55mm
Menge: 2,000 m

**02.04.110 Betonwerksteinplatten**
Betonwerksteinplatten, als Gehbelag zur Wartung der Dachflächen und Geräte,

Format: 500x500mm
Stärke: mind. 50mm

oberflächenbündig in Dachbelag eingefügt,
verteilt auf folgende Teilbereiche:

inkl. maßgerecht zugeschnittene Drain- und Schutzlage zw. Dachabdichtung und Plattenbelag.
Menge: 48,000 St

### Titel 03 Bauleistungen Dachöffnungen

#### Untertitel 03.01 Dunkelklappen - NRW/KNL

**Ausführungsbeschreibung 22 Ausführungsbeschreibung Dunkelklappen**
*Ausführungsbeschreibung Dunkelklappen*
Die Leistung umfasst motorisch bedienbare Öffnungen im Hallendach zur natürlichen Rauchableitung nach LBauO M-V und kontrollierten natürlichen Belüftung Hallenraum.

1. Öffnungsquerschnitt:
Der erforderliche freie Querschnitt der Dachöffnung muss in Anlehnung an die VstättVO M-V mind. 9,90m2 betragen (1 Prozent der Grundfläche der Halle).

2. Planungsgrundlagen:
- 8 St. quadratische Dachöffnungen, je Dachseite 4 St. gegenläufig öffnend, Bandseiten firstseitig.
- Ausführung als Klappflügel.
- Einbaulage in Dachneigung ca. 3 Grad
- Größe Nennmaß 1.500x1.500mm (lichtes Innenmaß Aufsetzrahmen).
- lichtes Maß Aufsetzrahmen oben 1.300x1.300mm
- Höhe Aufsetzrahmen: 500mm
- Flügelabmessung: 1.350x1.350mm
- Öffnungswinkel: 23 Grad
- Hub: >/= 540mm
- Elementgewicht inkl. Antrieb: 1,1kN
- Referenzhöhe: 10,20m
- Wandlast vertikal: bis -0,58kN/m2
- Windlast horizontal: bis 0,99kN/m2
- Schneelast: sk= 0,85kN/m2

3. Systembeschreibung:
- Dunkelklappe wärmegedämmt,
- Klappflügel luft- und wasserdicht schließend, Randverstärkung zur Vermeidung von Verformungen auch unter Last,
- Flügelbänder witterungsgeschützt,
- Element inkl. Dämmung bis auf Blend- und Flügelrahmenprofile aus nicht brennbarem Material,
- Alle Bleche und Beschläge aus nichtrostendem Material.
- Flügel und Aufsetzrahmen geeignet und zugelassen für motorischen Kettenschubantrieb,
- Aufsetzrahmen vorgerichtet für Anschluss Dachabdichtung,
- Flügelrahmenfalz mit umlaufendem Doppeldichtungssystem zwischen Einfassrahmen Flügel und Aufsetzkranz, Eck- und Elementstöße vulkanisiert,
- Blendrahmenquerschnitt mit kontrollierter Ableitung Kondensat und eingedrungenes Regenwasser.

4. Öffnungswinkel:
Hubhöhe entspr. erforderlichem freien geometrischen Querschnitt.

5. Oberflächen:
- raumseitig: Beschichtung Aufsetzrahmen, Flügel inkl. Flügelprofile und Beschläge einheitlich gem. Positionsbeschrieb.
- außen: Metallflächen ohne Beschichtung

6. Mechanische Stabilität:
Auslegung Flügelklappe und Aufsetzrahmen für Betretbarkeit,
durchsturzsicher gem. Zertifikat BAU 17158 nach GS Bau 18.

7. Statische Anforderungen
Die Konstruktionen der Dunkelklappen einschließlich Einsatz- und Verbindungselemente müssen alle planmäßig auf sie einwirkende Kräfte aufnehmen und an das Tragwerk des Gebäudes abgeben können.
Die Befestigungsmittel dürfen temperaturbedingte Verformungen nicht behindern.
Bauwerksverformungen, Setzungen des Holzbaus und absehbare Formänderungen sind durch geeignete Bauanschlüsse zu berücksichtigen.

8. Wärmeschutz:
- Un-Wert = 0,46W/m2K gem. DIN EN ISO 6946,

9. Schallschutz:
keine Anforderungen.

10. Montage:
Einbindung Dunkelklappe in Warmdachaufbau Hallendach (separate Pos.).

11. Antriebe:
in separater Position.

12. Schnittstelle:
Bedienstellen, Steuerung, Wind- und Regenüberwachung, Anschlussleitungen und Anschlussdose bauseits.

13. Inbetriebnahme:
Schriftliche Protokollierung Inbetriebnahme.

14. Blitzschutz:
An den Dunkelklappen sind Anschlüsse an die Blitzschutzanlage vorzusehen.
Einbindung in Blitzschutzanlage bauseits.

**03.01.010 Dunkelklappen - Sporthallendach**
Wärmegedämmte Dunkelklappen mit wärmegedämmtem Aufsetzrahmen auf der Dachfläche der Halle zur natürlichen Rauchableitung und zur natürlichen Lüftung.

In Verbindung mit gesamt 8 Öffnungen im Hallendach und bezogen auf 1 Prozent Grundfläche Halle brandschutztechnisch erforderlicher freier geometrischer Öffnungsquerschnitt:
≥ 1,32m2

Ausführung:
Wärmedämm-Verbund-Dunkelklappe mit Klappflügel.

Abmessung Klappe:
Außenkante: 1.480x1.480mm
Stärke Dämmkern: 80mm
Stärke Klappenrand: 130mm

Abmessung Aufsetzrahmen:
Höhe: 500mm
Querschnitt i.L. unten (ULW): 1.500x1.500mm
Querschnitt i.L. oben (OLW): 1.300x1.300mm

Konstruktion:
- Flügel aus Alublech in Sandwichbauweise mit innenliegender Wärmedämmung Stärke mind. 80mm,
- umlaufender Flügelrand aus Hart-PVC-Profil mit integrierter Stahlrohr-Verstärkung und umlaufender Tropfkante,
- umlaufendes Doppeldichtungssystem zwischen Flügeleinfass- und Aufsetzrahmen, bestehend aus einer coextrudierten Dichtlamelle und einer EPDM-Schlauchdichtung,
- Drehbeschlag: Edelstahl,
- Aufsetzrahmen aus mehrfach gekanntetem Alublech,
Auflager Breite 150mm, bis Höhe 200mm Aufkantung im Lot, bis OK nach innen geneigt, oberer Rand mit 2-facher Rück- und Abkantung 30+30mm für Auflager Anschlussrahmen Flügel,
- Anschlussprofil Flügelrahmen Mehrkammerrandprofil aus Hart-PVC zur thermischen Entkopplung Flügelanschluss, Innenseite mit mit umlaufenden Rand, Außenseite mit umlaufendem horizontalem Steg für Abdeckung Anschluss Dachabdichtung,
- 4 St. Klemmschienen Alu-Strangpressprofil für mechanische Sicherung Dachabdichtung, Länge jeweils in ganzer Breite Aufsetzrahmen,
- Dämmung Aufsetzkranz: druckfeste Mineralwolledämmung, Stärke 50mm als Anschluss an Dachdämmung und Montagegrund Anschluss Dachabdichtung.

Oberflächen:
Alublech Klappflügel außen: Alu natur
Alublech Klappflügel innen: RAL 9005 matt
Aufsetzrahmen innen: RAL 9005 matt
Hart-PVC-Profile: schwarz
Dichtprofile: schwarz
Beschläge innen: schwarz/RAL 9005 matt

Montagelage:
Auf flach geneigte Dachfläche über der Halle, Neigung ca. 3 Prozent, quer zur Halle achsmittig im Binderfeld.

Montagegrund:
- Profilrahmen aus Stahl-Rechteck-Rohre 100x60x4mm (Anordnung Rechteckprofil hochkant), lichter Abstand innen längs und quer 1.100mm.
- Trapezblechdeckung FI AK 100/275, Blechstärke 0,88mm.
- Dampfsperrbahn: Elastomerbitumen-Kaltselbstklebebahn, Stärke mind. 2,5mm.

Angrenzender Warmdachaufbau:
- Dämmung Polyurethan-Hartschaumplatten, alukaschiert, d=180mm.
- EPDM LSFR Dachabdichtung 1-lagig, Stärke 1,5mm.

Blitzschutz:
Vorrichtung Anschluss Ableiter Blitzschutz an Aufsetzrahmen ohne Beeinträchtigung Dichtigkeit.

Ausführungsablauf:
Montage Aufsetzrahmen nach Verlegung Dampfsperrschicht.

Leistung inkl. aller für die Montage und Funktion erforderlichen Bestandteile, Klappen-Antrieb in separater Position.
Verbindungsmittel aus nicht rostendem Material.
Menge: 8,000 St

#### Untertitel 03.03 Antriebe Dunkelklappen

**Ausführungsbeschreibung 23 Ausführungsbeschreibung Kettenantrieb**
*Ausführungsbeschreibung Kettenantrieb*
Gegenstand der Leistung sind motorische Antriebe für die Dunkelklappen zur natürlichen Rauchableitung und kontrollierten natürlichen Lüftung der Halle.

Montagelage:
Seitlich aufgesetzt am oberen Rand Aufsetzkranz,
Kraftübertragung an Klappenrahmen durch für das Öffnungselement zugelassene Konsolen-Beschläge.

Sicherzustellender freier Querschnitt je Flügel: >/= 1,32m2

Erreichter Querschnitt abhängig von Klappen- und Aufsetzrahmengeometrie, Öffnungshub und Antriebstechnik.
Nachweis im Rahmen der Projektierung Dachklappen und Antrieb.

Planungsgrundlage:
- Hub: >/= 540mm
- Flügelgewicht: 50kg
- Wandlast vertikal: bis -0,58kN/m2
- Windlast horizontal: bis 0,99kN/m2
- Schneelast: sk 0,85kN/m2

Oberflächen:
Beschichtung Gehäuse Antrieb und Beschläge raumseitig einheitlich.

Anschluss:
Kabelführung Anschlusskabel mit reduziertem Kabelweg zwischen Motor und anschlussdose.

Steuerung:
Steuerzentrale bauseits,
Antriebe geeignet für Buskommunikation zwischen den Antrieben für Synchron- und Folgesteuerung Buskommunikation mit bauseitigem Schnittstellenmodul zur Steuerung für Status- und Stellungsmeldungen (Endlagen und/oder Ist-Position).

Nachweise:
Vom Hersteller nachzuweisende Risikobeurteilung gemäß Maschinenrichtlinie 2006/42/EWG auf Grundlage der Produktnorm DIN EN 1453-1 und Dokumentation durch EG-Konformitätserklärung und CE-Kennzeichnung.

**03.03.010 Hochleistungskettenantrieb**
Einzelketten-Antrieb gem. Ausführungsbeschreibung als Antriebseinheit für die seitlich aufgesetzte Montage am Aufsetzkranz Dunkelklappe zum elektromotorischen Öffnen- und Schließen der Dunkelklappen inkl. Schneelast.

Antrieb mikroprozessorgesteuerter Motor- und Synchro-Elektronik für einen präzisen Synchronlauf an einer Klappe.
Antriebskette mit mittigem Kettenaustritt für eine einfache Montage und ein schmales Gehäuse.
Antriebsfunktionen und Leistungsmerkmale individuell programmierbar.

Aktiver Schließkantenschutz Hauptschließkante und passiven Schutz auf den Nebenschließkanten.

Antrieb zugelassen für RWA nach DIN EN 12101-2 und den täglichen Lüftungsbetrieb.
Highspeed-Funktion für ein besonders schnelles Öffnen der Fenster im Brandfall.
Besonders leiser Antrieb in der Lüftungsfunktion.

Reduzierung der dauerhaften Belastung der Dichtung Dichtungsentlastungshub nach dem Schließvorgang der Flügel.

Technische Daten:
Betriebsspannung: 24V DC / +/- 15%
Stromaufnahme: </= 4A
Einschaltdauer: 30% (ON: 3 min. / OFF: 7 Min.)
Druckkraft: >/= 1.500N
Zugkraft: >/= 1.000N
Nennverriegelungskraft: >/= 3.000N
Lebensdauer: > 10.000 Hübe
Hublänge: 800mm
Laufgeschwindigkeit AUF: max. 6mm/s
Laufgeschwindigkeit AUF - RWA: 17,7mm/s
Laufgeschwindigkeit ZU: 6mm/s
Schutzart VdS: IP 32
Emissions-Schalldruckpegel: LpA = 70dB(A)
Temperaturbereich: -15 Grad C bis +75 Grad C
Temperaturstandsicherheit: B300 (30 min. / 300 Grad C)

Abmessungen (LxBxH, bezogen auf vertikale Einbaulage):
</= 810x67x110mm

Material:
Gehäuse: Aluminium
Enddeckel: Polycarbonat

Oberfläche Gehäuse: RAL 9005 matt
Farbe Enddeckel: schwarz
Farbe Anschlusskabel: schwarz

Montagelage:
achsmittig auf Gegenbandseite,
Gehäuse vertikal mit Hub nach oben,
Kabelaustritt seitlich.

Montage:
Spannungsfrei an Konsolensatz (separate Pos.).

Lieferumfang:
Antriebseinheit mit Anschlusskabel L >/= 2m,
Kabelfarbe schwarz.

Leistungsschnittstelle:
Installation verdeckte Kabelführung bis bauseitige Anschlussdose am Auflager Aufsetzkranz,
Auflegen der Kabel durch den AN Elektrotechnik,
Inbetriebnahme und Funktionstest gemeinsam mit dem AN Elektrotechnik.

Vor Materialbestellung des projektierten Antriebs Abstimmung mit dem AN Elektrotechnik für die technischen Eignung und die Zulassung als NRW-Anlage i.V. mit der bauseitigen Steuerung.
Menge: 8,000 St

**03.03.020 Konsolensatz Kettenantrieb**
Konsolensatz für bandgegenüberliegende Montage, auswärts öffnend,
für aufgesetzte Montage des Kettenantriebs der Pos. 03.03.010 optimiert für die Montage am Aufsetzrahmen Dunkelklappe.

Konsolensatz, Antrieb und Fenstersystem als Gesamtsystem geprüft für RWA-Anwendungen nach DIN EN 12101-2.

Rahmen-Konsole am Aufsetzrahmen:
Material: Edelstahl V2A
Oberfläche: RAL 9005 matt.

Flügel- und Adapter-Konsole:
Material: Edelstahl V2A
Oberfläche: RAL 9005 matt.

Lieferumfang:
Konsolensatz einschließlich aller für die Montage erforderlichen Befestigungsmittel.
Nachbeschichtung sichtbarer Schrauben schwarz
Menge: 8,000 St

**03.03.030 Projektierung Antriebe**
*** Pauschalposition
Abstimmung der elektirschen Komponenten der Dunkelklappen mit dem AN Elektrotechnik auf Einbindung der Kettenschubantirebe in die bauseitige Steuerung und Abstimmung der Montageabläufe bis Inbetriebnahme.
Menge: 1,000 psch

**03.03.040 Inbetriebnahme und Einweisung**
*** Pauschalposition
Inbetriebnahme der vorbeschriebenen RWA-Komponenten durch vom Hersteller qualifizierten Fachbetrieb.

Einweisung in die Funktionen und Bedienung der RWA- und KNL-Funktionen.

Inkl. Protokllierung der Vorgänge.
Menge: 1,000 psch

### Titel 04 Bauleistungen Dachklempnerarbeiten

#### Untertitel 04.01 Blecharbeiten inkl. Unterkonstruktionen

**Ausführungsbeschreibung 24 Ausführungsbeschreibung Attikaabdeckung**
*Ausführungsbeschreibung Attikaabdeckung*
Gegenstand der Leistung ist die Herstellung, die Lieferung und die Montage von lienaren Abdeckungen der Außenwandaufkantungen der Flachdächer inkl. Richtungswechsel, Stöße und Anschlüsse an bauseitige Leistungen.

Blickrichtung Richtungsangaben von Außenseite Fassade.

Allgemeine Spezifikationen:

1. Material Deckbleche:
Alublech Legierung AlMg1,
Materialstärke mind. 2mm für Formhaltigkeit im Querschnitt und in den Flächen.

2. Oberflächen Deckbleche:
Pulverbeschichtung RAL 9007 matt

3. Verarbeitung Deckbleche:
3.1 Allgemein:
Verdeckte Befestigung mittels Klemmhalter.
Blechkanten mit minimalem Außenradius.

3.2 Montage / Elementstöße:
Verteilung Elemente innerhalb eines Abschnitts mit gleichmäßig breiten Stoßfugenbreiten, Nennmaß 5mm,
Abmessung Schenkellängen Randelemente zum Ausgleich bauseitiger Nennmaßabweichungen Wandbekleidung für gleichmäßiger Überstand Attikableche im Richtungswechsel,
Fertigung Innen- und Außeneck-Formteile und Rand-/Anschlusselemente nach Aufmaß Fassadenabschnitte.

Halterabstand Formteile/Sonderelemente abweichend von Regelabständen nach statischen Erfordernis aus Windbelastung und dauerhafte Übernahme Eigen- und Schneelasten.

3.3 Innen-/Außenecken, T-Stöße:
Fügung Einzelbleche durch Eins-A-Schweißnähte mit glatt verschliffenen Nähten auf Ober- und Außenseiten.

3.4 Randanschlüsse an aufgehende Bauteile:
- T-Stöße an aufgehende Bauteile:
Länge Randelement nach Aufmaß in Abstimmung mit AN Holzaußenbekleidung und Elementierte Fassaden, Aufkantung wandseitige Schmalseite mind. 50mm, Lage Aufkantung hinter bauseitiger Außenwandbekleidung.
- Randanschluss an Außenecken aufgehender Bauteile:
Kombination aus Kopfstück und Aufkantung Länge Randelemente nach Aufmaß in Abstimmung mit AN Holzaußenbekleidung, Kopf-(Teil)Stück nach Planungsvorgabe, Aufkantung mind. 50mm, Lage Aufkantung hinter bauseitiger Außenwandbekleidung.
- Giebelwand Bestand:
Thermisch entkoppelter Anschluss an Bestandsgiebelwand, Ausführungsablauf in Abstimmung mit AN des bauseitigen WDVS.

4. Halter Deckbleche:
4.1 Halterpofil:
Rillenklemmhalter aus Alu-Strangpessprofil, mit Langlöchern für exakte Ausrichtbarkeit in der Flucht,
je Halter 2 Lippendichtungen zur Vermeidung von Wasser im Stoßbereich und geräuschlose Wärmeausdehnung Bleche.
außenseitig (Ab-)Kantung im Lot, dachseitig entspr. Ausführung als CLIP-Klemm-Halter.

4.2 Unterkonstruktion Halter:
Stapelbare Unterleg-Klötze/-Keile, feuchteresistent,
für exakte planmäßige Höhenausrichtung Halterlage im Querschnitt unter Berücksichtigung Niveauausgleich Unterkonstruktionslage, je Halter mind. 2 Auflager.

4.3 Verankerung Halter:
Anzahl Halter und Verschraubung in Holz-Außenwand entspr. Einbaulage und statischer Erfordernis.
Befestigung mit rostfreien Holzschrauben unter Vermeidung von Kontaktkorrosion (galvanische Korrosion) bei Materialkombination mit den Aluprofilen und -blechen.

5. Geräuschreduzierung Konstruktion:
5.1 Bleche:
Unter- bzw. Rückseiten Beschichtung (KEINE Beklebung von Matten) horizontale und schräge Blechflächen mit Antidröhnmasse, Baustoffklasse B1 nach DIN 4102.

5.2 Befestigung:
Entkopplung Bleche von Halterprofilen durch Dichtungsprofile auf Halter für zwängungsfreie Lagesicherung Bleche unter Wärmebelastung und Vermeidung von Ressonanzen unter Windbelastung.

6. Bauteilschutz Oberseite Wandkonstruktion:
Abdeckung Oberseite Wandkrone Holzaußenwände ohne Dachabdichtung wind- und wasserdicht mit diffusionsoffener Dichtfolie.

7. Blitzschutz:
Abstimmung Einbindung Blechabdeckung in bauseitige Blitzschutzanlage mit AN Blitzschutz.

8. Lasteinwirkungen:
- Referenzhöhe: 10,20m
- Wandlast vertikal (Sog): bis -0,58kN/m2
- Windlast horizontal: bis 0,99kN/m2
- Schneelast: sk= 0,85kN/m2

**04.01.010 Attikaabdeckung Hallendach**
*** Bezugsbeschreibung
Attikaabdeckung Flachdachaufkantung Außenwände Hallendach gem. Ausführungsbeschreibung mit folgenden objektspezifischen Eigenschaften:

Querschnitt:
- Breite in Senkrechtprojektion: 400mm
- Abkantung außenseitig im Lot: 100mm
- Abkantung dachseitig im Lot: 150mm

Rückkantungen außenseitig:
2-fach-Kantung,
Winkel Kantung 1: 80 Grad, Breite 20mm
Winkel Kantung 2: 115 Grad, Breite mind. 15mm
Tiefe Rückkantung max. 23mm

Rückkantung dachseitig:
Breite mind. 20mm, Rückkantungswinkel 110 Grad bzw. in Abhängigkeit Halterkonstruktion.

Oberseite Neigung ca. 3,6 Grad zur Dachseite (maßgelblich Nennmaß OK außen- und dachseitig),
Abkantungswinkel Außen- und Innenflächen jeweils für senkrechte Lage im eingebauten Zustand.

Elementlängen:
3.000mm

Elementraster:
3.005mm

Ausdehnung im Grundriss:
In 4 linearen Abschnitten
- Achse A von Achse 01 bis Achse 14: 45.075mm
- Achse B von Achse 01 bis Achse 11: 36.060mm
- Achse 01 und 14 von Achse A bis Achse B: 21.035mm

Einbaulage im Grundriss:
- VK: 30mm vor VK Brettschalung Außenwandbekleidung

Einbaulage im Querschnitt:
- OK außenseitig: +9,600m EFH
- OK dachseitig: +9,575m EFH

Montageuntergrund:
Holzrahmenkonstruktion, Abdeckung Wandkrone NH-3S-Platte d= 19mm, b= 198 bis 222mm,
Oberfläche ohne Gefälle +9,549m EFH,
Oberseite EPDM-Abdichtungsfolie d= 1,5mm (sep. Position)

Überstand Blechabdeckung außenseitig vor VK NH-3S-Platte Attika: 100mm

Leistung inkl.
- Klemmhalter im Abstand max. 1.000mm,
inkl. jeweils einem Klemmhalter im Elementstoß,
- Unterkonstruktion Halter gem. Ausführungsbeschreibung,
- aller erforderlichen feuchteresistenden Auflager und rostfreien Befestigungsmittel Klemmhalter.

Eck- und Anschlusselemente in separater Position.
Menge: 123,200 m

**04.01.020 Attikaabdeckung Hallendach - Anschlusselement**
*** wie Position 04.01.010
Anschlusselement zu Form-T-Stück Attikaabdeckung Achse 12.

Elementlängen:
2.954mm

Elementraster:
2.959mm

Ausdehnung im Grundriss:
- Achse B von Achse 11 bis Achse 12
Menge: 2,960 m

**04.01.030 Attikaabdeckung Technikraumdach Achse 12**
*** wie Position 04.01.010
Attikaabdeckung Flachdachaufkantung Außenwand Technikraumdach über Ebene 2 Achse 12.

Ausdehnung im Grundriss:
In 1 linearem Abschnitt
- Achse 12 von Achse B bis Achse E: 9.015mm

Einbaulage im Grundriss:
- VK: 30mm vor VK Brettschalung Außenwandbekleidung und 21mm vor VK vertikale Holzlamellen.

Überstand Blechabdeckung außenseitig vor VK NH-3S-Platte Attika: 30 bis 100mm

Montageuntergrund:
Holzrahmenkonstruktion, Abdeckung Wandkrone NH-3S-Platte d= 19 / 32mm, b= 242 / 310mm,
Oberseite EPDM-Abdichtungsfolie diffusionsoffen d= 1,0mm.

Leistung inkl. (zusätzlich)
- EPDM-Folie diffusionsoffen, in Breite Oberfläche Attikaaufkantung Außenwand,
Breite mind. 300mm, Überlappung Folienstöße nach Herstellerverarbeitungsrichtlinie, dachseitig Einbindung in Klemmschiene bituminöse Dachabdichtung.
Menge: 9,000 m

**04.01.040 Attikaabdeckung Technikraumdach Achse 12 - Zulage**
Verstärkung Lagesicherung Blechabdeckung Pos. 04.01.030 im Bereich Dachaufstieg Achse 12 neben Achse B,

bestend aus:
- 2 St. Rillen-Haltebügel mit Verankerung in Attikaaufkantung Außenwand Achse 12 zu Aufnahme von Punktlasten vertikal und horizontal 1kN,
- Schraubbefestigung Blechabdeckung in Haltebügel mit Spenglerschrauben V2A mit grauem Dichtungsring.

Montagelage Halter entspr. Planungsvorgabe Dachaufstieg und Anstellleitersicherungsbügel.
Menge: 1,000 St

**04.01.050 Attikaabdeckung Technikraumdach Achse 15**
*** wie Position 04.01.010
Attikaabdeckung Flachdachaufkantung Außenwand Technikraumdach über Ebene 2 Achse 15.

Querschnitt:
- Breite in Senkrechtprojektion: 470mm

Oberseite Neigung ca. 3 Grad zur Dachseite (maßgelblich Nennmaß OK außen- und dachseitig),

Lage im Grundriss:
- Achse 15 1 Element Länge 3.000mm

Montageuntergrund:
Abdeckung Wandkrone NH-3S-Platte b= 318mm,
Oberseite EPDM-Abdichtungsfolie diffusionsoffen d= 1,0mm.

Leistung inkl. (zusätzlich)
- EPDM-Folie diffusionsoffen Oberseite Außenwand,
Breite mind. 400mm, Einbindung in Klemmschiene bituminöse Dachabdichtung.

- EPDM-Folie diffusionsoffen, in Breite Oberfläche Attikaaufkantung Außenwand,
Breite mind. 400mm, Überlappung Folienstöße nach Herstellerverarbeitungsrichtlinie, dachseitig Einbindung in Klemmschiene bituminöse Dachabdichtung.
Menge: 3,000 m

**04.01.060 Attikaabdeckung Hallendach - Außenecke Typ 1**
*** Bezugsbeschreibung
Außeneckformteile Attikaabdeckung Flachdachaufkantung Hallendach über Außenecken Außenwand Hallendach gem. Ausführungsbeschreibung mit folgenden objektspezifischen Eigenschaften:

Elementabmessungen im Grundriss (Senkrechtprojektion lange Kantenseite außenseitig):
- Winkel Eckelement: 90 Grad
- Schenkellänge 1: 1.020mm
- Schenkellänge 2: 491mm

Querschnitt:
- Breite Schenkel 1 (Senkrechtprojektion): 400mm
- Breite Schenkel 2 (Senkrechtprojektion): 400mm
- Abkantungen außenseitig (im Lot): 100mm
- Abkantungen dachseitig (im Lot): 150mm

Rückkantungen außenseitig:
2-fach-Kantung,
Winkel Kantung 1: 80 Grad, Breite 20mm
Winkel Kantung 2: 115 Grad, Breite mind. 15mm
Tiefe Rückkantung max. 23mm

Rückkantungen dachseitig:
Breite mind. 20mm, Rückkantungswinkel 110 Grad bzw. in Abhängikeit Halterkonstruktion.

Elementaußenkanten beide Schenkel Neigung ca. 3,6 Grad zur Dachseite,
Abkantungswinkel Außen- und Innenflächen jeweils für senkrechte Lage im eingebauten Zustand.

Einbaulage im Grundriss:
Außenecken Außenwände Halle Achse A/14 und B/01,
langer Schenkel 1 über Attikaaufkantung Giebelwände Achse 01 und 14,
kurzer Schenkel 2 über Attikaaufkantung Längswände Achse A und B.

Einbaulage im Querschnitt:
- OK außenseitig: +9,600m EFH
- OK dachseitig: +9,575m EFH

Montageuntergrund:
Holzrahmenkonstruktion, Abdeckung Wandkrone NH-3S-Platte d= 19mm,
Giebelwände: Breite 198mm,
Längswände: Breite 222mm;
Oberflächen ohne Gefälle +9,549m EFH
Oberseite EPDM-Abdichtungsfolie d= 1,5mm (separate Pos.)

Überstände Blechabdeckung außenseitig vor VK NH-3S-Platte Attika: 100mm

Ausbildung Eckelement:
- Elementstoß Oberseiten im Gehrungsschnitt mit verschweißten Stoßkanten.
- Abkantungen Dach- und Außenseite mit verschweißten Stoßkanten, IAußenecke mit glatt verschliffener Schweißnaht.

Leistung inkl.
- 1 Klemmhalter im Elementstoß Schenkel 1,
- 1 Klemmhalter unter Schenkel 1,
- 2 Klemmhalter unter Innenecke mit dachseitiger Anpassung an Abkantungen Blechabdeckung,
- Unterkonstruktion Halter gem. Ausführungsbeschreibung,
- aller erforderlichen feuchteresistenden Auflager und rostfreien Befestigungsmittel Klemmhalter.
Menge: 2,000 St

**04.01.070 Attikaabdeckung Hallendach - Außenecke Typ 2**
*** wie Position 04.01.060
Außeneckformteile Attikaabdeckung Flachdachaufkantung Hallendach über Außenecken Außenwand Hallendach

- Schenkellänge 1: 491mm
- Schenkellänge 2: 1.020mm

Einbaulage im Grundriss:
Außenecken Außenwände Halle Achse A/01,
kurzer Schenkel 1 über Attikaaufkantung Längswand Achse A.
Menge: 1,000 St

**04.01.080 Attikaabdeckung Technikraumdach Achse 12 - Randanschluss**
*** Bezugsbeschreibung
Attikaabdeckung Flachdachaufkantung Außenwand Technikraumdach über Ebene 2 Achse 12 mit Anschluss an die Attikaabdeckung Gebäudeabschlusswand Achse E,
Ausbildung linke Außenkante als Formteil im Winkel 90 Grad.

Elementabmessungen im Grundriss (Senkrechtprojektion lange Kantenseite außenseitig):
- Winkel Außenecke: 90 Grad
- Schenkellänge Achse 12: 1.597mm (Nennmaß),
Tatsächliche Länge nach Aufmaß Lage Vorderkante Giebelwand Bestand.
- Schenkellänge Achse 15: 664mm

Querschnitt Achse 12:
U-Profilierung
- Breite in Senkrechtprojektion: 400mm
- Abkantung außenseitig im Lot: 100mm
- Abkantung dachseitig im Lot: 150mm

Querschnitt Achse E::
Z-Profilierung
- Breite in Senkrechtprojektion: 330mm
- Aufkantung wandseitig im Lot: 50mm
- Abkantung dachseitig im Lot: 150mm

Rückkantung dachseitig:
Breite mind. 20mm, Rückkantungswinkel 110 Grad bzw. in Abhängikeit Halterkonstruktion.

Oberseite Achse 12 Neigung ca. 3,6 Grad, Oberseite Achse E Neigung ca. 4,3 Grad zur Dachseite (maßgelblich Nennmaß OK außen- und dachseitig)
Ab/-Aufkantungswinkel Außen- und Innenflächen jeweils für senkrechte Lage im eingebauten Zustand.

Lage im Grundriss:
In Verlängerung Blechabdeckung Attikaaufkantung Außenwand Achse 12 mit Anschluss an die Giebelwand Bestand neben Achse E.

Einbaulage im Grundriss:
In Flucht Blechabdeckung Attikaaufkantung Außenwand Achse 12.

Einbaulage im Querschnitt:
- OK außen-/giebelwandseitig: +9,600m EFH
- OK dachseitig Achse 12 und E: +9,575m EFH

Montageuntergrund horizontal: Holzrahmenkonstruktion,
- Achse 12: Abdeckung Wandkrone NH-3S-Platte d= 19mm, Breite 142mm,
Oberflächen ohne Gefälle +9,549m EFH.
- Achse E: Abdeckung Wandkrone zementgebundene Calciumsilikat-Dämmplatte Baustoffklasse A nach DIN 4102,
d= 20mm, b= 232mm,
Oberflächen ohne Gefälle +9,550m EFH.

Oberseiten EPDM-Abdichtungsfolie d= 1,0mm

Montageuntergrund Achse E vertikal:
Ziegelmauerwerk Stärke ca. 40cm.

Überstand Blechabdeckung außenseitig vor VK NH-3S-Platte Attika Achse 12: 200mm

Ausbildung Außenecke:
- Elementstoß Oberseiten im Gehrungsschnitt mit verschweißten Stoßkanten.
- Abkantungen Dachseite mit verschweißten Stoßkanten.
- Achse 12: Kopfplatte 100x350mm (HxB) im Winkel 90 Grad zu Abkantung Außenseite Achse 12, Länge nach Aufmaß Außenecke Giebelwand Bestand, Außenkante verschweißt mit glatt verschliffener Schweißnaht.
- Achse E: Aufkantung wandseitig Höhe 50mm, Länge 314mm, Außenkante Abstand 350mm von Außenecke bzw. nach Aufmaß Außenecke Giebelwand Bestand.

Leistung inkl.
- 3 Klemmhalter mit beidseitiger Abkantung in Elementstoß und unter Deckblech in Achse 12,
- 1 Klemmhalter unter Schenkel Achse E mit Abkantung auf Dachseite in E (im Elementstoß in separater Pos.),
- EPDM-Folie diffusionsoffen, in Breite Oberfläche Attikaaufkantung Außenwand Achse 12,
Breite mind. 300mm, Überlappung Folienstöße nach Herstellerverarbeitungsrichtlinie, dachseitig Einbindung in Klemmschiene bituminöse Dachabdichtung.
- EPDM-Folie diffusionsoffen, zw. Oberfläche Wandkrone Gebäudeabschlusswand und Giebelwandkonstruktion Bestand Achse E, Folienbreite mind. 500mm, Anschlusshöhe Wandseite mind. 100mm, Überlappung Folienstöße nach Herstellerverarbeitungsrichtlinie, dachseitig Einbindung in Klemmschiene bituminöse Dachabdichtung.
- Achse E: Schließen Anschlussfugen Unebenheiten Bestandswand durch Kompriband.
- Achse E: Dämmkeil Steinwolle WLS 039,
zw. OK Gebäudeabschlusswand und Unterseite Blechabdeckung, passgenau in Querschnitt Hohlraum und über ganze Länge, Breite mind. 280mm, Höhe Dachseite ca. 26mm, Höhe Wandseite ca. 46mm.
- Unterkonstruktion Halter gem. Ausführungsbeschreibung,
- aller erforderlichen feuchteresistenden Auflager und rostfreien Befestigungsmittel Klemmhalter.

Besonderheit Montageablauf:
Achse 12: Vorleistung Außenwandbekleidung und Holzlamellen-Rost AN Elementierte Fassade.
Achse E: Nachfolgender Anschluss bauseitiges WDVS Giebelwand Bestand.

Abstimmung Ausführung in Projektierung und Montage mit AN Elementierte Fassaden und WDVS.
Menge: 1,000 St

**04.01.090 Attikaabdeckung Technikraumdach Achse 15 - Randanschluss**
*** wie Position 04.01.080
Attikaabdeckung Flachdachaufkantung Außenwand Technikraumdach über Ebene 2 Achse 15 mit Anschluss an die Attikaabdeckung Gebäudeabschlusswand Achse E,
Ausbildung rechte Außenkante als Formteil im Winkel 90 Grad.

Elementabmessungen im Grundriss (Senkrechtprojektion lange Kantenseite außenseitig):
- Winkel Außenecke: 90 Grad
- Schenkellänge Achse 15: 1.893mm (Nennmaß),
Tatsächliche Länge nach Aufmaß Lage Vorderkante Giebelwand Bestand.
- Schenkellänge Achse 15: 663mm

Querschnitt Achse 15:
U-Profilierung
- Breite in Senkrechtprojektion: 470mm

Oberseite Achse 15 Neigung ca. 3 Grad.

Lage im Grundriss:
In Verlängerung Blechabdeckung Attikaaufkantung Außenwand Achse 15 mit Anschluss an die Giebelwand Bestand neben Achse E.

Einbaulage im Grundriss:
In Flucht Blechabdeckung Attikaaufkantung Außenwand Achse 15.

Einbaulage im Querschnitt:
- OK dachseitig Achse 15 und E: +9,575m EFH

Montageuntergrund Achse 15:
Abdeckung Wandkrone NH-3S-Platte d= 19mm, Breite 318mm.

Überstand Blechabdeckung außenseitig vor VK NH-3S-Platte Attika Achse 15: 100mm

Ausbildung Außenecke (nur Abweichungen):
- Achse 15: Kopfplatte 100x50mm (HxB) im Winkel 90 Grad zu Abkantung außenseite Achse 15, Länge nach Aufmaß Außenecke Giebelwand Bestand.
- Achse E:
Aufkantung wandseitig Höhe 50mm, Länge 630mm, Außenkante Abstand 33mm von Außenecke bzw. nach Aufmaß Außenecke Giebelwand Bestand.
Verlängerung Aufkantung im Winkel 90 Grad längs Achse 15 als Wasserleitblech, OK = OK Aufkantung Achse E, Länge 150mm in Flucht Längswand Bestand bzw. in Tiefe bauseitigem WDVS, Eckstoß und Auflagerkante auf Oberseite Deckblech Achse 15 durchgängig verschweißt.

Leistung inkl. (nur Abweichungen)
- Klemmhalter langer Schenkel Achse 15,
- 2 Klemmhalter unter Schenkel Achse E mit Abkantung auf Dachseite in E, davon einer im Elementstoß,
- EPDM-Abdichtung auf Oberseite Attikaaufkantung Achse 15.

Besonderheit Montageablauf:
Achse 15: Vorleistung Außenwandbekleidung Brettschalung AN Holzbau.

Abstimmung Ausführung in Projektierung und Montage mit AN Holzbau und AN WDVS.
Menge: 1,000 St

**04.01.100 Attikaabdeckung T-Stoß Achse B/12**
Attikaabdeckung Flachdachaufkantung über Innenecke Außenwand Halle Achse B und Technikraumdach Achse 12 sowie Überzug zw. Hallen- und Technikraumdach als T-Formteil gem. Ausführungsbeschreibung mit folgenden objektspezifischen Eigenschaften:

Elementabmessungen im Grundriss (Senkrechtprojektion):
- längs Achse B: 600mm
- Schenkellänge Achse 12: 400mm

Querschnitt:
- Breiten in Senkrechtprojektion: 400mm
- Abkantung außenseitig im Lot: 100mm
- Abkantung dachseitig im Lot: 150mm

Rückkantungen außenseitig:
2-fach-Kantung,
Winkel Kantung 1: 80 Grad, Breite 20mm
Winkel Kantung 2: 115 Grad, Breite mind. 15mm
Tiefe Rückkantung max. 23mm

Rückkantung dachseitig:
Breite mind. 20mm, Umkantungswinkel 110 Grad bzw. in Abhängikeit Halterkonstruktion.

Elementaußenkanten Neigung ca. 3,6 Grad zur Dachseite und längs Achse B (maßgelblich Nennmaß OK außen- und dachseitig),
Abkantungswinkel Außen- und Innenflächen jeweils für senkrechte Lage im eingebauten Zustand.

Einbaulage im Grundriss:
Verlängerung Attikaabdeckung Außenwand Hallendach Achse B mit Anschluss Attikaabdeckung Außenwand Technikraumdach Achse 12.
Maßgebliche Maßbezüge:
Achse 12 und B: VK: 30mm vor VK Brettschalung Außenwandbekleidung (Nennmaß).

Einbaulage im Querschnitt:
- OK außenseitig Achse B und 12: +9,600m EFH
- OK dachseitig Achse 12: +9,575m EFH
- OK hallendachseitig Achse B:
am Anschluss an Attikaaufkantung Hallendach in Länge 100mm horizontal auf OK 9,575m EFH,
in Flucht Attikaabdeckung Achse 12 auf Länge 400mm im Gefälle ca. 3,6 Grad von OK 9,575 auf 9,550m EFH,
im Anschluss an Attikaabdeckung Überzug Achse B im Gefälle ca. 2,3 Grad.
- OK Technikraumdach-seitig Achse B:
Zw. Innenecke Achse 12 OK +9,575m EFH und Anschluss an Attikaabdeckung Überzug Achse B im Gefälle ca. 2,3 Grad.
- OK um T-Stoß:
Von außenseitiger Innenecke OK +9,600m EFH im Gefälle ca. 3,6 Grad auf dachseitige Innenecke OK +9,575m EFH.

Montageuntergrund:
Holzrahmenkonstruktion, Abdeckung Wandkrone NH-3S-Platte d= 19mm;
- Achse B: Breite 222mm,
Oberkante ohne Gefälle +9,549m EFH
im Anschluss an Attikaabdeckung Überzug OK +9,523m EFH.
- Achse 12: Breite 242mm
Oberkante ohne Gefälle +9,549m EFH,
Oberseite EPDM-Abdichtungsfolie d= 1,0mm

Überstand Blechabdeckungen außenseitig vor VK NH-3S-Platte Attiken: 100mm

Ausbildung Formteil:
- Oberseiten Elementstoß Anschlussblech Achse 12 mit verschweißter Stoßkante.
- Innen- und Außenecken Abkantungen Dach- und Außenseite mit fugenlos verschweißten Stoßkanten, Innenecke glatt verschliffen.
- Abkantung Hallendachseite durchgängig fugenlos mit angepassten Schnittkanten im Bereich Kantungen Oberseite.

Leistung inkl.
- 3 Klemmhalter in den 3 Elementstößen,
- 1 Klemmhalter im T-Stoß in Verlängerung Achse 12 ohne außenseitige Abkantung,
- 1 Klemmhalter im T-Stoß quer Achse 12 ohne dachseitige Abkantung,
- EPDM-Folie diffusionsoffen unter Schenkel Achse 12, in Breite Oberfläche Attikaaufkantung Außenwand Achse 12,
Breite mind. 300mm, Überlappung Folienstöße nach Herstellerverarbeitungsrichtlinie, dachseitig Einbindung in Klemmschiene bituminöse Dachabdichtung.
- Unterkonstruktion Halter gem. Ausführungsbeschreibung,
- aller erforderlichen feuchteresistenden Auflager und rostfreien Befestigungsmittel Klemmhalter.
Menge: 1,000 St

**04.01.110 Abdeckung Überzug Achse B - Mitte**
*** Bezugsbeschreibung
Abdeckung Überzug zw. Hallen- und Technikraumdach längs Achse B gem. Ausführungsbeschreibung mit folgenden objektspezifischen Eigenschaften:

Elementlänge (Senkrechtprojektion):
3.000mm

Querschnitt:
- Breite in Senkrechtprojektion: 400mm
- Abkantung hallendachseitig im Lot: 150mm
- Abkantung technikraumdachseitig im Lot: 150mm

Rückkantungen Technikraumdachseite:
Breite mind. 20mm, Rückkantungswinkel 60 Grad.

Rückkantung Hallendachseite:
Breite mind. 20mm, Rückkantungswinkel 110 Grad bzw. in Abhängigkeit Halterkonstruktion.

Oberseite Neigung ca. 3,6 Grad zur Hallendachseite bzw. wie Attikaabdeckung Hallendach Achse B.
Abkantungswinkel jeweils für senkrechte Lage im eingebauten Zustand.

Lage im Grundriss:
In Verlängerung Formteil T-Stoß Pos. 04.01.100 in Richtung Achse 14, Außenkanten beidseitig in Flucht Attikaabdeckung Hallendach Achse B.

Einbaulage im Querschnitt:
Veränderliche Höhe im Gefälle OK Überzug,
auf Hallendachseite in Verlängerung Kantenhöhe zw. OK +9,550m EFH (T-Stoß Achse 12) und +9,323m EFH (Anschluss Traufblech Glasdach),
auf Technikraumdachseite in Verlängerung Kantenhöhe zw. OK +9,5750m EFH (T-Stoß Achse 12) und +9,348m EFH (Anschluss Traufblech Glasdach),

Montageuntergrund:
Holzrahmenkonstruktion, Abdeckung Wandkrone NH-3S-Platte d= 19mm, b= 222mm,
Oberfläche längs Achse B im Gefälle ca. 2,3 Grad in Richtung Achse 14,
Oberseite EPDM-Abdichtungsfolie d= 1,5mm (sep. Pos.)

Überstand Blechabdeckung vor VK NH-3S-Platte Attika
- technikraumdachseitig: 100mm
- hallendachseitig: 76mm

Leistung inkl.
- Klemmhalter im Abstand max. 1.000mm,
inkl. einem Klemmhalter im Elementstoß,
- Unterkonstruktion Halter gem. Ausführungsbeschreibung,
- aller erforderlichen feuchteresistenden Auflager und rostfreien Befestigungsmittel Klemmhalter.
Menge: 1,000 St

**04.01.120 Abdeckung Überzug Achse B - Rand**
*** wie Position 04.01.110
Randelement im Anschluss an Traufblech Glasdach Achse 14

Elementlänge:
2.471mm

Ausbildung Anschluss Traufblech Glasdach in Achse B/14:
- Kanten Abkantungen im Lot.
- Oberseite und Abkantungen 3-seitig mit Auf-/Umkantung nach oben bzw. jeweils nach außen im Lot, Höhe/Breite jeweils 30mm, zur Waserableitung im Tiefpunkt Abdeckung auf die Dachflächen, Anordnung unterhalb Traufblech Glasdach.

Leistung inkl.
- 3 Klemmhalter unter Deckblech in gleichen Abständen.

Besonderheit Montageablauf:
Vorleistung Montage und Fertigstellung Rand-Anschlüsse und -Bleche Glasdach AN elementierte Fassade.

Abstimmung Ausführung in Projektierung und Montage mit AN Elementierte Fassaden.
Menge: 1,000 St

**04.01.130 Attikaabdeckung Innenecke Achse 14/B**
Attikaabdeckung Flachdachaufkantung über Innenecke Außenwand Hallendach Achse 14 und Technikraumdach Achse B als Inneneck-Formteil gem. Ausführungsbeschreibung mit folgenden objektspezifischen Eigenschaften:

Elementabmessungen im Grundriss (Senkrechtprojektion lange Kantenseite dachseitig):
- Winkel Innenecke: 90 Grad
- Schenkellänge Achse 14: 760mm
- Schenkellänge Achse B: 820mm

Querschnitt:
- Breite Schenkel Achse 14 (Senkrechtprojektion): 400mm
- Breite Schenkel Achse B (Senkrechtprojektion): 340mm
- Abkantungen außenseitig Achse 14 und B (im Lot): 100mm
- Abkantung dachseitig Achse 14 (im Lot): 150mm
- Abkantung dachseitig Achse B (im Lot):
von 150mm (Außeneckkante) in Schräge bis 113mm (Elementaußenkante).

Rückkantungen außenseitig Achse 14 und B:
2-fach-Kantung,
Winkel Kantung 1: 80 Grad, Breite 20mm
Winkel Kantung 2: 115 Grad, Breite mind. 15mm
Tiefe Rückkantung max. 23mm

Rückkantung dachseitig Achse 14 und B:
Breite mind. 20mm, Rückkantungswinkel 110 Grad bzw. in Abhängikeit Halterkonstruktion.

Elementaußenkanten Schenkel Achse 14 Neigung ca. 3,6 Grad zur Dachseite und Schmalseite Achse B ca. 4,2 Grad (maßgelblich Nennmaß OK außen- und dachseitig),
Abkantungswinkel Außen- und Innenflächen jeweils für senkrechte Lage im eingebauten Zustand.

Einbaulage im Grundriss:
Verlängerung Attikaabdeckung Außenwand Hallendach Achse 14 mit Anschluss Attikaabdeckung Außenwand Technikraumdach Achse B.
Maßgebliche Maßbezüge:
Achse 14 und B: VK: 30mm vor VK Brettschalung Außenwandbekleidungen.

Einbaulage im Querschnitt:
- OK außenseitig Achse 14 und B: +9,600m EFH
- OK dachseitig Achse 14 und B: +9,575m EFH
- UK dachseitig Achse 14 (ohne Rückkantung) +9,425m EFH
- UK dachseitig Achse B (ohne Rückkantung):
Außeneckkante +9,425m EFH, Elementaußenkante +9,462m EFH

Montageuntergrund:
Holzrahmenkonstruktion, Abdeckung Wandkrone NH-3S-Platte d= 19mm, Breite Achse 14 und B: 198mm,
Oberflächen ohne Gefälle +9,549m EFH
Achse B: Oberseite EPDM-Abdichtungsfolie d= 1,0mm

Überstand Blechabdeckung außenseitig vor VK NH-3S-Platte Attika: 100mm

Ausbildung Eckelement:
- Elementstoß Oberseiten im Gehrungsschnitt mit verschweißten Stoßkanten.
- Abkantungen Dach- und Außenseite mit verschweißten Stoßkanten, Innenecke mit glatt verschliffener Schweißnaht.

Leistung inkl.
- 2 Klemmhalter in Elementstößen,
- 2 Klemmhalter unter Innenecke mit dachseitiger Anpassung an Abkantungen Blechabdeckung,
- EPDM-Abdichtung diffusionsoffen Oberseite Außenwand unter Schenkel Achse B,
- Unterkonstruktion Halter gem. Ausführungsbeschreibung,
- aller erforderlichen feuchteresistenden Auflager und rostfreien Befestigungsmittel Klemmhalter.

Besonderheit Montageablauf:
Vorleistung Abdichtung und Randanschlussblech Ortgang Glasdach Achse B.
Montage Abdichtungsfolie Oberseite Attika Achse B nach Montage Glasdach.
Unterkonstruktion Abdeckung: Berücksichtigung Aufkantung Randanschlussblech Ortgang Glasdach.

Abstimmung Ausführung in Projektierung und Montage mit AN Elementierte Fassaden.
Menge: 1,000 St

**04.01.140 Attikaabdeckung Außenecke Achse B/15**
Attikaabdeckung Flachdachaufkantung über Außenecke Außenwand Technikraumdach Achse B und Achse 15 als Außeneck-Formteil gem. Ausführungsbeschreibung mit folgenden objektspezifischen Eigenschaften:

Elementabmessungen im Grundriss (Senkrechtprojektion lange Kantenseite außenseitig):
- Winkel Außenecke: 90 Grad
- Schenkellänge Achse B: 2.575mm
- Schenkellänge Achse 15: 700mm

Querschnitt:
- Breite Schenkel Achse B (Senkrechtprojektion): 340mm
- Breite Schenkel Achse 15 (Senkrechtprojektion): 470mm
- Abkantungen außenseitig Achse B und 15 (im Lot): 100mm
- Abkantung dachseitig Achse B (im Lot):
von 113mm (Elementaußenkante) bis 20mm (Innenecke)
- Abkantung dachseitig Achse 15 (im Lot): 20mm

Rückkantungen außenseitig Achse 14 und B:
2-fach-Kantung,
Winkel Kantung 1: 80 Grad, Breite 20mm
Winkel Kantung 2: 115 Grad, Breite mind. 15mm
Tiefe Rückkantung max. 23mm

Rückkantung dachseitig Achse B:
Breite mind. 20mm, Rückkantungswinkel 110 Grad bzw. in Abhängikeit Halterkonstruktion.

Untere Kante dachseitig Achse 15: ohne Rückkantung

Elementaußenkante Schenkel Achse B Neigung ca. 4,2 Grad zur Dachseite und Achse 15 ca. 3 Grad (maßgelblich Nennmaß OK außen- und dachseitig),
Abkantungswinkel Außen- und Innenflächen jeweils für senkrechte Lage im eingebauten Zustand.

Einbaulage im Grundriss:
Verlängerung Attikaabdeckungen Außenwand Technikraumdach Achse B und 15 bis Gebäudeaußenkante.
Maßgebliche Maßbezüge:
Achse B und 15: VK: 30mm vor VK Brettschalung Außenwandbekleidungen (Nennmaß).

Einbaulage im Querschnitt:
- OK außenseitig Achse B und 15: +9,600m EFH
- OK dachseitig Achse B und 15: +9,575m EFH
- UK dachseitig Achse 15: +9,555m EFH
- UK dachseitig Achse B (ohne Rückkantung):
von +9,462mm EFH (Elementaußenkante) bis +9,555m EFH (Innenecke).

Montageuntergrund:
Holzrahmenkonstruktion, Abdeckung Wandkrone NH-3S-Platte d= 19mm,
Breite Achse B: 198mm,
Breite Achse 15: 218mm,
Oberflächen ohne Gefälle +9,549m EFH
Oberseite EPDM-Abdichtungsfolie d= 1,0mm

Überstand Blechabdeckung außenseitig vor VK NH-3S-Platte Attika: 100mm

Ausbildung Eckelement:
- Elementstoß Oberseiten im Gehrungsschnitt mit verschweißten Stoßkanten.
- Abkantungen Dach- und Außenseite mit verschweißten Stoßkanten, Außenecke mit glatt verschliffener Schweißnaht.

Leistung inkl.
- 1 Klemmhalter mit beidseitiger Abkantung in Elementstoß Achse B,
- 3 Klemmhalter unter Schenkel Achse B mit Anpassung dachseitige Abkantung an ansteigenden Ortganganschluss Glasdach,
- 2 Klemmhalter unter Schenkel Achse 15 mit nur einer Abkantung Außenseite,
- EPDM-Folie diffusionsoffen, in Breite Oberfläche Attikaaufkantung Außenwand Achse B und 15,
Breite mind. 220mm, Überlappung Folienstöße nach Herstellerverarbeitungsrichtlinie.
- Unterkonstruktion Halter gem. Ausführungsbeschreibung,
- aller erforderlichen feuchteresistenden Auflager und rostfreien Befestigungsmittel Klemmhalter,
- Lagesicherung dachseitig in Halter 1-reihig mit Spenglerschrauben V2A mit grauem Dichtungsring.

Besonderheit Schenkel Achse 15:
Überdeckung Deckleiste Firstriegel Glasdach,
OK Blechabdeckung 9mm über OK Deckleiste.
Anpassungen an Deckleisten Pfosten und Anschlüsse in sep. Positionen.

Besonderheit Montageablauf:
Vorleistung Abdichtung und Randanschluss Ortgang Glasdach Achse B und First Achse 15.
Montage Abdichtungsfolie Oberseite Attika Achse B und 15 nach Montage Glasdach.
Unterkonstruktion Abdeckung Achse B:
Berücksichtigung Aufkantung Randanschlussblech Ortgang Glasdach.
Unterkonstruktion Abdeckung Achse 15:
Berücksichtigung Firstanschluss Glasdach an Attika Außenwand.

Abstimmung Ausführung in Projektierung und Montage mit AN Elementierte Fassaden.
Menge: 1,000 St

**04.01.150 Attikaabdeckung First Glasdach Achse 15 - Mitte**
*** Bezugsbeschreibung
Mittelelement Attikaabdeckung First Glasdach Technikraumdach Ebene 2 Achse 15 gem. Ausführungsbeschreibung mit folgenden objektspezifischen Eigenschaften:

Elementlänge:
3.000mm

Elementraster:
3.005mm

Querschnitt:
- Breite in Senkrechtprojektion: 470mm
- Abkantung außenseitig im Lot: 100mm
- Abkantung dachseitig im Lot: 20mm

Rückkantungen außenseitig:
2-fach-Kantung,
Winkel Kantung 1: 80 Grad, Breite 20mm
Winkel Kantung 2: 115 Grad, Breite mind. 15mm
Tiefe Rückkantung max. 23mm

Untere Kante dachseitig: ohne Rückkantung

Oberseite Neigung ca. 3 Grad zur Dachseite (maßgelblich Nennmaß OK außen- und dachseitig),
Abkantungswinkel Außen- und Innenflächen jeweils für senkrechte Lage im eingebauten Zustand.

Lage im Grundriss:
1 Element Länge 3.000mm

Einbaulage im Grundriss:
- VK: 30mm vor VK Brettschalung Außenwandbekleidung (Nennmaß)

Einbaulage im Querschnitt:
- OK außenseitig: +9,600m EFH
- OK dachseitig: +9,575m EFH

Montageuntergrund:
Holzrahmenkonstruktion, Abdeckung Wandkrone NH-3S-Platte d= 19mm, b= 218mm,
Oberfläche ohne Gefälle +9,549m EFH,
Oberseite EPDM-Abdichtungsfolie d= 1,0mm.

Überstand Blechabdeckung außenseitig vor VK NH-3S-Platte Attika: 100mm

Leistung inkl.
- Klemmhalter ohne dachseitige Abkantung im Abstand max. 750mm,
inkl. einem Klemmhalter im Elementstoß,
- EPDM-Folie diffusionsoffen, in Breite Oberfläche Attikaaufkantung Außenwand Achse 15,
Breite mind. 220mm, Überlappung Folienstöße nach Herstellerverarbeitungsrichtlinie,
- Unterkonstruktion Halter gem. Ausführungsbeschreibung,
- aller erforderlichen feuchteresistenden Auflager und rostfreien Befestigungsmittel Klemmhalter.,
- Lagesicherung dachseitig in Halter 1-reihig mit Spenglerschrauben V2A mit grauem Dichtungsring.

Besonderheit:
Überdeckung Deckleiste Firstriegel Glasdach,
OK Blechabdeckung 9mm über OK Deckleiste.
Anpassungen an Deckleisten Pfosten und Anschlüsse in separater Pos.

Besonderheit Montageablauf:
Vorleistung Abdichtung und Randanschluss First Glasdach.
Montage Abdichtungsfolie Oberseite Attika nach Montage Glasdach.
Unterkonstruktion Abdeckung: Berücksichtigung Firstanschluss Glasdach an Attika Außenwand.

Abstimmung Ausführung in Projektierung und Montage mit AN Elementierte Fassaden.
Menge: 1,000 St

**04.01.160 Attikaabdeckung First Glasdach Achse 15 - Rand**
*** wie Position 04.01.150
Randelement Attikaabdeckung First Glasdach Technikraumdach Ebene 2 Achse 15.

Querschnitt:
- Breite in Senkrechtprojektion: 470mm
- Abkantung außenseitig im Lot:
Kantenlänge 3.000mm:100mm
- Abkantung dachseitig im Lot:
Kantenlänge 2.740mm: 20mm
Kantenlänge 260mm: 150mm

Untere Kante dachseitig:
Im Bereich Abkantung 150mm Breite mind. 20mm, Umkantungswinkel 110 Grad bzw. in Abhängikeit Halterkonstruktion.

Montageuntergrund:
Holzrahmenkonstruktion, Abdeckung Wandkrone NH-3S-Platte d= 19mm, b= 218mm und 318mm (Bereich Abkantung außerhalb Glasdach),

Leistung inkl. (nur Abweichung)
- 2 Klemmhalter im Elementstoß und am Ortgang Glasdach mit dachseitiger Abkantung für Blechabkantung 150mm,

Besonderheit (nur Abweichung):
Übergang Querschnitt Regelabdeckblech zu Deckblech Firstanschluss Glasdach am Ortgang Glasdach.
Menge: 1,000 St

**04.01.170 Attikaabdeckung First Glasdach - Zulage Blechbearbeitung**
Bearbeitung Abkantung Blechabdeckung First Glasdach Achse 15 im Bereich Deckleisten Pfostenprofile,

Ausklinkung Unterkante Abkantung, Rechteck mit minimalen Innenradien.

Abmessung: 70x13mm (BxH)

Bauseitige Leistung:
Deckleisten Pfosten Glasdachkonstruktion, Breite 60mm,
Achsabstände längs Blechkante: 1.150mm

Montageablauf:
Vorleistung Fertigstellung Abdichtung und Randanschluss First Glasdach.

Abstimmung Ausführung in Projektierung und Montage mit AN Elementierte Fassaden.
Menge: 6,000 St

**04.01.180 Attikaabdeckung First Glasdach - Zulage Randanschluss**
Schließen Anschlussfuge unter Blechabdeckung First Glasdach Achse 15 zu OK Deckleisten Pfostenprofile,

Kompridichtband, diffusionsoffen, schwarz
Fugenspalthöhe ca. 7mm

Montage: Fixierung unter Deckbleche,
durchlaufend mit Aussparung im Bereich Klemmhalter,
Lücke zu Klemmhalter-Außenkante beidseitig 20mm für Belüftung / Entwässerung Hohlraum unter Blechabdeckung.

Bauseitige Leistung:
Deckleisten Firstriegel Glasdachkonstruktion, Breite 60mm

Montageablauf:
Vorleistung Fertigstellung First Glasdach.

Abstimmung Ausführung in Projektierung und Montage mit AN Elementierte Fassaden.
Menge: 6,000 m

**04.01.190 Außenwandabdeckung Gebäudeabschlusswand Achse E**
Abdeckung Außenwand Gebäudeabschlusswand Technikraumdach über Ebene 2 gem. Ausführungsbeschreibung mit folgenden objektspezifischen Eigenschaften:

Elementlängen:
2.700mm

Elementraster:
2.705mm

Querschnitt Achse E::
Z-Profilierung
- Breite in Senkrechtprojektion: 330mm
- Aufkantung wandseitig im Lot: 50mm
- Abkantung dachseitig im Lot: 150mm

Rückkantung dachseitig:
Breite mind. 20mm, Rückkantungswinkel 110 Grad bzw. in Abhängikeit Halterkonstruktion.

Oberseite Neigung ca. 4,3 Grad zur Dachseite (maßgelblich Nennmaß OK wand- und dachseitig)
Ab/-Aufkantungswinkel Außen- und Innenflächen jeweils für senkrechte Lage im eingebauten Zustand.

Ausdehnung im Grundriss:
In 1 linearen Abschnitt Länge 8.115mm (Achse Elementstöße)

Einbaulage im Grundriss:
- Aufkantung wandseitig vor Außenwandkonstruktion Bestand.

Einbaulage im Querschnitt:
- OK wandseitig: +9,600m EFH
- OK dachseitig: +9,575m EFH

Montageuntergrund horizontal:
Holzrahmenkonstruktion, Abdeckung Wandkrone zementgebundene Calciumsilikat-Dämmplatte Baustoffklasse A nach DIN 4102, d= 20mm, b= 232mm,
Oberfläche ohne Gefälle +9,550m EFH,
Oberseite EPDM-Abdichtungsfolie d= 1,0mm.

Montageuntergrund vertikal:
Ziegelmauerwerk Stärke ca. 40cm.

Überstand Blechabdeckung dachseitig vor IK NH-3S-Platte Außenwandkrone: 53mm

Leistung inkl.
- Schließen Anschlussfugen Unebenheiten Bestandswand durch Kompriband.
- Klemmhalter im Abstand max. 900mm,
inkl. jeweils einem Klemmhalter im Elementstoß.
- Unterkonstruktion Halter gem. Ausführungsbeschreibung,
- aller erforderlichen feuchteresistenden Auflager und rostfreien Befestigungsmittel Klemmhalter.
- EPDM-Abdichtung diffusionsoffen zw. Oberseite Gebäudeabschlusswand und Giebelwandkonstruktion Bestand, Folienbreite mind. 500mm, Anschlusshöhe Wandseite mind. 100mm, dachseitig Einbindung in Klemmschiene bituminöse Dachabdichtung, Stoßüberlappung entspr. Herstellerverarbeitungsrichtlinie.
- Dämmkeil Steinwolle WLS 039,
zw. OK Gebäudeabschlusswand und Unterseite Blechabdeckung, passgenau in Querschnitt Hohlraum und über ganze Länge, Breite mind. 280mm, Höhe Dachseite ca. 26mm, Höhe Wandseite ca. 46mm.

Eck-Anschlusselemente in separater Position.

Besonderheit Montageablauf:
Fertigstellung Leistung vor bauseitigem Anschluss WDVS Giebelwand Bestand..

Abstimmung Ausführung in Projektierung und Montage mit AN WDVS.
Menge: 8,120 m

**04.01.200 Attikaabdeckung Dach Nebenraumspange**
*** Bezugsbeschreibung
Attikaabdeckung Flachdachaufkantung Außenwände Dach Nebenraumspange über Ebene 1 gem. Ausführungsbeschreibung mit folgenden objektspezifischen Eigenschaften:

Elementlängen:
3.000mm

Elementraster:
3.005mm

Querschnitt:
- Breite in Senkrechtprojektion: 400mm
- Abkantung außenseitig im Lot: 100mm
- Abkantung dachseitig im Lot: 120mm

Rückkantungen außenseitig:
2-fach-Kantung,
Winkel Kantung 1: 80 Grad, Breite 20mm
Winkel Kantung 2: 115 Grad, Breite mind. 15mm
Tiefe Rückkantung max. 23mm

Rückkantung dachseitig:
Breite mind. 20mm, Rückkantungswinkel 110 Grad bzw. in Abhängikeit Halterkonstruktion.

Oberseite Neigung ca. 3,6 Grad zur Dachseite (maßgelblich Nennmaß OK außen- und dachseitig),
Abkantungswinkel Außen- und Innenflächen jeweils für senkrechte Lage im eingebauten Zustand.

Ausdehnung im Grundriss:
In 2 linearen Abschnitten
- Achse D von Achse 01 bis Achse 11: 36,060mm
- Achse 01 von Achse B bis Achse C: 3.005mm

Einbaulage im Grundriss:
- VK: 30mm vor VK Brettschalung Außenwandbekleidung (Nennmaß)

Einbaulage im Querschnitt:
- OK außenseitig: +7,400m EFH
- OK dachseitig: +7,375m EFH

Montageuntergrund:
Holzrahmenkonstruktion, Abdeckung Wandkrone NH-3S-Platte d= 19mm, b= 202mm,
Oberfläche ohne Gefälle +7,349m EFH,
Oberseite EPDM-Abdichtungsfolie d= 1,0mm

Überstand Blechabdeckung außenseitig vor VK NH-3S-Platte Attika: 100mm

Leistung inkl.
- Klemmhalter im Abstand max. 1.000mm,
inkl. jeweils einem Klemmhalter im Elementstoß,
- EDPM-Abdichtung diffusionsoffen, in ganzer Breite Deckplatte Wandaufkantung, Folienbreite mind. 300mm, inkl. Einbindung in Klemmschiene bituminösee Abdichtung,
- Unterkonstruktion Halter gem. Ausführungsbeschreibung,
- aller erforderlichen feuchteresistenden Auflager und rostfreien Befestigungsmittel Klemmhalter.

Eck- und Anschlusselemente in separater Position.
Menge: 39,060 m

**04.01.210 Attikaabdeckung Dach Nebenraumspange - Randanschluss Achse B**
*** wie Position 04.01.200
Anschluss Attikaabdeckung Flachdachaufkantung Außenwand Dach Nebenraumspange über Ebene 1 an Außenwand Ebene 2 Achse 12.

Elementlängen:
2.930mm

Lage im Grundriss:
Abschlusselement Abdeckung Achse D an Außenwand Ebene 2 Achse 12,
exakt in Flucht Abdeckung Achse D.

Ausbildung Außenkante Wandanschluss Achse 12:
- Ausklinkung Oberseite und dachseitige Abkantung 99x319mm (BxT) im Bereich Versatz VK Außenwandkonstruktion.
- Ausklinkung Oberseite und außenseitige Abkantung 14x30mm (BxT) im Bereich hinterlüftete Blechbekleidung.
- Aufkantung Höhe 63mm bis 85mm (OK waagerecht), im Grundriss im Verlauf Außenkante hinter Holzbekleidung, Länge 51x99x321mm mit zwei Richtungsänderungen im Winkel 90 Grad.

Leistung inkl.
- Anschluss EPDM-Abdichtung Oberfläche Außenwandaufkantung an Sockel Außenwand Achse 12.
Menge: 1,000 St

**04.01.220 Attikaabdeckung Dach Nebenraumspange - Randanschluss Achse 12**
*** wie Position 04.01.200
Anschluss Attikaabdeckung Flachdachaufkantung Außenwand Dach Nebenraumspange über Ebene 1 an Außenwand Ebene 2 Achse B.

Elementlängen:
2.953mm

Lage im Grundriss:
Abschlusselement Abdeckung Achse 01 an Außenwand Ebene 2 Achse B, exakt in Flucht Abdeckung Achse 01.
Lage Randaufkantung hinter Ecke Brettschalung Außenwand Achse B und 01.

Ausbildung Außenkante Wandanschluss Achse B:
- Aufkantung Höhe 63mm bis 85mm (OK waagerecht),
Länge 340mm, außenseitige VK Aufkantung Abstand zu AK Deckblech 60mm.
- Kopfplatte 100x60mm (HxB) im Winkel 90 Grad zu Abkantung Außenseite Achse 01, Außenkante verschweißt mit glatt verschliffener Schweißnaht.

Leistung inkl.
- Anschluss EPDM-Abdichtung Oberfläche Außenwandaufkantung an Sockel Außenwand Achse B.
Menge: 1,000 St

**04.01.230 Attikaabdeckung Dach Nebenraumspange - Außenecke**
Außeneckformteile Attikaabdeckung Flachdachaufkantung Außenwände Nebenraumspange über Ebene 1 gem. Ausführungsbeschreibung mit folgenden objektspezifischen Eigenschaften:

Elementabmessungen im Grundriss (Senkrechtprojektion lange Kantenseite außenseitig):
- Winkel Eckelement: 90 Grad
- Schenkellänge 1 Achse 01: 1.110mm
- Schenkellänge 2 Achse D: 800mm

Querschnitt:
- Breite Schenkel 1 (Senkrechtprojektion): 400mm
- Breite Schenkel 2 (Senkrechtprojektion): 400mm
- Abkantungen außenseitig (im Lot): 100mm
- Abkantungen dachseitig (im Lot): 120mm

Rückkantungen außenseitig:
2-fach-Kantung,
Winkel Kantung 1: 80 Grad, Breite 20mm
Winkel Kantung 2: 115 Grad, Breite mind. 15mm
Tiefe Rückkantung max. 23mm

Rückkantungen dachseitig:
Breite mind. 20mm, Rückkantungswinkel 110 Grad bzw. in Abhängikeit Halterkonstruktion.

Elementaußenkanten beide Schenkel Neigung ca. 3,6 Grad zur Dachseite,
Abkantungswinkel Außen- und Innenflächen jeweils für senkrechte Lage im eingebauten Zustand.

Einbaulage im Grundriss:
Außenecke Außenwände Nebenraumspange Achse 01 und D.

Einbaulage im Querschnitt:
- OK außenseitig: +7,400m EFH
- OK dachseitig: +7,375m EFH

Montageuntergrund:
Holzrahmenkonstruktion, Abdeckung Wandkrone NH-3S-Platte d= 19mm, b= 202mm,
Oberfläche ohne Gefälle +7,349m EFH,
Oberseite EPDM-Abdichtungsfolie d= 1,0mm

Überstand Blechabdeckung außenseitig vor VK NH-3S-Platte Attika: 100mm

Ausbildung Eckelement:
- Elementstoß Oberseiten im Gehrungsschnitt mit verschweißten Stoßkanten.
- Abkantungen Dach- und Außenseite mit verschweißten Stoßkanten, IAußenecke mit glatt verschliffener Schweißnaht.

Leistung inkl.
- 1 Klemmhalter unter Schenkel 1,
- 2 Klemmhalter unter Innenecke mit dachseitiger Anpassung an Abkantungen Blechabdeckung,
- Unterkonstruktion Halter gem. Ausführungsbeschreibung,
- aller erforderlichen feuchteresistenden Auflager und rostfreien Befestigungsmittel Klemmhalter.
Menge: 1,000 St

#### Untertitel 04.02 Einbauelemente

**04.02.010 Flachdachablauf DN 70**
*** Bezugsbeschreibung
Flachdachablauf 2-teilig als Kompletteinheit für Hauptentwässerung mit Freispiegelströmung,
Dachfläche ohne Belag.

Nennweite: DN 70

mit folgenden Eigenschaften:
- Materialqualität: Edelstahl,
- zweiteilige Einheit mit Wärmedämmung und Heizung,
- Auslauf senkrecht,
- Abflussleistung 6,3 l/s bei 35mm Wasserhöhe,
- Anschluss Abdichtungsebenen über Grundplatte und Klemmring als Los- und Festflanschkonstruktion inklusive Kompressionsdichtungen für 1- und 2-lagige Bitumen-Abdichtungsbahnen,
- mit erhöhtem Qualitätsstandard nach DIN EN 1253,
- Leistungsnachweis mit normgerechtem Prüfsystem mit 4,2m nicht belüfteter Fallleitung.

bestehend aus:
- Haube aus Edelstahl,
- Grundeinheit mit Losflansch und Kompressionsdichtung,
- Unterteileinheit mit Losflansch und Kompressionsdichtung, Wärmedämmung und Heizung.

Montagegrund Unterteil:
BSH-Decke, d= 180mm, mit Gefälle 4 Prozent.
Bauseitige Vorrichtung Rundloch-Deckendurchbruch Querschnitt 160mm, Oberseite Rundlochaussparung Durchmesser 260mm, Tiefe 5mm, für oberflächenbündige Montage Grundplatte Ablaufkörper Unterteileinheit.

Einbaulage und -situation Ablaufeinheit:
In Dachfläche Dachdecke mit Gefälle 4 Prozent über Technikraum E2 mit Warmdachaufbau mit 1-lagiger bituminöser Dampfssperrschicht, Dämmlage aus EPS d= 200mm und 2-lagiger bituminöser Dachabdichtung ohne Belag;
Montagelage in linearem Tiefpunkt Dachaufbau.

Leistung inkl.
- aller Verbindungsmittel,
- aller Dichtmittel und Beschläge.

Schnittstellen bauseitig :
- Anschluss Heizung Unterteileinheit.
- Anschluss Fallrohr

Ausführung in Abstimmung mit AN Wasser- und Abwasseranlagen und Elektrotechnik

Anarbeitung Dämmung und Abdichtung in separater Position.
Menge: 2,000 St

**04.02.020 Flachdachablauf DN 70 Retentionsdach**
*** wie Position 04.02.010
vorgerichtet für Retentionsdachentwässerung mit extensiver Dachbegrünung,

ohne Haube,
Retentionseiheit und Kontrollschacht in separater Pos.

Montagegrund Unterteil (nur Abweichung):
BSH-Decke, d= 160mm, ohne Gefälle.

Einbaulage und -situation Ablaufeinheit:
In Dachfläche Dachdecke über Nebenraumzone Ebene 1 mit Warmdachaufbau ohne Gefälle mit 1-lagiger bituminöser Dampfssperrschicht, Dämmlage aus EPS d= 240mm und 2-lagiger bituminöser, wurzelfester Dachabdichtung;
Dachbelag Drain- und Speicherschicht d= 80mm, Vegetationsschicht 100mm.
Menge: 3,000 St

**04.02.030 Retentionseinheit Hauptentwässerung DN 70**
Retentionsdach-Aufsatz zu Flachdachablauf Pos. 04.02.020 als Strömungshilfe für Retentionsdachentwässerung, Siebkorb 210 mm,
mit höhenverstellbarem Retentionsrohr.

Material: Edelstahl
Nennweite: DN 70

objektbezogene Ausführung.
Menge: 3,000 St

**04.02.040 Attika-Notablauf DN 70 Retentionsdach**
Attikaablauf Grundkörper ohne Aufkantung für Notentwässerung mit Freispiegelströmung über Speier,
vorgerichtet für Retentionsdachentwässerung mit extensiver Dachbegrünung,

Nennweite: DN 70

mit folgenden Eigenschaften:
- Materialqualität: Edelstahl,
- ohne Aufkantung,
- Auslauf horizontal im Winkel 3 Grad,
- Eingrifftiefe Ablaufkörper in Dämmung 55mm,
Auslaufrohr 92mm,
- Abflussleistung über Speier 4,2 l/s bei 75mm Wasserhöhe,
- Anschluss Abdichtungsebenen über Grundplatte und Klemmring als Los- und Festflanschkonstruktion inklusive Kompressionsdichtungen für 1- und 2-lagige Bitumen-Abdichtungsbahnen,
- mit erhöhtem Qualitätsstandard nach DIN EN 1253

bestehend aus:
Grundeinheit mit Losflansch und Kompressionsdichtung.

Einbaulage und -situation Notablauf:
Im Randkiesstreifen der Dachdecke über Nebenraumzone Ebene 1 mit Warmdachaufbau ohne Gefälle mit 1-lagiger bituminöser Dampfssperrschicht, Dämmlage aus EPS d= 240mm und 2-lagiger bituminöser, wurzelfester Dachabdichtung;
Dachbelag Drain- und Speicherschicht d= 80mm, Vegetationsschicht d= 100mm.

Leistung inkl.
- aller Verbindungsmittel,
- aller Dichtmittel und Beschläge.

Schnittstellen bauseitig :
- Anschluss horizontales Fallrohr und Rechteckspeicher.

Ausführung in Abstimmung mit AN Wasser- und Abwasseranlagen.

Anarbeitung Dämmung und Abdichtung sowie Schiebeflansch Fallrohr an Attikarandanschluss Dampfsperre in sep. Position.
Menge: 2,000 St

**04.02.050 Retentionseinheit Notentwässerung DN 70**
Retentionsdach-Aufsatz zu Attikaablauf Pos. 04.02.040 als Strömungshilfe für Retentionsdach-Notentwässerung, Siebkorb 210 mm,
variable Wehrhöhe.

Material: Edelstahl

Wehrhöhe Stand Planung: 120mm

Endgültige Höhe objektbezogen nach Überprüfung durch Systemhersteller Dachentwässerung.
Menge: 2,000 St

**04.02.060 Kontrollschacht Retentionsdachabläufe**
Kontrollschacht für Einbau in Begrünung und Bekiesung über Haupt- und Notentwässerungsabläufe.

Abmessung: 400x400x250mm

mit folgenden Merkmalen:
- Material: Edelstahl,
- Horizontalkantung Auflager Kastenflanken,
- höhenverstellbare Verstärkungsbleche,
- horizontale Stege zur Höhenanpassung,
- Abdeckung für Revisionszwecke abnehmbar.
Menge: 5,000 St

**04.02.070 Dämmblock Attikaablauf Sanitärtrakt**
Dämmblock für in die Dachdämmung eingreifende Attikaabläufe Pos. 04.02.040.

Einbau in EPS-Dachdämmung Sanitärtrakt über E1, Stärke 240mm.
inkl. passgenaue Anarbeitung Ablaufkörper an Dämmblock und Dämmblock an Dachdämmung.

Material: EPS WLS 035
Menge: 2,000 St

**04.02.080 Montageplatte Fallrohrdurchführung Attika**
Montageplatte auf Innenseite Durchbruch Attikaaufkantung Dach Sanitärtrakt über Ebene 1 für Durchführung horizontale Fallrohre Notentwässerrung Hallendach und Speier Attikanotabläufe Dach Sanitärtrakt.

Abmessung (BxH):
mind. 350x300mm

Materialstärke: 30mm

Aussparung:
Rundloch mind. 140mm bzw. entsprechend Querschnitt Dichtungsmanschette Schiebeflansch Pos. 04.02.150,

Kantenbearbeitung:
seitlich und oben Abschränkung im Winkel 45 Grad.

Montagelage:
- vertikal: entspr. Rohrachse Notabläufe bzw. Planungsvorgabe Unterkante VK Rechteckspeier +6,913m EFH.
OK Plattenkante in Flucht Dämmkeil Randanschluss Dachabdichtung.
- horizontal: längs Attika exakt in Abstimmung Lage Rohrachse in Aussparung Rhombus-Brettschalung mit AN Holzbau.

Montageablauf:
1. Einmessen Aussparung Brettschalung für Speierdurchführung durch AN Holzbau.
2. Übertrag Lage Speier auf Rohrachse horiz. Fallrohre durch AN Wasser- und Abwasseranlage.
3. Montage Platte mit Achse Rundlochaussparung gem. Aufmaß Rohrachse.
4. Losmontage Schiebeflansch´.
5. Montage horizontales Fallrohr und Speier, Ausrichtung Lage Speier nach Maßvorgabe Aussparung Brettschalung.
6. Fixierung Schiebeflansch (sep. Position) auf Montageplatte.
- Dampfdichter Anschluss Schiebeflansch an Dampfsperre Dach und Attika.

Abstimmung Montage mit AN Wasser- und Abwasseranlage und AN Holzbau.
Menge: 5,000 St

**04.02.090 Flachdach-Notablauf DN 50**
Flachdachablauf 2-teilig als Kompletteinheit für Notentwässerung mit Freispiegelströmung,
Dachfläche ohne Belag.

Nennweite: DN 50

mit folgenden Eigenschaften:
- Materialqualität: Edelstahl,
- zweiteilige Einheit mit Wärmedämmung und Heizung,
- Auslauf senkrecht,
- Abflussleistung 7,5l/s bei 75mm Wasserhöhe,
- Anschluss Abdichtungsebenen über Grundplatte und Klemmring als Los- und Festflanschkonstruktion inklusive Kompressionsdichtungen für 1- und 2-lagige Bitumen-Abdichtungsbahnen,
- mit erhöhtem Qualitätsstandard nach DIN EN 1253,
- Leistungsnachweis mit normgerechtem Prüfsystem mit 4,2m nicht belüfteter Fallleitung.

bestehend aus:
- Haube aus Edelstahl,
- Grundeinheit mit Losflansch und Kompressionsdichtung,
- Unterteileinheit mit Losflansch und Kompressionsdichtung, Wärmedämmung und Heizung.

Montagegrund Unterteil:
BSH-Decke, d= 180mm, mit Gefälle 4 Prozent.
Bauseitige Vorrichtung Rundloch-Deckendurchbruch Querschnitt 16cm, Oberseite Rundlochaussparung Durchmesser 260mm, Tiefe 5mm, für oberflächenbündige Montage Grundplatte Ablaufkörper Unterteileinheit.

Einbaulage und -situation Ablaufeinheit:
In Dachfläche Dachdecke mit Gefälle 4 Prozent über Technikraum E2 mit Warmdachaufbau mit 1-lagiger bituminöser Dampfssperrschicht, Dämmlage aus EPS d= 200mm und 2-lagiger bituminöser Dachabdichtung ohne Belag;
Montagelage in linearem Tiefpunkt Dachaufbau.

Leistung inkl.
- aller Verbindungsmittel,
- aller Dichtmittel und Beschläge.

Schnittstellen bauseitig :
- Anschluss Heizung Unterteileinheit.
- Anschluss Fallrohr

Ausführung in Abstimmung mit AN Wasser- und Abwasseranlagen und Elektrotechnik

Anarbeitung Dämmung und Abdichtung in separater Position.
Menge: 1,000 St

**04.02.100 Attikaablauf Hallendach DN 70**
*** Bezugsbeschreibung
Attikaschnellablauf mit geringer Einbautiefe für Hauptentwässerung mit Druckströmung.

Nennweite: DN 70

mit folgenden Eigenschaften:
- Materialqualität: Edelstahl,
- mit Aufkantung im Winkel 90 Grad,
- Auslauf horizontal im Winkel 3 Grad,
- Eingrifftiefe Ablaufkörper und Ablaufrohr in Dämmung 63mm,
- Abflussleistung über Speier 15,6 l/s bei 55mm Wasserhöhe,
- Anschluss Abdichtungsebenen über Grundplatte und Klemmring/Klemmleiste als Los- und Festflanschkonstruktion inklusive Kompressionsdichtungen für 1-lagige EPDM-Abdichtung,
- mit erhöhtem Qualitätsstandard nach DIN EN 1253,

bestehend aus:
- Grundeinheit mit ringförmigen Losflansch horizontal und 60mm breite Leiste Aufkantung inkl. Kompressionsdichtungen.
- Siebkorb für Hauptentwässerung.

Einbaulage und -situation Attikaablauf
Entlang Attikaaufkantung des Hallendachs mit Warmdachaufbau mit Gefälle 3 Prozent mit 1-lagiger bituminöser Dampfssperrschicht, Dämmlage aus PIR, d= 180mm, und 1-lagiger EPDM-Dachabdichtung;
Anordnung im Tiefpunkt Dachrand Attika zwischen Dämmkeilen Linienentwässerung.

Leistung inkl.
- aller Verbindungsmittel,
- aller Dichtmittel und Beschläge.

Schnittstellen bauseitig:
- Vorrichtung Durchbrüche Attikaaufkantung durch AN Holzbau,
- Anschluss in Außenwandaufbau integriertes Fallrohr mit engem Bogen Winkel 87 Grad durch AN Wasser- und Abwasseranlagen,
- Hohlraumdämmung Durchbrüche und wind- und wasserdichtes Schließen von außen durch AN Holzbau.

Ausführung in Abstimmung mit AN Holzbau und AN Wasser- und Abwasseranlagen.

Anarbeitung Dämmung, Abdichtung und Dampfsperre in der Attikadurchführung in separater Position.
Menge: 6,000 St

**04.02.110 Attika-Notablauf Hallendach DN 70 Wehrhöhe 35mm**
*** wie Position 04.02.100
für Notentwässerung mit Druckströmung.

Nennweite: DN 70

Wehrhöhe: 35mm

mit folgenden Eigenschaften (nur Abweichung):
- Abflussleistung über Speier 7,5 l/s bei 75mm Wasserhöhe,

bestehend aus (nur Abweichung):
- Siebkorb für Notentwässerung

Einbaulage und -situation Attikaablauf
Anordnung im Bereich Dämmkeile Linienentwässerung mit Quer- und Längsgefälle 1 Prozent.

Einbauhöhe:
OK Wehr 75mm bis 110mm über Hauptentwässerungsebene.
Menge: 4,000 St

**04.02.120 Attika-Notablauf Hallendach DN 70 Wehrhöhe 55mm**
*** wie Position 04.02.100
für Notentwässerung mit Druckströmung.

Nennweite: DN 70

Wehrhöhe: 55mm

mit folgenden Eigenschaften (nur Abweichung):
- Abflussleistung über Speier 7,5 l/s bei 75mm Wasserhöhe,

bestehend aus (nur Abweichung):
- Siebkorb für Notentwässerung

Einbaulage und -situation Attikaablauf
Anordnung im Bereich Dämmkeile Linienentwässerung mit Quer- und Längsgefälle 1 Prozent.

Einbauhöhe:
OK Wehr 75mmüber Hauptentwässerungsebene.
Menge: 1,000 St

**04.02.130 Umlenkformstück DN 70, Montageleistung**
Montage bauseitig vor Ort beigestelltes Umlenkformstück im Verlauf kaskadierendes Fallrohr Notentwässerung Hallendach,
Montage am Sockel Außenwand Achse B exakt in Achse Fallrohr,

Nennweite: DN 70

Integration in Dämmlage Dachaufbau Sanitärraumtrakt, OK Grundplatte Lostflansch auf OK EPS-Dämmung.

Eigenschaften:
- Materialqualität: Edelstahl,
- Grundplatte mit Aufkantung im Winkel 45 Grad,
- Umlenkung Fallrohr DN 70 im Winkel 87 Grad,
- Eingrifftiefe horizontaler Rohrabschnitt ca. 88mm.

Abstimmung Ausführung mit AN Wasser- und Abwasseranlagen für fachgerechten ÜbergängeFallrohrstrang Druckströmung.

Anarbeitung Dämmung und 2-lagige bituminöse Abdichtung in separater Position.
Menge: 3,000 St

**04.02.140 Rohrdurchführung DN 70, Montageleistung**
Montage bauseitig vor Ort beigestellter Attika-Rohrdurchführung für Fallrohr Hauptentwässerung Hallendach Achse B,
Montage am Sockel Außenwand Achse B exakt in Achse Fallrohr,

Nennweite: DN 70

Eigenschaften:
- Materialqualität: Edelstahl,
- Grundplatte mit Aufkantung im Winkel 45 Grad,
- Losflansch Klemmring DN 100 und 60mm breite Leiste Aufkantung,
- Auslauf senkrecht,
- Dichtelement Fallrohranschluss oben.

Einbaulage im Grundriss:
lotrecht über bauseits montierte Unterteileinheiten.

Leistung inkl.
- passgenaue Anarbeitung Dämmlage Dachaufbau Sanitärraumtrakt, OK Grundplatte Lostflansche auf OK EPS-Dämmung.
- Anpassung Länge Anschlussrohr an Höhe Dachaufbau.

Abstimmung Ausführung mit AN Wasser- und Abwasseranlagen für fachgerechten Übergänge Fallrohrstrang Druckströmung.

Anarbeitung Dämmung und 2-lagige bituminöse Abdichtung in separater Position.
Menge: 3,000 St

**04.02.150 Schiebeflansch DN 70**
Schiebeflansch mit Anschlussmanschette für Abdichtung aus Bitumen-Abdichtungsbahnen,

Nennweite: DN 70

Grundplatte Stahl, feuerverzinkt,
mit Rundlochaussparung un Dichtring für dampfdichter Durchführung von Fallleitungen durch die Dampfsperrebene.

Einbaulage und -situation:
Auf Innenseite Attikaaufkantung Dach über Sanitärräumen Ebene 1 Achse D,
Durchführung kaskadierende Fallrohre Notentwässerung Hallendach Achse B und Notentwässerung Attikaabläufe Dachfläche über Ebene 1.

Montagegrund:
Montageplatte Multiplex (separate Pos.).

Montage auf vorgerichtete und vorpositionierte Montageplatte 300x350mm (BxH, sep. Position) im Bereich Aussparungen Fallrohrdurchführung Attikaaufkantung Achse D und umlaufend dichter Anschluss Manschette an Dämpfsperrschicht.

Abstimmung Montage und Montageablauf mit AN Wasser- und Abwasseranlage und AN Holzbau.
Menge: 5,000 St

**04.02.160 Rohrmanschette luftdicht DN 70**
Dichtmanschette zur luftdichten Abdichtung Ablaufrohr Attikaablauf Halendach Nennweite DN 70.

Selbstklebend auf Dampfsperre Hallendach.

Montage auf Ablaufanschlussrohr von außen in Attikadurchbruch.

Abstimmung Ausführung und Ablauf mit AN Holzbau und AN Wasser- und Abwasseranlagen,
Menge: 11,000 St

**04.02.170 Rohrmanschette luftdicht DN 50 Lieferleistung**
Dichtmanschette zur luftdichten Abdichtung eines Metallrohrs  Nennweite DN 50.
Selbstkelebend auf OSB-Plattenoberflächen.

Lieferleistung vor Ort an AN Wasser- und Abwasseranlage.
Menge: 1,000 St

**04.02.180 Flachdachdurchführung DN 100 Sanitärtrakt**
*** Bezugsbeschreibung
Flachdachdurchführung zum Anschluss an bauseitige Schmutzwasser-Entlüftungsrohre aus Guss.

Nennweite: DN 100

Bestehend aus:
- Dachhaubenkopf aus Stahlblech mit Aluminium-Zinkbeschichtung,
außen und innen pulverbeschichtet, Farbe: grau,
mit Kondensatableitung und Regenhaube zur Abdeckung Standrohr.
- Standrohr: doppelwandig mit eingeschlossener EPS-Dämmung und Flansch,
Außenrohr und Flansch: Stahlblech verzinkt,
Innenrohr Kunststoff (HT),
Standrohrlänge/-höhe: 650 mm
- Schiebeflansch aus Alu für Anarbeitung 2-lagige bituminöse Dachabdichtung.

Einbaulage Schiebeflansch:
OK = OK Standrohr, Abdeckung durch Regenhaube Dachhaubenkopf,
UK Flansch = OK Dachdämmung.

Rohranschlusslänge: unter Flansch mind. 300 mm
zum direkten Anschluss von SML-Rohren DN 100.

Qualitätsmerkmale:
korrosions- und UV-beständig.

Einbaulage und -situation:
Gefällelose Dachdecke Sanitärtrakt mit Warmdachaufbau ohne Gefälle mit bituminöser Dampfssperrschicht, Dämmlage aus EPS 240mm und 2-lagiger bituminöser Dachabdichtung als extensiv begrüntes Retentionsdach.

Leistung inkl.
- aller Verbindungsmittel,
- aller Dichtmittel.

Montage in Abstimmung mit AN Wasser- und Abwasseranlagen,
Anpassung Höhe Schiebeflansch an Dachabdichtungslage und OK Standrohr.

Anarbeitung Dampfsperre und Dachabdichtung in separater Position.
Menge: 4,000 St

**04.02.190 Flachdachdurchführung DN 100 Technikraum E2**
*** wie Position 04.02.180
Montageort:
Dachdecke im Gefälle 4 Prozent über Technikraum E2 mit Warmdachaufbau mit bituminöser Dampfssperrschicht, Dämmlage aus EPS d= 200mm und 2-lagiger bituminöser Dachabdichtung ohne Belag.

Standrohrlänge/-höhe: 450 mm
Menge: 1,000 St

**04.02.200 Flachdachdurchführung DN 125**
*** wie Position 04.02.180
Nennweite DN 125
Menge: 1,000 St

**04.02.210 Flachdachdurchführung Schwanenhals DN 70**
Flachdachdurchführung für Elektor-Kabel (Schwanenhals).

Nennweite: DN 70

Ausführung 2-teilig.

Höhe gesamt über Dachadichtung: max. 485mm
Höhe Auslassüber OK Dachabdichtung: mind. 300mm
Ausladung im Grundriss gesamt: max. 310mm

Bestehend aus:
- Flachdach-Unterteil mit innenliegender wasserdichter Rückstaudichtung für Anschluss Flachdach-Aufstockelement, mit Bitumen-Flansch, Material und Querschnitt geeignet für Anschluss 1-lagige bituminöse Dampfsperrbahn,
Rohrlänge unter Flansch mind. 300mm.
- Aufstockelement Leitungsdurchführung, mehrteilig aus
Standrohr mit Flansch aus Bitumenschweißbahn PYE PV S5 talkumiert, Querschnitt geeignet für Anschluss an 2-lagige bituminöse Dachabdichtung, Rohrlänge unter Flansch entspr. Dachaufbau für dichten Anschluss an Flachdach-Unterteil;
- 2 St. Bögen im Winkel jeweils 90 Grad, Muffensteckverbindungen.
- Verschlussmanschette aus EPDM mit Schnellverschluss-Schlauchschelle.

Material Rohre:
Bauteile Unterteil und Schwanenhals aus witterungs- und
UV-beständigem Kunststoff, Oberflächen dunkelgrau.

Ausführung Elementverbindungen:
Ober- und Unterteil Steckverbindung mit Dichtung.
Aufstockelemente Steckverbindungen fachgerecht verklebt.

Einbaulage und -situation:
Dachdecke im Gefälle 4 Prozent über Technikraum E2 mit Warmdachaufbau mit bituminöser Dampfssperrschicht, Dämmlage aus EPS d= 200mm und 2-lagiger bituminöser Dachabdichtung ohne Belag.

Leistung inkl.
- aller Verbindungsmittel,
- aller Dichtmittel.

Montage in Abstimmung mit AN Elektrotechnik,

Anarbeitung Dampfsperre und Dachabdichtung in separater Position.
Menge: 1,000 St

#### Untertitel 04.03 Sicherungssystem

**Ausführungsbeschreibung 25 Überfahrbares Seilsystem AbZ - Trapezblech über E0 Hall**
*Überfahrbares Seilsystem AbZ - Trapezblech über E0 Halle*
Ständig nutzbarer Flachdachabsturzsicherungssystem zur Befestigung der persönlichen Schutzausrüstung gegen Absturz als Anschlageinrichtung im Rückhalte- bzw. Auffangsystem mit beweglichen Anschlagpunkten in Ausstattungsklasse B - Anschlagvorrichtung mit horizontaler Führung (BG-Bau, DGUV 201-056) nach DIN 4426 und DIN EN 795 für Dächer auf einer Tragkonstruktion
- Trapezpblech

Montageort: Hallendach

Anforderungen
Zur Sicherung von Personen bei der Ausführung von Inspektions-, Wartungs- und kurzzeitigen Instandsetzungsarbeiten auf der Dachfläche.

Überfahrbare Ausführung:
Absturzsicherungssystem mit Führungsseil und Einzelanschlagpunkten parallel zu den Dachrändern.

Geprüftes und zertifiziertes System eines Herstellers, dessen Qualitätsmanagement nach ISO 9001 zertifiziert ist.

Gesamtes Absturzsicherungssystem mit Erfüllung der Bestimmungen der Richtlinie 89/686/EWG und CE-Kennzeichnung.

Montage des Sicherungssystems nach Herstellervorschrift im Abstand von mindestens 2,50 m vom Dachrand entfernt.

Stützenabstand: bis 15,00m
Max. Abstand zwischen den Dachankern mit Seilführung:
ca. 9,25m.

Stützenmontage: auschließlich auf Trägerachse (nicht zwischen den Trägern!)

Die Erfordernis ggf. zusätzlicher Dachanker und Anschlagpunkte Zwischenhalter aufgrund system- und/oder herstellerbedingter Ausführung geringerer Stützenabstände ist in die Einheitspreise der entsprechenden Positionen einzukalkulieren.

Halterungen für das Edelstahlseil für einen beweglichen Anschlagpunkt frei und ohne Lösen der Sicherung überfahrbar.

Befestigung nur mit den für den Anker vorgesehenen Verbindungsmitteln. Ausführung mit entsprechend dimensionierten Befestigungsmitteln für Tragkonstruktionen aus Trapezblech wie folgt:

Trapezblech 100/275 AK nach DIN 18807, güteüberwacht
t=0,88mm, mit Akustiklochung;

System zugelassen für Montage in Positivlage und neben dem Trapezblechlängsstoß,

Abdichtungsmaterial Dach: EPDM

Auslegung Belastbarkeit Sicherungsseil für die gleichzeitige Sicherung von bis zu 3 Personen ohne Beschädigung am Dachsystem.
Dachanker Seilsicherung mit integriertem Falldämpfer zur Aufnahme der im Falle eines Sturzes auftretenden Energie mit Begrenzung auf eine konstante Kraft von 10kN zur Vermeidung von Schäden am Dachsystem.

Auslegung Belastbarkeit der Einzelanschlagpunkte für die Sicherung von mind. 2 Personen ohne Beschädigung am Dachsystem.

Ausführung: wärmegedämmt

Ausführung der Montage nur durch ein vom Hersteller oder seinem Lizenznehmer autorisiertes und zertifiziertes Unternehmen.

Liefern und gemäß Herstellervorgaben fachgerecht montieren.

Zum Leistungsumfang gehört:
- Verlegeplan (vor Beginn der Ausführung),
- nach der Fertigstellung die Unterweisung der verantwortliche Nutzer in die Bedienung und Handhabung des Absturzsicherungssystems,
- Unterweisung der verantwortlichen Nutzer im Umgang mit PSA gegen Absturz gemäß DGUV-Vorschrift 1 §§ 4 und 31
- vor Abnahme die Übergabe der zum System gehörenden Dokumentation.

Zusätzliche Technische Vertragsbedingungen - ZTV
Auf die Beachtung des Dokuments C - Zusätzliche Technische Vertragsbedingungen - ZTV bei Kalkulation und Ausführung wird an dieser Stelle hingewiesen

**04.03.010 Einzelanschlagpunkt Systemanfang**
Einzelanschlagpunkt für den Systemanfang eines Seilsicherungssystems mit Rückverankerung in der Dachdecke/-konstruktion, geeignet für

Montagegrund:
Trapezblech 100/275 AK nach DIN 18807, güteüberwacht
t=0.88mm, mit Akustiklochung;

Höhe Dachaufbau:
100 bis 200 mm

Material Dachanker und Verbindungsmittel Edelstahl V4A,
Stützrohr innen gedämmt  / mit Wärmedämmhaube / Schutzhaube entsprechend gewähtem System,
Stützenhöhe: ca. 400mm
Durchmesser Stütze: ca. 16mm, 4-Loch-Montage

inkl. Spannvorrichtung zur Herstellung der notwendigen Zugspannung des Seils,

mit einer Anzeigenscheibe/ Typenschild (DIBT) für die Einstellung der Vorspannung des Edelstahlseils am Außenanker,

inkl. systemkonformer Wärmedämmhaube/ Schutzhaube

inkl. aller erforderlichen Befestiggungsmittel und -Beschläge,

Stützen mit Formteil, passend zur Dachabdichtung fachgerecht eindichten.

Anschlussmanschette / Eindichtset in sep. Position (Untertitel Dachabdichtung ungenutze Dachflächen).

Ausführung gem. Ausführungsbeschreibung
"Überfahrbares Seilsystem AbZ - Trapezblech über E0 Halle".
Menge: 1,000 St

**04.03.020 Anschlageinrichtung Eckstützen mit Durchlaufelement 90 Grad**
Anschlageinrichtung Eckstützen eines Seilsicherungssystems mit Rückverankerung in der Dachdecke/-konstruktion, als Ende eines geradlinigen Verlaufs eines Seilsicherungssystems,geeignet für

Montagegrund:
Trapezblech 100/275 AK nach DIN 18807, güteüberwacht
t=0.88mm, mit Akustiklochung;

Höhe Dachaufbau:
100 bis 200 mm

Material Dachanker und Verbindungsmittel Edelstahl V4A,
Stützrohr innen gedämmt / mit Wärmedämmhaube / Schutzhaube entsprechend gewähtem System,
Stützenhöhe: ca. 400mm
Durchmesser Stütze: ca. 43mm, 4-Loch-Montage

inkl. Eckdurchlaufelement für die Umlenkung des Edelstahlseils, außen, überfahrbar, 90 Grad

inkl. aller erforderlichen Befestiggungsmittel und -Beschläge,

Stützen mit Formteil, passend zur Dachabdichtung fachgerecht eindichten.

Anschlussmanschette / Eindichtset in sep. Position (Untertitel Dachabdichtung ungenutze Dachflächen).

Ausführung gem. Ausführungsbeschreibung
"Überfahrbares Seilsystem AbZ - Trapezblech über E0 Halle".
Menge: 3,000 St

**04.03.030 Anschlageinrichtung Zwischenstützen**
Anschlageinrichtung Zwischenstüten eines Seilsicherungssystems mit Rückverankerung in der Dachdecke/-konstruktion, geeignet für

Montagegrund:
Trapezblech 100/275 AK nach DIN 18807, güteüberwacht
t=0.88mm, mit Akustiklochung;

Höhe Dachaufbau:
100 bis 200 mm

Material Dachanker und Verbindungsmittel Edelstahl V4A,
Stützrohr innen gedämmt  / mit Wärmedämmhaube / Schutzhaube entsprechend gewähtem System,
Stützenhöhe: ca. 400mm
Durchmesser Stütze: ca. 16mm, 4-Loch-Montage

inkl. aller erforderlichen Befestiggungsmittel und -Beschläge,

Stützen mit Formteil, passend zur Dachabdichtung fachgerecht eindichten.

Anschlussmanschette / Eindichtset in sep. Position (Untertitel Dachabdichtung ungenutze Dachflächen).

Ausführung gem. Ausführungsbeschreibung
"Überfahrbares Seilsystem AbZ - Trapezblech über E0 Halle".
Menge: 8,000 St

**04.03.040 Anschlageinrichtung Endstütze**
Anschlageinrichtung Endstützen eines Seilsicherungssystems mit Rückverankerung in der Dachdecke/-konstruktion, für das Systemende eines Seilsicherungssystems, geeignet für

Montagegrund:
Trapezblech 100/275 AK nach DIN 18807, güteüberwacht
t=0.88mm, mit Akustiklochung;

Höhe Dachaufbau:
100 bis 200 mm

Material Dachanker und Verbindungsmittel Edelstahl V4A,
Stützrohr innen gedämmt  / mit Wärmedämmhaube / Schutzhaube entsprechend gewähtem System,
Stützenhöhe: ca. 400mm
Durchmesser Stütze: ca. 43mm, 4-Loch-Montage

inkl. 2 Stk. Verpressbeschlag/ Endschlossbefestigung für die fixe Verbindung des Edelstahlseils mit dem Endanker,

inkl. 1 Stk. Endschloss-Set

inkl. aller erforderlichen Befestiggungsmittel und -Beschläge,

Stützen mit Formteil, passend zur Dachabdichtung fachgerecht eindichten.

Anschlussmanschette / Eindichtset in sep. Position (Untertitel Dachabdichtung ungenutze Dachflächen).

Ausführung gem. Ausführungsbeschreibung
"Überfahrbares Seilsystem AbZ - Trapezblech über E0 Halle"
Menge: 1,000 St

**04.03.050 Dämpfungselement**
Liefern und Monteierung eines Dämpfungselements als Systemkomponente
,
Mateial: Edelstahl

inkl. aller erforderlichen Befestigungsbeschläge und -mittel.

Ausführung gem. Ausführungsbeschreibung
"Überfahrbares Seilsystem AbZ - Trapezblech über E0 Halle".
Menge: 2,000 St

**04.03.060 Führungsseil**
Führungsseil für beweglichen Anschlagpunkt der persönlichen Schutzausrüstung mit freiem Überfahren der Pfosten- und Eckelemente ohne Lösen des beweglichen Anschlagpunkts, als Systemkomponente

Material: Edelstahl
Seilquerschnitt mind. 8mm

Ausführung gem. Ausführungsbeschreibung
"Überfahrbares Seilsystem AbZ - Trapezblech über E0 Halle".
Menge: 125,000 m

**04.03.070 Seilzwischenhalter**
Seilzwischenhalter

als Systemkomponente zum Seilsicherungssystem

Material: Edelstahl

Ausführung gem. Ausführungsbeschreibung
"Überfahrbares Seilsystem AbZ - Trapezblech über E0 Halle".
Menge: 6,000 St

**04.03.080 Beweglicher Anschlagpunkt - Seilgleiter**
Seilgleiter als beweglicher Anschlagpunkt, direkt auf das Edelstahlseil des Seilsicherungssystems aufsetzbar,

als Systemkomponente zu den Anschlagpunkten des Seilsicherungssystems für Passieren der Zwischen- und Eckanschlagpunkte,

Material: Edelstahl

Ausführung gem. Ausführungsbeschreibung
"Überfahrbares Seilsystem AbZ - Trapezblech über E0 Halle".
Menge: 1,000 St

**Ausführungsbeschreibung 26 Überfahrbares Seilsystem AbZ - Massivholzdecke über E2**
*Überfahrbares Seilsystem AbZ - Massivholzdecke über E2 Technikraum*
Ständig nutzbarer Flachdachabsturzsicherungssystem zur Befestigung der persönlichen Schutzausrüstung gegen Absturz als Anschlageinrichtung im Rückhalte- bzw. Auffangsystem mit beweglichen Anschlagpunkten in Ausstattungsklasse B - Anschlagvorrichtung mit horizontaler Führung  (BG-Bau, DGUV 201-056) nach DIN 4426 und DIN EN 795 für Dächer auf einer Tragkonstruktion
- Brettstapelholzdecke

Montageort: Dachdecke über Technikraum Ebene 2

Anforderungen

Zur Sicherung von Personen bei der Ausführung von Inspektions-, Wartungs- und kurzzeitigen Instandsetzungsarbeiten auf der Dachfläche.

Absturzsicherungssystem mit Führungsseil und Einzelanschlagpunkten parallel zu den Dachrändern.

Geprüftes und zertifiziertes System eines Herstellers, dessen Qualitätsmanagement nach ISO 9001 zertifiziert ist.

Gesamtes Absturzsicherungssystem mit Erfüllung der Bestimmungen der Richtlinie 89/686/EWG und CE-Kennzeichnung.

Montage des Sicherungssystems nach Herstellervorschrift im Abstand von mindestens 2,50 m vom Dachrand entfernt, im Bereich der Giebelwand Bestandsgebäude mindestens 1,00mm.

Stützenabstand: bis 15,00m
geplanter max. Abstand zwischen den Dachankern mit Seilführung: ca. 9,00m

Die Erfordernis ggf. zusätzlicher Dachanker und Anschlagpunkte Zwischenhalter aufgrund system- und/oder herstellerbedingter Ausführung geringerer Stützenabstände ist in die Einheitspreise der entsprechenden Positionen einzukalkulieren.

Halterungen für das Edelstahlseil für einen beweglichen Anschlagpunkt frei und ohne Lösen der Sicherung überfahrbar.

Befestigung nur mit den für den Anker vorgesehenen Verbindungsmitteln. Ausführung mit entsprechend dimensionierten Befestigungsmitteln für Tragkonstruktionen aus Massivholz (Brettstapelholz), d=180mm,

Abdichtungsmaterial Dach: Bitumen, 2-lagig

Auslegung Belastbarkeit Sicherungsseil für die gleichzeitige Sicherung von bis zu 3 Personen ohne Beschädigung am Dachsystem.
Dachanker Seilsicherung mit integriertem Falldämpfer zur Aufnahme der im Falle eines Sturzes auftretenden Energie mit Begrenzung auf eine konstante Kraft von 10kN zur Vermeidung von Schäden am Dachsystem.

Auslegung Belastbarkeit der Einzelanschlagpunkte für die Sicherung von mind. 2 Personen ohne Beschädigung am Dachsystem.

Ausführung der Montage nur durch ein vom Hersteller oder seinem Lizenznehmer autorisiertes und zertifiziertes Unternehmen.

Zum Leistungsumfang gehört:
- Verlegeplan (vor Beginn der Ausführung),
- nach der Fertigstellung die Unterweisung der verantwortliche Nutzer in die Bedienung und Handhabung des Absturzsicherungssystems,
- Unterweisung der verantwortlichen Nutzer im Umgang mit PSA gegen Absturz gemäß DGUV-Vorschrift 1 §§ 4 und 31
- vor Abnahme die Übergabe der zum System gehörenden Dokumentation.

**04.03.090 Anschlageinrichtung Anfangsstütze**
Anschlageinrichtung Eckstützen eines Seilsicherungssystems mit Rückverankerung in der Dachdecke/-konstruktion, als Ende eines geradlinigen Verlaufs eines Seilsicherungssystems,geeignet für

Montagegrund:
Brettstapleholzdecke, d=180mm

Höhe Dachaufbau:
200 bis 300mm

Material Dachanker und Verbindungsmittel Edelstahl V4A,
Stützrohr innen gedämmt / mit Wärmedämmhaube / Schutzhaube entsprechend gewähtem System,
Stützenhöhe: ca. 400mm
Durchmesser Stütze: ca. 43mm, 4-Loch-Montage

inkl. Spannvorrichtung zur Herstellung der notwendigen Zugspannung des Seils,

mit einer Anzeigenscheibe/ Typenschild (DIBT) für die Einstellung der Vorspannung des Edelstahlseils am Außenanker,

inkl. aller erforderlichen Befestiggungsmittel und -Beschläge,

Stützen mit Formteil, passend zur Dachabdichtung fachgerecht eindichten.

Anschlussmanschette / Eindichtset in sep. Position (Untertitel Dachabdichtung ungenutze Dachflächen).

Ausführung gem. Ausführungsbeschreibung
"Überfahrbares Seilsystem AbZ -  Massivholzdecke über E2 Technikraum".
Menge: 1,000 St

**04.03.100 Anschlageinrichtung Eckstütze mit Durchlaufelement 90 Grad**
Anschlageinrichtung Eckstützen eines Seilsicherungssystems mit Rückverankerung in der Dachdecke/-konstruktion, als Ende eines geradlinigen Verlaufs eines Seilsicherungssystems,geeignet für

Montagegrund:
Brettstapleholzdecke, d=180mm

Höhe Dachaufbau:
200 bis 300mm

Material Dachanker und Verbindungsmittel Edelstahl V4A,
Stützrohr innen gedämmt  / mit Wärmedämmhaube / Schutzhaube entsprechend gewähtem System,
Stützenhöhe: ca. 400mm
Durchmesser Stütze: ca. 43mm, 4-Loch-Montage

inkl. Eckdurchlaufelement für die Umlenkung des Edelstahlseils, außen, überfahrbar, 90 Grad

inkl. aller erforderlichen Befestiggungsmittel und -Beschläge,

Stützen mit Formteil, passend zur Dachabdichtung fachgerecht eindichten.

Anschlussmanschette / Eindichtset in sep. Position (Untertitel Dachabdichtung ungenutze Dachflächen).

Ausführung gem. Ausführungsbeschreibung
"Überfahrbares Seilsystem AbZ -  Massivholzdecke über E2 Technikraum".
Menge: 1,000 St

**04.03.110 Anschlageinrichtung Endstütze**
Anschlageinrichtung Endstützen eines Seilsicherungssystems mit Rückverankerung in der Dachdecke/-konstruktion, für das Systemende eines Seilsicherungssystems, geeignet für

Montagegrund:
Brettstapleholzdecke, d=180mm

Höhe Dachaufbau:
200 bis 300mm

Material Dachanker und Verbindungsmittel Edelstahl V4A,
Stützrohr innen gedämmt / mit Wärmedämmhaube / Schutzhaube entsprechend gewähtem System,
Stützenhöhe: ca. 400mm
Durchmesser Stütze: ca. 43mm, 4-Loch-Montage

inkl. 2 Stk. Verpressbeschlag/ Endschlossbefestigung für die fixe Verbindung des Edelstahlseils mit dem Endanker,

inkl. 1 Stk. Endschloss-Set

inkl. aller erforderlichen Befestiggungsmittel und -Beschläge,

Stützen mit Formteil, passend zur Dachabdichtung fachgerecht eindichten.

Anschlussmanschette / Eindichtset in sep. Position (Untertitel Dachabdichtung ungenutze Dachflächen).

Ausführung gem. Ausführungsbeschreibung
"Überfahrbares Seilsystem AbZ -  Massivholzdecke über E2 Technikraum".
Menge: 1,000 St

**04.03.120 Dämpfungselement**
Liefern und Monteierung eines Dämpfungselements als Systemkomponente

Material: Edelstahl

inkl. aller erforderlichen Befestigungsbeschläge und -mittel.

Ausführung gem. Ausführungsbeschreibung
"Überfahrbares Seilsystem AbZ -  Massivholzdecke über E2 Technikraum".
Menge: 2,000 St

**04.03.130 Führungsseil**
Führungsseil für beweglichen Anschlagpunkt der persönlichen Schutzausrüstung mit freiem Überfahren der Pfosten- und Eckelemente ohne Lösen des beweglichen Anschlagpunkts, als Systemkomponente

Material: Edelstahl
Seilquerschnitt mind. 8mm

Ausführung gem. Ausführungsbeschreibung
"Überfahrbares Seilsystem AbZ -  Massivholzdecke über E2 Technikraum".
Menge: 15,000 m

**04.03.140 Beweglicher Anschlagpunkt - Seilgleiter**
Seilgleiter als beweglicher Anschlagpunkt, direkt auf das Edelstahlseil des Seilsicherungssystems aufsetzbar,

als Systemkomponente zu den Anschlagpunkten des Seilsicherungssystems für Passieren der Zwischen- und Eckanschlagpunkte,

Material: Edelstahl

Ausführung gem. Ausführungsbeschreibung
"Überfahrbares Seilsystem AbZ -  Massivholzdecke über E2 Technikraum".
Menge: 1,000 St

**Ausführungsbeschreibung 27 Überfahrbares Seilsystem AbZ - Massivholzdecke über E1**
*Überfahrbares Seilsystem AbZ - Massivholzdecke über E1 Sozialtrakt*
Ständig nutzbarer Flachdachabsturzsicherungssystem zur Befestigung der persönlichen Schutzausrüstung gegen Absturz als Anschlageinrichtung im Rückhalte- bzw. Auffangsystem mit beweglichen Anschlagpunkten in Ausstattungsklasse B - Anschlagvorrichtung mit horizontaler Führung (BG-Bau, DGUV 201-056) nach DIN 4426 und DIN EN 795 für Dächer auf einer Tragkonstruktion
- Brettstapelholzdecke

Montageort: Dachdecke über Sozialtrakt Ebene 1
Retentionsdach mit extensiver Begrünung

Anforderungen

Zur Sicherung von Personen bei der Ausführung von Inspektions-, Wartungs- und kurzzeitigen Instandsetzungsarbeiten auf der Dachfläche.

Absturzsicherungssystem mit Führungsseil und Einzelanschlagpunkten parallel zu den Dachrändern.

Geprüftes und zertifiziertes System eines Herstellers, dessen Qualitätsmanagement nach ISO 9001 zertifiziert ist.

Gesamtes Absturzsicherungssystem mit Erfüllung der Bestimmungen der Richtlinie 89/686/EWG und CE-Kennzeichnung.

Montage des Sicherungssystems nach Herstellervorschrift im Abstand von mindestens 2,50 m vom Dachrand entfernt.

Stützenabstand: bis 15,00m
Geplanter max. Abstand zwischen den Dachankern mit Seilführung: 12,00m

Die Erfordernis ggf. zusätzlicher Dachanker und Anschlagpunkte Zwischenhalter aufgrund system- und/oder herstellerbedingter Ausführung geringerer Stützenabstände ist in die Einheitspreise der entsprechenden Positionen einzukalkulieren.

Halterungen für das Edelstahlseil für einen beweglichen Anschlagpunkt frei und ohne Lösen der Sicherung überfahrbar.

Befestigung nur mit den für den Anker vorgesehenen Verbindungsmitteln. Ausführung mit entsprechend dimensionierten Befestigungsmitteln für Tragkonstruktionen aus Massivholz (Brettstapelholz), d=160mm,

Abdichtungsmaterial Dach: Bitumen, 2-lagig

Auslegung Belastbarkeit Sicherungsseil für die gleichzeitige Sicherung von bis zu 3 Personen ohne Beschädigung am Dachsystem.
Dachanker Seilsicherung mit integriertem Falldämpfer zur Aufnahme der im Falle eines Sturzes auftretenden Energie mit Begrenzung auf eine konstante Kraft von 10kN zur Vermeidung von Schäden am Dachsystem.

Auslegung Belastbarkeit der Einzelanschlagpunkte für die Sicherung von mind. 2 Personen ohne Beschädigung am Dachsystem.

Ausführung der Montage nur durch ein vom Hersteller oder seinem Lizenznehmer autorisiertes und zertifiziertes Unternehmen.

Liefern und gemäß Herstellervorgaben fachgerecht montieren.

Zum Leistungsumfang gehört:
- Verlegeplan (vor Beginn der Ausführung),
- nach der Fertigstellung die Unterweisung der verantwortliche Nutzer in die Bedienung und Handhabung des Absturzsicherungssystems,
- Unterweisung der verantwortlichen Nutzer im Umgang mit PSA gegen Absturz gemäß DGUV-Vorschrift 1 §§ 4 und 31
- vor Abnahme die Übergabe der zum System gehörenden Dokumentation.

**04.03.150 Anschlageinrichtung Anfangsstütze**
Anschlageinrichtung Eckstützen eines Seilsicherungssystems mit Rückverankerung in der Dachdecke/-konstruktion, als Ende eines geradlinigen Verlaufs eines Seilsicherungssystems,geeignet für

Montagegrund:
Brettstapleholzdecke, d=160mm

Höhe Dachaufbau:
300 bis 400mm

Material Dachanker und Verbindungsmittel Edelstahl V4A,
Stützrohr innen gedämmt / mit Wärmedämmhaube / Schutzhaube entsprechend gewähtem System,
Stützenhöhe: ca. 600mm
Durchmesser Stütze: ca. 43mm, 4-Loch-Montage

inkl. Spannvorrichtung zur Herstellung der notwendigen Zugspannung des Seils,

mit einer Anzeigenscheibe/ Typenschild (DIBT) für die Einstellung der Vorspannung des Edelstahlseils am Außenanker,

inkl. aller erforderlichen Befestiggungsmittel und -Beschläge,

Stützen mit Formteil, passend zur Dachabdichtung fachgerecht eindichten.

Anschlussmanschette / Eindichtset in sep. Position (Untertitel Dachabdichtung ungenutze Dachflächen).

Ausführung gem. Ausführungsbeschreibung
"Überfahrbares Seilsystem AbZ - Massivholzdecke über E1 Sozialtrakt (Gründach)".
Menge: 1,000 St

**04.03.160 Anschlageinrichtung Eckstütze mit Durchlaufelement 90 Grad**
Anschlageinrichtung Eckstützen eines Seilsicherungssystems mit Rückverankerung in der Dachdecke/-konstruktion, als Ende eines geradlinigen Verlaufs eines Seilsicherungssystems,geeignet für

Montagegrund:
Brettstapleholzdecke, d=160mm

Höhe Dachaufbau:
300 bis 400mm

Material Dachanker und Verbindungsmittel Edelstahl V4A,
Stützrohr innen gedämmt / mit Wärmedämmhaube / Schutzhaube entsprechend gewähtem System,
Stützenhöhe: ca. 600mm
Durchmesser Stütze: ca. 43mm, 4-Loch-Montage

inkl. Eckdurchlaufelement für die Umlenkung des Edelstahlseils, außen, überfahrbar, 90 Grad

inkl. aller erforderlichen Befestiggungsmittel und -Beschläge,

Stützen mit Formteil, passend zur Dachabdichtung fachgerecht eindichten.

Anschlussmanschette / Eindichtset in sep. Position (Untertitel Dachabdichtung ungenutze Dachflächen).

Ausführung gem. Ausführungsbeschreibung
"Überfahrbares Seilsystem AbZ - Massivholzdecke über E1 Sozialtrakt (Gründach)".
Menge: 1,000 St

**04.03.170 Anschlageinrichtung Zwischenstützen**
Anschlageinrichtung Zwischenstüten eines Seilsicherungssystems mit Rückverankerung in der Dachdecke/-konstruktion, geeignet für

Montagegrund:
Brettstapleholzdecke, d=160mm

Höhe Dachaufbau:
300 bis 400mm

Material Dachanker und Verbindungsmittel Edelstahl V4A,
Stützrohr innen gedämmt / mit Wärmedämmhaube / Schutzhaube entsprechend gewähtem System,
Stützenhöhe: ca. 600mm
Durchmesser Stütze: ca. 16mm, 4-Loch-Montage

inkl. aller erforderlichen Befestiggungsmittel und -Beschläge,

Stützen mit Formteil, passend zur Dachabdichtung fachgerecht eindichten.

Anschlussmanschette / Eindichtset in sep. Position (Untertitel Dachabdichtung ungenutze Dachflächen).

Ausführung gem. Ausführungsbeschreibung
"Überfahrbares Seilsystem AbZ - Massivholzdecke über E1 Sozialtrakt (Gründach)".
Menge: 2,000 St

**04.03.180 Anschlageinrichtung Endstütze**
Anschlageinrichtung Endstützen eines Seilsicherungssystems mit Rückverankerung in der Dachdecke/-konstruktion, für das Systemende eines Seilsicherungssystems, geeignet für

Montagegrund:
Brettstapleholzdecke, d=160mm

Höhe Dachaufbau:
300 bis 400mm

Material Dachanker und Verbindungsmittel Edelstahl V4A,
Stützrohr innen gedämmt / mit Wärmedämmhaube / Schutzhaube entsprechend gewähtem System,
Stützenhöhe: ca. 600mm
Durchmesser Stütze: ca. 43mm, 4-Loch-Montage

inkl. 2 Stk. Verpressbeschlag/ Endschlossbefestigung für die fixe Verbindung des Edelstahlseils mit dem Endanker,

inkl. 1 Stk. Endschloss-Set

inkl. aller erforderlichen Befestiggungsmittel und -Beschläge,

Stützen mit Formteil, passend zur Dachabdichtung fachgerecht eindichten.

Anschlussmanschette / Eindichtset in sep. Position (Untertitel Dachabdichtung ungenutze Dachflächen).

Ausführung gem. Ausführungsbeschreibung
"Überfahrbares Seilsystem AbZ - Massivholzdecke über E1 Sozialtrakt (Gründach)".
Menge: 1,000 St

**04.03.190 Dämpfungselement**
Liefern und Monteierung eines Dämpfungselements als Systemkomponente

Material: Edelstahl

inkl. aller erforderlichen Befestigungsbeschläge und -mittel.

Ausführung gem. Ausführungsbeschreibung
"Überfahrbares Seilsystem AbZ - Massivholzdecke über E1 Sozialtrakt (Gründach)".
Menge: 2,000 St

**04.03.200 Führungsseil**
Führungsseil für beweglichen Anschlagpunkt der persönlichen Schutzausrüstung mit freiem Überfahren der Pfosten- und Eckelemente ohne Lösen des beweglichen Anschlagpunkts, als Systemkomponente

Material: Edelstahl
Seilquerschnitt mind. 8mm

Ausführung gem. Ausführungsbeschreibung
"Überfahrbares Seilsystem AbZ - Massivholzdecke über E1 Sozialtrakt (Gründach)".
Menge: 45,000 m

**04.03.210 Seilzwischenhalter**
Seilzwischenhalter

als Systemkomponente zum Seilsicherungssystem

Material: Edelstahl

Ausführung gem. Ausführungsbeschreibung
"Überfahrbares Seilsystem AbZ - Massivholzdecke über E1 Sozialtrakt (Gründach)".
Menge: 2,000 St

**04.03.220 Beweglicher Anschlagpunkt - Seilgleiter**
Seilgleiter als beweglicher Anschlagpunkt, direkt auf das Edelstahlseil des Seilsicherungssystems aufsetzbar,

als Systemkomponente zu den Anschlagpunkten des Seilsicherungssystems für Passieren der Zwischen- und Eckanschlagpunkte,

Material: Edelstahl

Ausführung gem. Ausführungsbeschreibung
"Überfahrbares Seilsystem AbZ - Massivholzdecke über E1 Sozialtrakt (Gründach)".
Menge: 1,000 St

**04.03.230 PSAgA - Persönliche Schutzausrüstung gegen Absturz**
Lieferung persönliche Schutzausrüstung, passend für vorbeschriebenes Sicherungssystem,

bestehend aus:
- Auffanggurt nach EN 361 mit Sicherungsöse im Brustbereich, Fangöse im Rückenbereich
- 1 Stk. beweglicher Anschlagpunkt (direkt auf das Edelstahlseil des Sicherungssystems aufsetzbar)
- 1 Stk. Verbindungsmittel (Laufseil) nach DIN EN 354 und 355 bzw. DIN EN 353-1 und 353-2, geeignet für fixe und bewegliche Anschlagpunkte, Länge einstellbar, inkl. zwei Karabiner, inkl.  mitlaufendem Auffanggerät und Bandfalldämpfer, Seillänge mind. 9m
- Bandschlinge, Länge ca. 0,8m,
- 3 Stk Karabiner
- Schutztasche als Transportrucksack

Liefern und zur Aufbewahrung am Objekt übergeben.

Ausführung gem. Ausführungsbeschreibung "Dachabsturzsicherungssystem - Massivholzdecke Gründach".
Menge: 3,000 St

#### Untertitel 04.04 Steighilfen

**04.04.010 Anlegeleiter für Dachaufstieg**
Liefern einer Anlege-Stufenleiter gem. DIN EN 131
inkl. Montage Lagerungshalterung.

Leiterlänge: bis 2,65m
nutzbare Leiterbreite 400mm

mit folgenden Eigenschaften:
- Verwendung: 1-teilig
- Material: Aluminium
- Holme und Sprossen aus Rohprofilen
- Dauerhafte Mehrfach-Verbördelung
- Holme: verstärkt über Anforderung DIN EN 131 hinaus
- Auftritt: Stufe
- Stufentiefe: mind. 80mm
- Stufenoberfläche: mit rutschhemmender Riefung
- Leiterfüße: geschraubt, mit integrierten Abstandshaltern
- Belastbarkeit Leiter: bis 225kg

Leistung inkl.
4 St. Haken an der Rückseite der Holmen für Anstellung an Attika und vertikale Wandlagerung,
Montagelage entspr. planmäßiger Stellung im außenbereich und entspr. Wandlagerung im Technikraum.
Einhängung der Leiter außen in Sicherung gem. Position 04.04.020.

Ausstattung:
Einseitig schwenkbarer Haltegriff,
Höhe/Länge mind. 1,00m über OK Holm.

Einbauort:
Außenwand Technikraum (Achse 12)
Aufstellung: Plattenbelag Fachdach Sozialdach
zu überwindender Höhenunterschied: 2,40m

Nutzung:
Zugang vom Flachdach Sanitärtrakt Ebene 1 auf Flachdach Technikraum für zeitweilige Wartungs-, Instandhaltungs-, Inspektions-, Mess- und Montagearbeiten mit Werkzeugtransport;
Überstieg über Attika-Blechabdeckung, b= 40cm

Liefer- und Lagerort: Technikraum Ebene 2.
Menge: 1,000 St

**04.04.020 Sicherung Anlegeleiter für Attika-Abdeckung**
Leitersicherung für das Flachdach zur Befestigung an der Attika-Abdeckung zur Fixierung der Anlegeleiter gegen seitliches und rückwärtiges Wegkippen als Zugang zum Flachdach, passend zu vorbeschriebener Anlegeleiter.

Einhängebügel horizontal aus Alublech, Stärke mind. 5mm
Abmessung: 500x200mm

Kanten-/Eckbearbeitung:
Außenecken Vorderkante Abrundung R=30mm,
längs Außenkante Schlitz 460x20mm Innenradius 10mm,
Schnitt- und Fräskanten gefast.

Oberfläche: Pulverschichtung RAL 9007 matt,
bzw. in Farbe Attika-Abdeckblech.

Montageort:
Attika Technikraumdach Achse B-E/12
Dachaufstieg von Dach Sozialtrakt zu Technikraumdach

Montageuntergrund:
Alumiumkantblech, d=2mm mit Pulverbeschichtung und Alu-Rillen-Klemmhalter.

Befestigung:
Schraubbefestigung mit Spenglerschrauben V2A mit grauem Dichtungsring.

Leistung inkl. Moosgummimatte auf dem Attikablech 400x300mm für rutschsicheren Überstieg Attikablechabdeckung.
Menge: 1,000 St

**04.04.030 Einhängeset Anlegeleiter**
Einhängeset für Wandlagerung Anlegeleiter Position 04.04.010,

Material:
Stahl feuerverzinkt.

Montagegrund: Holzrahmenkonstruktion,
Innenbeplankung OSB 3, d= 18mm.

Montageort: Technikraum Ebene 2.
Menge: 1,000 St

### Titel 05 Projektierung und Dokumentation

#### Untertitel 05.01 Technische Bearbeitung

**Ausführungsbeschreibung 28 Allgemeine Vorbemerkungen - Technische Bearbeitung**
*Allgemeine Vorbemerkungen - Technische Bearbeitung*
1. Werkstatt- und Montageplanung
Der AN hat nach Auftragserteilung nachfolgend aufgelistete Unterlagen und mit CAD erstellten Pläne ("Montage- und Werkstattpläne") im pdf-Format und im Originalmaßstab 1-fach in Papierform, gefaltet und gelocht, dem Auftraggeber/ der OBÜ zur Prüfung und Freigabe vorzulegen:

- Verlegepläne Gefälledämmungen
- Absturzsicherungssystem
- Dunkelklappen inkl. Anschlussplan
- Prüfzeugnisse und Datenblätter der bauphysikalischen Eigenschaften der Bauteile und -Stoffe mit Angabe der Wärmedämmeigenschaften

Zu den Leistungen des AN gehört die Erstellung aller für die Durchführung der ausgeschriebenen Arbeiten erforderlichen Unterlagen auf Grundlage der Ausführungs- und Detailplanung des Architekten/ Fachplaners.

Unmittelbar nach Auftragserteilung hat der AN unaufgefordert durch Besichtigung der Baustelle und durch Einholung von Information bei den Planern und der Bauüberwachung anhand der zur Verfügung gestellten Unterlagen alle für seine Ausführung wichtigen baulichen Belange und Maße zu überprüfen und die für alle Bestellungen und Fertigungen zugrunde zu legenden Maße, Dimensionen und Mengen festzustellen, sofern dies der Fortschritt der bauseitigen Vorleistungen zulässt.

Auf den Planunterlagen, unabhängig von Maßstab und Plangröße, muss der Plankopf grundsätzlich das Bauvorhaben, die Vergabeeinheitsnummer, die Fassaden-Position, das Geschoß, die Art der Zeichnung, ein systematisch aufgebauter Plancode mit fortlaufender Plannummer ähnlicher Bereiche, das Datum der Erstellung und der Planstand (Index) mit Änderungsvermerken sowie der Firmenstempel enthalten.
Auf den Plänen ist ausreichend Freifläche für Prüfvermerke und einen Prüfstempel vorzusehen.

Die Werkstattpläne müssen die Gegebenheiten und Maße der Örtlichkeit und der bauseitigen Ausführungszeichnungen sowie die Ergebnisse der statischen Berechnungen und die vertraglichen Vereinbarungen berücksichtigen.
Der AN ist verpflichtet, dem Auftraggeber und der OBÜ die Abweichungen von diesen Grundlagen schriftlich mitzuteilen.

2. Bemusterung und Proben
Unter Beachtung einer dem AG zukommenden ausreichenden Entscheidungsfrist hat der AN rechtzeitig vor Bestellung, Fertigung oder Ausführung zur Auswahl stehende Mustermaterialien, Musterstücke und Musterausführungen dem Architekten zur Freigabe durch den AG vorzulegen.

Alle erforderlichen Bemusterungen sind generell Nebenleistungen, sofern nicht im Positionsbeschrieb anders aufgeführt.

Zu folgenden Materialien sind nach o.g. Maßgabe unaufgefordert Muster zur Freigabe vorzulegen:

- Handmuster LM-Bleche in Eloxalqualität, mind. je 3 Stück aus einer Beschichtungscharge als Grenzwertmuster (s. ZTV.01.03.2), und mit Beschichtungen in versch. Farben und Glanzgraden, Format mind. DIN A4
- Handmuster Beschichtungen, Format mind. DIN A4
- alle Dichtungsbahnen und Folien, Format mind. DIN A4

Alle Muster sind für eine nachträgliche Zuordenbarkeit und die Freigaben eindeutig zu beschriften (Vergabeeinheit, Hersteller, Material-/Bauteiltyp).
Darüber hinaus sind zu den Baustoffen, Bauteilen und Beschichtungen die jeweiligen Datenblätter und Zulassungen beizulegen.

3. Zusätzliche Technische Vertragsbedingungen - ZTV
Auf die Beachtung des Dokuments C - Zusätzliche Technische Vertragsbedingungen - ZTV bei Kalkulation und Ausführung wird an dieser Stelle hingewiesen

**05.01.010 Montage- und Verlegepläne**
*** Pauschalposition
*** gemäß Ausführungsbeschreibung 28
Vor Beginn der Ausführung Erstellung von
- Verlegepläne Gefälledämmungen Sporthallendach
- Verlegpläne Gefälledämmungen Technikraumdach
- Werkstatt- und Montageplan des Absturzsicherungssystem für Sporthallen-, Nebenspangen- und Technikraumdach,
- Werkstatt- und Montageplan Dunkelklappen Sporthallendach
- Anschlussplan Dunkelklappen Sporthallendach (Projektierung Antriebe wird mit Pos. 03.03.030 gesondert vergütet.
- Prüfzeugnisse und Datenblätter der bauphysikalischen Eigenschaften der Bauteile und -Stoffe mit Angabe der Wärmedämmeigenschaften

zur Abstimmung der Ausführung mit und Freigabe durch die Objektbauüberwachung,

einschließlich der für die Einhaltung der Wärmeschutzanforderungen notwendigen Nachweise,

einschließlich Vorlage der in der Ausführungsbeschreibung geforderten Muster.
Menge: 1,000 psch

#### Untertitel 05.02 Dokumentation

**05.02.010 Montagedokumentation Seilsicherungssystem**
*** Pauschalposition
Erstellung einer Montagedokumentation gemäß DGUV-I 201-056 und Herstellervorgabe mit folgenden Mindestinhalten:

- Objekt-Adresse
- Montagefirma / Monteur
- eingebaute Produkte und Befestigungsmittel
- Dachaufsichtsplan inkl. Nummerierung der Stützpositionen
- Fotodokumentation bestehend aus:
 -1x unmontierte Stütze inkl. Befestigungsset und Werkzeug
 - jede fachgerechte montierte Stütze, nummieriert
 - Endschloss-Einheit am Anfang und Ende der Seile

Nach Abschluss der Arbeiten ist die vollständige Montagedokumentation in einem Ordner 1-fach in Papier sowie 1-fach im PDF-Format auf Datenträger an den Auftraggeber zu übergeben.
Menge: 1,000 psch

**05.02.020 Dokumentation Dach- und Bodenabdichtung**
*** Pauschalposition
Gegenstand der Leistung ist das Fertigen sowie die Übergabe an den AG der vollständigen und fortschreibungsfähigen Baudokumentation entsprechend A - Allgemeine Vorbemerkungen Pkt. AV.09 Abnahme / Dokumentation.

Die Anforderung an die vom AN zu erstellende Dokumentation werden einschließlich der Angaben zu Formatvorlagen nach Auftragserteilung konkretisiert.

Inhalt (Mindestumfang)
Die Objektdokumention enthält mindestens:
- Belegexemplare Verlege- und Werkstattpläne im Originalmaßstab,
- Technische Bearbeitung,
- Berechnungen,
- Montagepläne,
- Revisions-/ Bestandspläne,
- Wartungspläne,
- Montagedokumentation Seilsicherungssystem (wie vor)

weiterhin wird gefordert:
- Aufstellung über alle verwendeten/ eingebauten Materialien einschl. Angabe an welcher Stelle, welche Materialien verbaut wurden, einschl. Aufstellung von Hilfsstoffen,
- Kontakt-Aufstellung aller Hersteller und Lieferfirmen der eingebauten Materialien und Bauteile/ Komponenten,
- Hersteller- und Produktunterlagen,
- Bauproduktdatenblätter,
- Sicherheitshinweise,
- Sicherheitsdatenblätter,
- CE-Konformitätsbescheinigungen der eingesetzten Produkte,
- CE-Konformitätsbescheinigungen der zulassungskonformen Ausführung,
- Prüfbücher,
- Zulassungen,
- Nachweis der Bauart, etc.,
- Baustoff- und Bauteilzulassungen,
- Berechnungen,
- Angabe der Verschleißteile mit allen für die Bestellung wichtigen Angaben,
- Abnahmen, Prüfzeugnisse etc.,
- Abnahmeprotokolle mit Mängelbeseitigungsprotokollen,

weiterhin sind gefordert:
eine vollständige Dokumentation der auf das Gebäude bezogenen
- Wartungsanleitungen,
- Inspektionsanleitungen,
- Pflege- und Reinigungsanleitungen,
- Betriebsanleitungen,
- Bedienanleitungen,
- Protokolle von Einweisungen (Personal des AG);

Teil der Dokumentation sind
- präzise und vollständige Angaben zu Farben und Beschichtungssystemen,

Übergabe:
- Entsprechend A - Allgemeine Vorbemerkungen Pkt. AV.09 Abnahme / Dokumentation;
- Die vollständige und abschließende Objektdokumentation ist dem AG zur Übergabe zu übergeben.
Menge: 1,000 psch

### Titel 06 Nachweisarbeiten

#### Untertitel 06.01 Stundenlohnarbeiten

**Ausführungsbeschreibung 29 Vorbemerkungen Stundenlohnarbeiten**
*Vorbemerkungen Stundenlohnarbeiten*
Stundenlohnarbeiten gem. VOB/B §15 dürfen nur nach besonderer Anordnung durch den AG ausgeführt werden.

Vergütung von Stundenlohnarbeiten
Die Vergütung der Stundenlohnarbeiten setzt voraus, dass
- die Ausführung solcher Arbeiten von ihrem Beginn ausdrücklich vereinbart (§ 2 Absatz 10 VOB/B),
und
- dem Auftraggeber angezeigt worden ist (§ 15 Absatz 3 Satz 1 VOB/B).

Notwendiger Inhalt und Vorlage der Stundenzettel
- Es werden nur Stundenzettel akzeptiert, die den detaillierten Leistungsinhalt nach § 15 Abs 3 Satz 2 VOB/B nachvollziehbar ausweisen.
- Die Stundenlohnzettel sind in vorgenannter Form täglich der Bauüberwachung/Auftraggeber zur Unterschrift ordnungsgemäß vorzulegen.
- Kommt der AN der Vorlagepflicht nicht ordnungsgemäß nach, ergibt sein Vergütungsanspruch aus dem geschätzten Aufwand unter Berücksichtigung der ortsüblichen Vergütung.

Abrechnung Stundenlohnarbeiten
- Gemäß §15 Absatz 4 VOB/B sind Stundenlohnrechnungen alsbald nach Abschluss der Stundenlohnarbeiten, längstens jedoch in Abständen von vier Wochen einzureichen.

Anzubieten sind gemittelte Stundenlohnverrechnungssätze für folgende Arbeitskräfte-Gruppen:

- Meister, Poliere und Gleichgestellte (z.B. Werkpoliere, Montageleiter, Baustellenleiter).

- Vorarbeiter, Facharbeiter und Gleichgestellte (z.B. Spezialbaufacharbeiter, Baufacharbeiter, Obermonteure, Monteure, Gesellen, Maschinenführer, Fahrer und ähnliche Fachkräfte).

- Werker, Helfer und Gleichgestellte (z.B. Baufachwerker, Helfer, Hilfsmonteure, Ungelernte, Angelernte).

- Auszubildende und Gleichgestellte (z.B. Auszubildende, Werkstudenten, Praktikanten)

**06.01.010 Meister und Gleichgestellte**
Stundensatz für Meister und Gleichgestellte
Menge: 5,000 h

**06.01.020 Obermonteure, Monteure und Gleichgestellte**
Stundensatz für Obermonteure, Monteure und Gleichgestellte
Menge: 10,000 h

**06.01.030 Hilfsmonteure, Helfer und Gleichgestellte**
Stundensatz für Hilfsmonteure, Helfer und Gleichgestellte
Menge: 10,000 h

**06.01.040 Auszubildende und Gleichgestellte**
Stundensatz für Auszubildene und Gleichgestellte
Menge: 10,000 h
